# Construcció i protecció d'infraestructures per al pas d'instal·lacions a la xarxa local de carreteres de la Dipta. Rural FIB II.

- Propietat de l'arxiu: RIB Spain
- Format: FIEBDC-3/2020
- Programa: Presto 22.03
- Data: 24/07/2026
- Tipus: pressupost
- Data dels preus: 16/01/2026
- Divisa: EUR
- Costos indirectes: 10 %
- Despeses generals: 13 %
- Benefici industrial: 6 %
- IVA: 21 %
Import: 2427034.27

## 01 TV-7045 De Mont-ral a la T-704 pel Bosquet i l'Aixàviga (23/07/1998)
Import: 55258.61

### 011 TREBALLS PREVIS I ENDERROCS (10/07/2006)
Import: 10293.83

**E02111** m2 Demolició cuneta transitable de formigó
750 m2 × 6.91 (7.6 amb costos indirectes) = 5700.00
Demolició de cuneta transitable de formigó de qualsevol amplada, fins a 20 cm de gruix, inclosa càrrega, transport a l'abocador, cànon d'abocament i manteniment de l'abocador.

| Codi | Ut | Descripció | Rendiment | Preu | Import |
|---|---|---|---|---|---|
| O0101 | h | Cap de colla (mà d'obra) | 0.01 | 26.37 | 0.26 |
| O0110 | h | Peó (mà d'obra) | 0.0715 | 20.75 | 1.48 |
| M0207 | h | Retroexcavadora 100 hp (maquinària) | 0.0065 | 59.41 | 0.39 |
| M0207B | h | Retroexcavadora 100 hp equipada amb martell trencadora (maquinària) | 0.065 | 68.89 | 4.48 |
| M0212B | h | Camió de trabuc 16 m³ (maquinària) | 0.0065 | 45.4 | 0.30 |
|  |  | Total |  |  | 6.91 |

**E02085** m3 Enderroc estructures formigó armat, inclòs transport a abocador (12/01/2009)
1 m3 × 53.11 (58.42 amb costos indirectes) = 58.42
Enderroc d'estructures de qualsevol tipus, de formigó armat, amb mitjans mecànics o manuals, inclòs tall d'armadures, càrrega, transport a l'abocador, cànon d'abocament i manteniment de l'abocador

| Codi | Ut | Descripció | Rendiment | Preu | Import |
|---|---|---|---|---|---|
| O0101 | h | Cap de colla | 0.07 | 26.37 | 1.85 |
| O0102 | h | Oficial 1ª (mà d'obra) | 0.1 | 24.9 | 2.49 |
| O0110 | h | Peó | 0.7 | 20.75 | 14.53 |
| M0207B | h | Retroexcavadora 100 hp equipada amb martell trencadora | 0.35 | 68.89 | 24.11 |
| M0229 | h | Compressor d'aire de gasoil 3m³ (maquinària; 12/01/2009) | 0.35 | 7.06 | 2.47 |
| M0204 | h | Pala carregadora pneumàtics (maquinària) | 0.07 | 58.27 | 4.08 |
| M0212B | h | Camió de trabuc 16 m³ | 0.07 | 45.4 | 3.18 |
| M0368 | h | Talladora amb disc de carbur de silici (maquinària; 20/03/2026) | 0.1 | 4 | 0.40 |
|  |  | Total |  |  | 53.11 |

| Amidament | Uts. | Llarg | Ample | Alt | Parcial |
|---|---|---|---|---|---|
| Arquetes | 1 | 1 | 1 | 1 | 1.00 |
| Total |  |  |  |  | 1 |

**E0334** m Tall serra disc paviment mescles bituminoses, formigó o panot, fins 25cm fondària (10/07/2006)
788 m × 3.79 (4.17 amb costos indirectes) = 3285.96
Tall amb serra de disc de paviment de mescles bituminoses, formigó o panot, fins a una fondària de 25 cm.

| Codi | Ut | Descripció | Rendiment | Preu | Import |
|---|---|---|---|---|---|
| O0101 | h | Cap de colla | 0.018 | 26.37 | 0.47 |
| O0102 | h | Oficial 1ª | 0.09 | 24.9 | 2.24 |
| M0334 | h | Serra de disc (maquinària; 10/07/2006) | 0.09 | 12 | 1.08 |
|  |  | Total |  |  | 3.79 |

| Amidament | Uts. | Llarg | Parcial |
|---|---|---|---|
| Cuneta transitable | 1 | 770 | 770.00 |
| Gual cuneta transitable | 1 | 8 | 8.00 |
| ODs | 2 | 5 | 10.00 |
| Subtotal |  |  | 788.00 |
| Total |  |  | 788 |

**E02110** m2 Demolició paviment de formigó
87 m2 × 6.48 (7.13 amb costos indirectes) = 620.31
Demolició de paviment de formigó, fins a 25 cm de gruix, inclosa càrrega, transport a l'abocador, cànon d'abocament i manteniment de l'abocador.

| Codi | Ut | Descripció | Rendiment | Preu | Import |
|---|---|---|---|---|---|
| O0101 | h | Cap de colla | 0.0132 | 26.37 | 0.35 |
| O0110 | h | Peó | 0.066 | 20.75 | 1.37 |
| M0207 | h | Retroexcavadora 100 hp | 0.006 | 59.41 | 0.36 |
| M0207B | h | Retroexcavadora 100 hp equipada amb martell trencadora | 0.06 | 68.89 | 4.13 |
| M0212B | h | Camió de trabuc 16 m³ | 0.006 | 45.4 | 0.27 |
|  |  | Total |  |  | 6.48 |

| Amidament | Uts. | Llarg | Ample | Parcial |
|---|---|---|---|---|
| Cuneta transitable | 1 | 770 | 0.1 | 77.00 |
| Gual cuneta transitable | 1 | 17 | 0.1 | 1.70 |
| Berma formigonada | 1 | 83 | 0.1 | 8.30 |
| Subtotal |  |  |  | 87.00 |
| Total |  |  |  | 87 |

**E0213** m2 Demolició paviment mescla bituminosa
82.5 m2 × 4.86 (5.35 amb costos indirectes) = 441.38
Demolició de paviment de mescal bituminosa, fins a 25 cm de gruix, inclosa càrrega, transport a l'abocador, cànon d'abocament i manteniment de l'abocador.

| Codi | Ut | Descripció | Rendiment | Preu | Import |
|---|---|---|---|---|---|
| O0101 | h | Cap de colla | 0.0099 | 26.37 | 0.26 |
| O0110 | h | Peó | 0.0495 | 20.75 | 1.03 |
| M0207 | h | Retroexcavadora 100 hp | 0.0045 | 59.41 | 0.27 |
| M0207B | h | Retroexcavadora 100 hp equipada amb martell trencadora | 0.045 | 68.89 | 3.10 |
| M0212B | h | Camió de trabuc 16 m³ | 0.0045 | 45.4 | 0.20 |
|  |  | Total |  |  | 4.86 |

| Amidament | Uts. | Llarg | Ample | Parcial |
|---|---|---|---|---|
| Cuneta transitable | 1 | 770 | 0.1 | 77.00 |
| Gual cuneta transitable | 1 | 10 | 0.1 | 1.00 |
| ODs | 1 | 5 | 0.9 | 4.50 |
| Subtotal |  |  |  | 82.50 |
| Total |  |  |  | 82.5 |

**E0215** u Desmuntatge senyal vertical trànsit existent, inclòs suports i demolició fonamentacions
1 u × 34.51 (37.96 amb costos indirectes) = 37.96
Desmuntatge, càrrega i transport a magatzem de la Diputació de senyal vertical de trànsit existent, de qualsevol tipus, inclòs suports i demolició de fonamentacions, càrrega i transport a l'abocador dels materials resultants

| Codi | Ut | Descripció | Rendiment | Preu | Import |
|---|---|---|---|---|---|
| O0101 | h | Cap de colla | 0.05 | 26.37 | 1.32 |
| O0102 | h | Oficial 1ª | 0.25 | 24.9 | 6.23 |
| O0110 | h | Peó | 0.25 | 20.75 | 5.19 |
| M0207 | h | Retroexcavadora 100 hp | 0.0625 | 59.41 | 3.71 |
| M0212B | h | Camió de trabuc 16 m³ | 0.0625 | 45.4 | 2.84 |
| M0368 | h | Talladora amb disc de carbur de silici | 0.25 | 4 | 1.00 |
| M0214C | h | Camió grua de 5t (maquinària) | 0.25 | 54.62 | 13.66 |
| M0369 | h | Grup electrògen d'1 a 5 KVA, amb consums inclosos (maquinària) | 0.25 | 2.25 | 0.56 |
|  |  | Total |  |  | 34.51 |

**E0214** m Desmuntatge barrera seguretat metà·lica, inclòs suports i demolició fonamentacions
20 m × 6.81 (7.49 amb costos indirectes) = 149.80
Desmuntatge, càrrega i transport a magatzem de la Diputació de barrera de seguretat metà·lica existent, de qualsevol tipus, inclòs suports i demolició de fonamentacions, càrrega i transport a l'abocador dels materials resultants

| Codi | Ut | Descripció | Rendiment | Preu | Import |
|---|---|---|---|---|---|
| O0101 | h | Cap de colla | 0.01 | 26.37 | 0.26 |
| O0102 | h | Oficial 1ª | 0.05 | 24.9 | 1.25 |
| O0110 | h | Peó | 0.05 | 20.75 | 1.04 |
| M0207B | h | Retroexcavadora 100 hp equipada amb martell trencadora | 0.01 | 68.89 | 0.69 |
| M0207 | h | Retroexcavadora 100 hp | 0.005 | 59.41 | 0.30 |
| M0212B | h | Camió de trabuc 16 m³ | 0.005 | 45.4 | 0.23 |
| M0368 | h | Talladora amb disc de carbur de silici | 0.05 | 4 | 0.20 |
| M0369 | h | Grup electrògen d'1 a 5 KVA, amb consums inclosos | 0.05 | 2.25 | 0.11 |
| M0214C | h | Camió grua de 5t | 0.05 | 54.62 | 2.73 |
|  |  | Total |  |  | 6.81 |

### 012 MOVIMENT DE TERRES, MURS I FERMS
Import: 16025.72

**E0313** m2 Esbrossada del terreny, inclòs càrrega i transport.
847 m2 × 0.73 (0.8 amb costos indirectes) = 677.60
Esbrossada en qualsevol tipus de terreny, amb part proporcional d'arbres, mesurat sobre perfil teòric, inclosa arrancada o tala d'arbres, soca i arrels, càrrega i transport a l'abocador o aplec, cànon d'abocament i manteniment de l'abocador

| Codi | Ut | Descripció | Rendiment | Preu | Import |
|---|---|---|---|---|---|
| O0101 | h | Cap de colla | 0.0011 | 26.37 | 0.03 |
| O0102 | h | Oficial 1ª | 0.0011 | 24.9 | 0.03 |
| O0110 | h | Peó | 0.0044 | 20.75 | 0.09 |
| M0203A | h | Excavadora giratòria sobre pneumàtics o cadenes fins a 20 t.. (maquinària) | 0.0044 | 94 | 0.41 |
| M0212B | h | Camió de trabuc 16 m³ | 0.0011 | 45.4 | 0.05 |
| M0214 | h | Camió grua 12 tn (maquinària) | 0.0009 | 62.74 | 0.06 |
| M0355 | h | Trituradora forestal rotor polser (maquinària) | 0.0009 | 62 | 0.06 |
| M0358 | h | Motoserra per a la tala d'arbres (maquinària) | 0.0011 | 2.55 | 0.00 |
|  |  | Total |  |  | 0.73 |

| Amidament | Uts. | Llarg | Ample | Parcial |
|---|---|---|---|---|
| Cuneta transitable | 1 | 770 | 1.1 | 847.00 |
| Total |  |  |  | 847 |

**E0305** m3 Excavació rases, pous o fonaments, mitjans mecànics, càrrega i transport (10% roca)
346.83 m3 × 11.67 (12.84 amb costos indirectes) = 4453.30
Excavació en rases, pous o fonaments en qualsevol tipus de terreny, amb mitjans mecànics, incloses part proporcional en roca i tall prèvi en talussos, càrrega i transport a l'interior de l'obra o abocador controlat, inclòs cànon d'abocament i manteniment de l'abocador

| Codi | Ut | Descripció | Rendiment | Preu | Import |
|---|---|---|---|---|---|
| O0101 | h | Cap de colla | 0.0168 | 26.37 | 0.44 |
| O0110 | h | Peó | 0.1341 | 20.75 | 2.78 |
| M0207B | h | Retroexcavadora 100 hp equipada amb martell trencadora | 0.02 | 68.89 | 1.38 |
| M0207 | h | Retroexcavadora 100 hp | 0.0471 | 59.41 | 2.80 |
| M0212B | h | Camió de trabuc 16 m³ | 0.0941 | 45.4 | 4.27 |
|  |  | Total |  |  | 11.67 |

| Amidament | Uts. | Llarg | Ample | Alt | Parcial |
|---|---|---|---|---|---|
| Cuneta transitable | 1 | 770 | 1.1 | 0.35 | 296.45 |
| Reperfilat talús | 1 | 79 | 0.5 | 1 | 39.50 |
| Gual cuneta transitable | 1 | 8 | 3.4 | 0.4 | 10.88 |
| Subtotal |  |  |  |  | 346.83 |
| Total |  |  |  |  | 346.83 |

**E0344** m2 Repàs i piconatge de la base del terraplè i del fons de la caixa
874.2 m2 × 1.57 (1.73 amb costos indirectes) = 1512.37
Repàs i piconatge de la base del terraplens i dels fons de caixa amb mitjans mecànics i compactació amb base l'assaig de referència.

| Codi | Ut | Descripció | Rendiment | Preu | Import |
|---|---|---|---|---|---|
| O0101 | h | Cap de colla | 0.002 | 26.37 | 0.05 |
| O0110 | h | Peó | 0.01 | 20.75 | 0.21 |
| M0208 | h | Motoanivelladora (maquinària) | 0.01 | 73.35 | 0.73 |
| M0210B | h | Corró vibratori autop. 12 a 14 t (maquinària) | 0.01 | 57.5 | 0.58 |
|  |  | Total |  |  | 1.57 |

| Amidament | Uts. | Llarg | Ample | Parcial |
|---|---|---|---|---|
| Cuneta transitable | 1 | 770 | 1.1 | 847.00 |
| Gual cuneta transitable | 1 | 8 | 3.4 | 27.20 |
| Subtotal |  |  |  | 874.20 |
| Total |  |  |  | 874.2 |

**E0317** m3 Rebliment i piconatge rases, material pròpia obra, inclòs càrrega i transport
19.75 m3 × 7.22 (7.94 amb costos indirectes) = 156.82
Rebliment de rases, pous i elements localitzats, amb material procedent de la pròpia obra, inclòs selecció, garbellat, càrregues i transports intermedis, estesa i compactació segons condicions del Plec de Prescripcions Tècniques

| Codi | Ut | Descripció | Rendiment | Preu | Import |
|---|---|---|---|---|---|
| O0101 | h | Cap de colla | 0.0229 | 26.37 | 0.60 |
| O0110 | h | Peó | 0.1143 | 20.75 | 2.37 |
| M0207 | h | Retroexcavadora 100 hp | 0.0457 | 59.41 | 2.72 |
| M0211 | h | Corró de llança 650 kg (maquinària) | 0.0914 | 9.61 | 0.88 |
| M0213 | h | Camió cisterna de 8 m³ (maquinària) | 0.0114 | 48 | 0.55 |
| P1601 | m3 | Aigua (material) | 0.05 | 1.93 | 0.10 |
|  |  | Total |  |  | 7.22 |

| Amidament | Uts. | Llarg | Ample | Alt | Parcial |
|---|---|---|---|---|---|
| Cuneta transitable | 1 | 39.5 | 1 | 0.5 | 19.75 |
| Total |  |  |  |  | 19.75 |

**E0601** m3 Base granular de tot-u artificial, amb motoanivelladora
344.24 m3 × 24.36 (26.8 amb costos indirectes) = 9225.63
Base granular de tot-u artificial ZA 0/32 o ZA 0/20, SE>35, LA<35, no plàstica, estesa amb motoanivelladora, humectació i compactació segons condicions del Plec de Prescripcions Tècniques, inclòs transport a l'obra.

| Codi | Ut | Descripció | Rendiment | Preu | Import |
|---|---|---|---|---|---|
| O0101 | h | Cap de colla | 0.008 | 26.37 | 0.21 |
| O0110 | h | Peó | 0.016 | 20.75 | 0.33 |
| M0208 | h | Motoanivelladora | 0.016 | 73.35 | 1.17 |
| M0213 | h | Camió cisterna de 8 m³ | 0.008 | 48 | 0.38 |
| M0210B | h | Corró vibratori autop. 12 a 14 t | 0.016 | 57.5 | 0.92 |
| P1601 | m3 | Aigua | 0.05 | 1.93 | 0.10 |
| P03061 | m3 | Tot-u artificial SE>35 NP ZA20 ZA32, inclòs transport a l'obra (material) | 1 | 21.25 | 21.25 |
|  |  | Total |  |  | 24.36 |

| Amidament | Uts. | Llarg | Ample | Alt | Parcial |
|---|---|---|---|---|---|
| Cuneta transitable | 1 | 770 | 1.1 | 0.4 | 338.80 |
| Gual cuneta transitable | 1 | 8 | 3.4 | 0.2 | 5.44 |
| Subtotal |  |  |  |  | 344.24 |
| Total |  |  |  |  | 344.24 |

### 013 DRENATGE (23/07/1998)
Import: 27795.7

**E0884** m Formació i reperfilat de cunetes transitables en qualsevol tipus de terreny
778 m × 3.19 (3.51 amb costos indirectes) = 2730.78
Formació i reperfilat de cunetes transitable de qualsevol mida, en qualsevol tipus de terreny, excavació, refinat, càrrega i transport a l'abocador dels materials resultants

| Codi | Ut | Descripció | Rendiment | Preu | Import |
|---|---|---|---|---|---|
| O0101 | h | Cap de colla | 0.01 | 26.37 | 0.26 |
| O0110 | h | Peó | 0.02 | 20.75 | 0.42 |
| M0208 | h | Motoanivelladora | 0.02 | 73.35 | 1.47 |
| M0212B | h | Camió de trabuc 16 m³ | 0.01 | 45.4 | 0.45 |
| M0207 | h | Retroexcavadora 100 hp | 0.01 | 59.41 | 0.59 |
|  |  | Total |  |  | 3.19 |

| Amidament | Uts. | Llarg | Parcial |
|---|---|---|---|
| Cuneta transitable | 1 | 770 | 770.00 |
| Gual cuneta transitable | 1 | 8 | 8.00 |
| Subtotal |  |  | 778.00 |
| Total |  |  | 778 |

**E0880** m3 Formigó en revestiment de cunetes
134.75 m3 × 131.88 (145.07 amb costos indirectes) = 19548.18
Formigó en revestiment de cunetes HM-20-P-12-X0, additiu airejant, amb un mínim de 5% d'àrids reciclats, executada amb mitjans mecànics o manuals, inclòs vibrat, motlles, regles i guies, entroncaments, remolinat, juntes, reg de curat amb producte filmógen 0,25 kg/m2, totalment acabada.

| Codi | Ut | Descripció | Rendiment | Preu | Import |
|---|---|---|---|---|---|
| O0101 | h | Cap de colla | 0.09 | 26.37 | 2.37 |
| O0102 | h | Oficial 1ª | 0.45 | 24.9 | 11.21 |
| O0110 | h | Peó | 0.45 | 20.75 | 9.34 |
| P0508 | m3 | Formigó revest. cunetes HM-20-P-12-X0, additiu airejant, =5% d'àrids reciclats, inclòs transport a l'obra (material) | 1.02 | 101 | 103.02 |
| P0604 | kg | Claus acer (material; 24/03/2026) | 0.25 | 1.61 | 0.40 |
| P0701 | m | Tauló de fusta pi, 10 usos (material; 13/03/2026) | 5 | 0.41 | 2.05 |
| P0704 | m2 | Amortització tauler de pi 22 mm, 10 usos (material; 13/03/2026) | 1 | 2.43 | 2.43 |
| M0240 | h | Regle vibratori formigonat soleres (maquinària; 24/03/2026) | 0.225 | 4.72 | 1.06 |
|  |  | Total |  |  | 131.88 |

| Amidament | Uts. | Llarg | Alt | Parcial |
|---|---|---|---|---|
| Cuneta transitable | 1 | 770 | 0.175 | 134.75 |
| Total |  |  |  | 134.75 |

**E05171** m2 Malla electrosoldada d'acer corrugat ME500SD 20x20cm Ø8mm
28.8 m2 × 5.34 (5.87 amb costos indirectes) = 169.06
Malla electrosoldada d'acer corrugat ME 500 SD, de 20x20 cm i 8 mm de diàmetre, col·locada.

| Codi | Ut | Descripció | Rendiment | Preu | Import |
|---|---|---|---|---|---|
| O0102 | h | Oficial 1ª | 0.0267 | 24.9 | 0.66 |
| O0110 | h | Peó | 0.0267 | 20.75 | 0.55 |
| P0602 | kg | Filferro recuit (material) | 0.02 | 1.75 | 0.04 |
| P06101 | m2 | Malla electrosoldada d'acer corrugat ME500SD 20x20cm Ø8mm (material) | 1.2 | 3.41 | 4.09 |
|  |  | Total |  |  | 5.34 |

| Amidament | Uts. | Llarg | Ample | Parcial |
|---|---|---|---|---|
| Gual cuneta transitable | 1 | 8 | 3.6 | 28.80 |
| Total |  |  |  | 28.8 |

**E0883** m3 Formació de gual en cuneta transitable, formigó HA-25
5.76 m3 × 136.59 (150.25 amb costos indirectes) = 865.44
Formació de gual en cuneta transitable amb HA-25-P-20-XC4, amb un mínim de 5% d'àrids reciclats, executat amb mitjans mecànics o manuals, inclòs vibrat, motlles, regles i guies, entroncaments, remolinat, juntes, reg de curat del formigó, totalment acabat.

| Codi | Ut | Descripció | Rendiment | Preu | Import |
|---|---|---|---|---|---|
| O0101 | h | Cap de colla | 0.1 | 26.37 | 2.64 |
| O0102 | h | Oficial 1ª | 0.5 | 24.9 | 12.45 |
| O0110 | h | Peó | 0.5 | 20.75 | 10.38 |
| P0505 | m3 | Formigó HA-25, =5% d'àrids reciclats, inclòs transport a l'obra (material) | 1.02 | 103 | 105.06 |
| P0604 | kg | Claus acer | 0.25 | 1.61 | 0.40 |
| P0701 | m | Tauló de fusta pi, 10 usos | 5 | 0.41 | 2.05 |
| P0704 | m2 | Amortització tauler de pi 22 mm, 10 usos | 1 | 2.43 | 2.43 |
| M0240 | h | Regle vibratori formigonat soleres | 0.25 | 4.72 | 1.18 |
|  |  | Total |  |  | 136.59 |

| Amidament | Uts. | Llarg | Ample | Alt | Parcial |
|---|---|---|---|---|---|
| Gual cuneta transitable | 1 | 8 | 3.6 | 0.2 | 5.76 |
| Total |  |  |  |  | 5.76 |

**E08703** u Arqueta drenatge per recollida de cunetes, Hmax=2,00 m, 2 reixes D-400 (23/07/1998)
2 u × 1324.11 (1456.52 amb costos indirectes) = 2913.04
Arqueta de drenatge per a recollida de les aigües pluvials provinents de les cunetes de fins a 2,00 m d'alçària amb bonera i reixa abatible classe C-250 de 790x355x29 mm amb bastiment i 2 reixes de fosa talla-aigües 973x490x70 mm classe D-400 segons plànols, de formigó armat, inclòs excavació, base de formigó de neteja i encofrat, totalment acabada.

| Codi | Ut | Descripció | Rendiment | Preu | Import |
|---|---|---|---|---|---|
| O0101 | h | Cap de colla | 0.18 | 26.37 | 4.75 |
| O0102 | h | Oficial 1ª | 1.8 | 24.9 | 44.82 |
| O0110 | h | Peó | 3.6 | 20.75 | 74.70 |
| P1609 | m3 | Excavació de terres (23/07/1998) | 5.5 | 11.12 | 61.16 |
| P0502 | m3 | Formigó 15N/mm2, =5% d'àrids reciclats, inclòs transport a l'obra (material) | 0.16 | 88 | 14.08 |
| P0503 | m3 | Formigó HM-20, =5% d'àrids reciclats, inclòs transport a l'obra (material) | 2.5 | 96.5 | 241.25 |
| E0515 | m2 | Encofrat i desencofrat pla en parament no vist | 11 | 35.08 | 385.88 |
| E0516 | m2 | Encofrat i desencofrat pla en parament vist | 3.55 | 46.1 | 163.66 |
| P06202 | u | Reixa i marc C-250 (material; 23/09/2020) | 1 | 65.16 | 65.16 |
| P0617 | u | Reixa i bastiment 985x495x70 mm D-400 (material; 23/07/1998) | 2 | 132 | 264.00 |
| P1242 | m | Tub de pp DN400 mm., SN 8 kN/m2 p/p accesoris (material) | 0.21 | 22.15 | 4.65 |
|  |  | Total |  |  | 1324.11 |

**E0414** m2 Emmacat de pedra 25 cm, travada amb formigó 15 N/mm2, acabat rústic, inclòs excavació
8 m2 × 32.53 (35.78 amb costos indirectes) = 286.24
Emmacat amb bloc de pedra de 25 cm de mida mitja, col.locada de forma irregular i travada amb formigó de 15 N/mm2 de resistència característica a la compressió, inclòs excavació, compactació de la base i encaixonat posterior de les terres, totalment col.locada.

| Codi | Ut | Descripció | Rendiment | Preu | Import |
|---|---|---|---|---|---|
| O0101 | h | Cap de colla | 0.018 | 26.37 | 0.47 |
| O0102 | h | Oficial 1ª | 0.0225 | 24.9 | 0.56 |
| O0110 | h | Peó | 0.09 | 20.75 | 1.87 |
| P0327 | t | Bloc de pedra de 25 cm de mitjana, d'origen calcari o granític, inclòs transport a l'obra (material) | 0.4375 | 12 | 5.25 |
| P0502 | m3 | Formigó 15N/mm2, =5% d'àrids reciclats, inclòs transport a l'obra | 0.16 | 88 | 14.08 |
| M0207 | h | Retroexcavadora 100 hp | 0.09 | 59.41 | 5.35 |
| M0212B | h | Camió de trabuc 16 m³ | 0.09 | 45.4 | 4.09 |
| M0211 | h | Corró de llança 650 kg | 0.09 | 9.61 | 0.86 |
|  |  | Total |  |  | 32.53 |

**E0305** m3 Excavació rases, pous o fonaments, mitjans mecànics, càrrega i transport (10% roca)
5.4 m3 × 11.67 (12.84 amb costos indirectes) = 69.34

| Amidament | Uts. | Llarg | Ample | Alt | Parcial |
|---|---|---|---|---|---|
| ODs | 1 | 6 | 0.9 | 1 | 5.40 |
| Total |  |  |  |  | 5.4 |

**E08083** m Tub HDPE de paret estructurada Ø500 mm
6 m × 48.43 (53.27 amb costos indirectes) = 319.62
Tub de paret estructurada, de superficie interna llisa i externa corrugada, de polietilè HDPE, tipus B, àrea aplicació U, de diàmetre nominal exterior 500 mm, de rididesa anular SN 8 kN/m2, segons la norma UNE-EN 13476-3 o equivalent, part proporcional de peces especials i accessoris, unió amb maneguets i col·locat al fons de la rasa.

| Codi | Ut | Descripció | Rendiment | Preu | Import |
|---|---|---|---|---|---|
| O0101 | h | Cap de colla | 0.07 | 26.37 | 1.85 |
| O0102 | h | Oficial 1ª | 0.35 | 24.9 | 8.72 |
| O0110 | h | Peó | 0.35 | 20.75 | 7.26 |
| P08083 | m | Tub HDPE Ø500 mm, SN 8kN/m2, sup. interna llisa/externa corrugada, B, U, maneguet (material) | 1.02 | 30 | 30.60 |
|  |  | Total |  |  | 48.43 |

| Amidament | Uts. | Llarg | Parcial |
|---|---|---|---|
| ODs | 1 | 6 | 6.00 |
| Total |  |  | 6 |

**E0501** m3 Formigó 15N/mm2 per a regularització sota fonaments o rebliments (= 5% d'àrids reciclats)
4.2 m3 × 100.34 (110.37 amb costos indirectes) = 463.55
Formigó de 15 N/mm2 de resistència característica a la compressió per a regularització sota fonaments, rebliments rases o col.lectors, amb un mínim de 5% d'àrids reciclats, inclòs la preparació de la base d'assentament, col·locació i vibrat

| Codi | Ut | Descripció | Rendiment | Preu | Import |
|---|---|---|---|---|---|
| O0101 | h | Cap de colla | 0.0167 | 26.37 | 0.44 |
| O0102 | h | Oficial 1ª | 0.0667 | 24.9 | 1.66 |
| O0110 | h | Peó | 0.2 | 20.75 | 4.15 |
| M0225 | h | Vibrador (maquinària) | 0.1333 | 2.09 | 0.28 |
| M0201 | h | Compressor aire gasoil 13,3 m³/h (maquinària) | 0.0667 | 21.09 | 1.41 |
| P0502 | m3 | Formigó 15N/mm2, =5% d'àrids reciclats, inclòs transport a l'obra | 1.05 | 88 | 92.40 |
|  |  | Total |  |  | 100.34 |

| Amidament | Uts. | Llarg | Ample | Alt | Parcial |
|---|---|---|---|---|---|
| ODs | 1 | 6 | 0.9 | 1 | 5.40 |
|  | -1 | 6 |  | 0.2 | -1.20 |
| Subtotal |  |  |  |  | 4.20 |
| Total |  |  |  |  | 4.2 |

**E0840** u Embocadura prefabricada D 500 mm
1 u × 391.32 (430.45 amb costos indirectes) = 430.45
Embocadura armada prefabricada diàmetre 500 mm, inclou tots els treballs d'adequació, anivellament, excavació i rebliments, totalment col·locada i en servei.

| Codi | Ut | Descripció | Rendiment | Preu | Import |
|---|---|---|---|---|---|
| O0101 | h | Cap de colla | 0.1 | 26.37 | 2.64 |
| O0102 | h | Oficial 1ª | 2 | 24.9 | 49.80 |
| O0110 | h | Peó | 2 | 20.75 | 41.50 |
| P0503 | m3 | Formigó HM-20, =5% d'àrids reciclats, inclòs transport a l'obra | 0.2 | 96.5 | 19.30 |
| E02084 | u | Embocadura armada tub Ø 500 mm (material) | 1 | 217 | 217.00 |
| M0207 | h | Retroexcavadora 100 hp | 0.5 | 59.41 | 29.71 |
| M0214 | h | Camió grua 12 tn | 0.5 | 62.74 | 31.37 |
|  |  | Total |  |  | 391.32 |

### 014 SENYALITZACIÓ I ABALISAMENT (23/07/1998)
Import: 1143.36

**E07311** u Trasllat de senyal existent (23/07/1998)
2 u × 37.47 (41.22 amb costos indirectes) = 82.44
Trasllat de senyal existent, inclòs fonamentació.

| Codi | Ut | Descripció | Rendiment | Preu | Import |
|---|---|---|---|---|---|
| O0101 | h | Cap de colla | 0.1 | 26.37 | 2.64 |
| O0110 | h | Peó | 0.4 | 20.75 | 8.30 |
| M0212B | h | Camió de trabuc 16 m³ | 0.1 | 45.4 | 4.54 |
| P1609 | m3 | Excavació de terres | 0.18 | 11.12 | 2.00 |
| E0502 | m3 | Formigó HM-20 per a fonaments i soleres (= 5% d'àrids reciclats) | 0.18 | 111.03 | 19.99 |
|  |  | Total |  |  | 37.47 |

**E07312** u Trasllat de senyal d'indicació o orientació existent (23/07/1998)
1 u × 252.01 (277.21 amb costos indirectes) = 277.21
Trasllat de senyal d'indicació o orientació existent de qualsevol tipus a nova ubicació, inclòs la demolició de la base de formigó, l'excavació i fonamanetació de la nova base de formigó, tots els treballs i materials necessaris per deixar la partida acabada.

| Codi | Ut | Descripció | Rendiment | Preu | Import |
|---|---|---|---|---|---|
| O0101 | h | Cap de colla | 3 | 26.37 | 79.11 |
| O0110 | h | Peó | 3 | 20.75 | 62.25 |
| M0212B | h | Camió de trabuc 16 m³ | 0.5 | 45.4 | 22.70 |
| P1609 | m3 | Excavació de terres | 0.72 | 11.12 | 8.01 |
| E0502 | m3 | Formigó HM-20 per a fonaments i soleres (= 5% d'àrids reciclats) | 0.72 | 111.03 | 79.94 |
|  |  | Total |  |  | 252.01 |

**E0706** m Marca viària longitudinal 15 cm. amplada, pintura acrílica
800.01 m × 0.77 (0.85 amb costos indirectes) = 680.01
Marca viària longitudinal de 15 cm d'amplada sobre paviment per a ús permanent i retrorreflectant en sec, amb humitat i amb pluja, tipus P-RR, amb pintura acrílica de color blanc o groc i microesferes de vidre, aplicada mecànicament mitjançant polvorització, incloent el premarcatge.

| Codi | Ut | Descripció | Rendiment | Preu | Import |
|---|---|---|---|---|---|
| O0101 | h | Cap de colla | 0.0015 | 26.37 | 0.04 |
| O0102 | h | Oficial 1ª | 0.0015 | 24.9 | 0.04 |
| O0110 | h | Peó | 0.003 | 20.75 | 0.06 |
| M0224 | h | Màquina pintura bandes autop. (maquinària) | 0.0015 | 41.57 | 0.06 |
| M0364 | h | Furgoneta de 3500 kg (maquinària) | 0.0015 | 8.12 | 0.01 |
| P14220 | kg | Pintura acrílica en solució aquosa o amb dissolvent (material) | 0.135 | 3.45 | 0.47 |
| P14210 | kg | Microesferes de vidre (material) | 0.072 | 1.21 | 0.09 |
|  |  | Total |  |  | 0.77 |

**E0732** m Marca viària transversal 40 cm. amplada, pintura blanca
10 m × 1.88 (2.07 amb costos indirectes) = 20.70
Marca viària transversal de 40 cm d'amplada sobre paviment per a ús permanent i retrorreflectant en sec, amb humitat i amb pluja, tipus P-RR, amb pintura acrílica de color blanc i microesferes de vidre, aplicada mecànicament mitjançant polvorització, incloent el premarcatge.

| Codi | Ut | Descripció | Rendiment | Preu | Import |
|---|---|---|---|---|---|
| O0101 | h | Cap de colla | 0.003 | 26.37 | 0.08 |
| O0102 | h | Oficial 1ª | 0.003 | 24.9 | 0.07 |
| O0110 | h | Peó | 0.006 | 20.75 | 0.12 |
| M0224 | h | Màquina pintura bandes autop. | 0.003 | 41.57 | 0.12 |
| M0364 | h | Furgoneta de 3500 kg | 0.003 | 8.12 | 0.02 |
| P14220 | kg | Pintura acrílica en solució aquosa o amb dissolvent | 0.36 | 3.45 | 1.24 |
| P14210 | kg | Microesferes de vidre | 0.192 | 1.21 | 0.23 |
|  |  | Total |  |  | 1.88 |

**E0708** m2 Marca viària transversal, fletxes, inscripcions i zebrats, pintura acrílica
5 m2 × 15.09 (16.6 amb costos indirectes) = 83.00
Marca viària transversal, fletxes, inscripcions i zebrats per a ús permanent i retrorreflectant en sec, amb humitat i amb pluja, tipus P-RR, amb pintura acrílica de color blanc i microesferes de vidre, aplicada amb màquina d'accionament manual, incloent el premarcatge.

| Codi | Ut | Descripció | Rendiment | Preu | Import |
|---|---|---|---|---|---|
| O0101 | h | Cap de colla | 0.08 | 26.37 | 2.11 |
| O0102 | h | Oficial 1ª | 0.08 | 24.9 | 1.99 |
| O0110 | h | Peó | 0.16 | 20.75 | 3.32 |
| M0224 | h | Màquina pintura bandes autop. | 0.08 | 41.57 | 3.33 |
| M0364 | h | Furgoneta de 3500 kg | 0.08 | 8.12 | 0.65 |
| P14220 | kg | Pintura acrílica en solució aquosa o amb dissolvent | 0.9 | 3.45 | 3.11 |
| P14210 | kg | Microesferes de vidre | 0.48 | 1.21 | 0.58 |
|  |  | Total |  |  | 15.09 |

## 02 TV-7012 D'Arbolí a la C-242 (23/07/1998)
Import: 256867.87

### 0201 TREBALLS PREVIS I ENDERROCS (10/07/2006)
Import: 22961.77

**E0222** m Demolició tub, pas salvacunetes, qualsevol material i diàmetre <100cm, inclòs recobriment formigó
6 m × 32.07 (35.28 amb costos indirectes) = 211.68
Demolició de tub en pas salvacunetes, drenatge o sanejament existent de qualsevol material i diàmetre inferior a 100 cm, inclosa solera i recobriment de formigó, càrrega, transport a l'abocador, cànon d'abocament i manteniment de l'abocador

| Codi | Ut | Descripció | Rendiment | Preu | Import |
|---|---|---|---|---|---|
| O0101 | h | Cap de colla | 0.06 | 26.37 | 1.58 |
| O0110 | h | Peó | 0.3 | 20.75 | 6.23 |
| M0207 | h | Retroexcavadora 100 hp | 0.1 | 59.41 | 5.94 |
| M0207B | h | Retroexcavadora 100 hp equipada amb martell trencadora | 0.2 | 68.89 | 13.78 |
| M0212B | h | Camió de trabuc 16 m³ | 0.1 | 45.4 | 4.54 |
|  |  | Total |  |  | 32.07 |

**E0223** m Demolició tub, pas salvacunetes, qualsevol material i diàmetre <100cm, sense recobriment formigó
8 m × 10.69 (11.76 amb costos indirectes) = 94.08
Demolició de tub en pas salvacunetes, drenatge o sanejament existent de qualsevol material i diàmetre inferior a 100 cm, sense recobriment de formigó, càrrega, transport a l'abocador, cànon d'abocament i manteniment de l'abocador

| Codi | Ut | Descripció | Rendiment | Preu | Import |
|---|---|---|---|---|---|
| O0101 | h | Cap de colla | 0.018 | 26.37 | 0.47 |
| O0110 | h | Peó | 0.09 | 20.75 | 1.87 |
| M0207 | h | Retroexcavadora 100 hp | 0.06 | 59.41 | 3.56 |
| M0207B | h | Retroexcavadora 100 hp equipada amb martell trencadora | 0.03 | 68.89 | 2.07 |
| M0212B | h | Camió de trabuc 16 m³ | 0.06 | 45.4 | 2.72 |
|  |  | Total |  |  | 10.69 |

**E02111** m2 Demolició cuneta transitable de formigó
26 m2 × 6.91 (7.6 amb costos indirectes) = 197.60

| Amidament | Uts. | Llarg | Ample | Parcial |
|---|---|---|---|---|
|  | 1 | 20 | 1.3 | 26.00 |
| Total |  |  |  | 26 |

**E02112** m2 Demolició cuneta triangular o trapezoïdal de formigó
30 m2 × 9.71 (10.68 amb costos indirectes) = 320.40
Demolició de cuneta triangular o trapezoïdal de formigó de qualsevol amplada i profunditat, fins a 20 cm de gruix, inclosa càrrega, transport a l'abocador, cànon d'abocament i manteniment de l'abocador.

| Codi | Ut | Descripció | Rendiment | Preu | Import |
|---|---|---|---|---|---|
| O0101 | h | Cap de colla | 0.0198 | 26.37 | 0.52 |
| O0110 | h | Peó | 0.099 | 20.75 | 2.05 |
| M0207 | h | Retroexcavadora 100 hp | 0.009 | 59.41 | 0.53 |
| M0207B | h | Retroexcavadora 100 hp equipada amb martell trencadora | 0.09 | 68.89 | 6.20 |
| M0212B | h | Camió de trabuc 16 m³ | 0.009 | 45.4 | 0.41 |
|  |  | Total |  |  | 9.71 |

| Amidament | Uts. | Llarg | Ample | Parcial |
|---|---|---|---|---|
|  | 1 | 20 | 1.5 | 30.00 |
| Total |  |  |  | 30 |

**E02085** m3 Enderroc estructures formigó armat, inclòs transport a abocador
2 m3 × 53.11 (58.42 amb costos indirectes) = 116.84

| Amidament | Uts. | Llarg | Ample | Alt | Parcial |
|---|---|---|---|---|---|
| Arquetes | 2 | 1 | 1 | 1 | 2.00 |
| Total |  |  |  |  | 2 |

**E0334** m Tall serra disc paviment mescles bituminoses, formigó o panot, fins 25cm fondària
4030 m × 3.79 (4.17 amb costos indirectes) = 16805.10

| Amidament | Uts. | Llarg | Parcial |
|---|---|---|---|
| Cuneta transitable | 1 | 3928 | 3928.00 |
| Gual cuneta transitable | 1 | 72 | 72.00 |
| ODs | 6 | 5 | 30.00 |
| Subtotal |  |  | 4030.00 |
| Total |  |  | 4030 |

**E02110** m2 Demolició paviment de formigó
400 m2 × 6.48 (7.13 amb costos indirectes) = 2852.00

| Amidament | Uts. | Llarg | Ample | Parcial |
|---|---|---|---|---|
| Cuneta transitable | 1 | 3928 | 0.1 | 392.80 |
| Gual cuneta transitable | 1 | 72 | 0.1 | 7.20 |
| Subtotal |  |  |  | 400.00 |
| Total |  |  |  | 400 |

**E0213** m2 Demolició paviment mescla bituminosa
413.5 m2 × 4.86 (5.35 amb costos indirectes) = 2212.23

| Amidament | Uts. | Llarg | Ample | Parcial |
|---|---|---|---|---|
| Cuneta transitable | 1 | 3928 | 0.1 | 392.80 |
| Gual cuneta transitable | 1 | 72 | 0.1 | 7.20 |
| ODs | 3 | 5 | 0.9 | 13.50 |
| Subtotal |  |  |  | 413.50 |
| Total |  |  |  | 413.5 |

**E0215** u Desmuntatge senyal vertical trànsit existent, inclòs suports i demolició fonamentacions
4 u × 34.51 (37.96 amb costos indirectes) = 151.84

### 0202 MOVIMENT DE TERRES, MURS I FERMS
Import: 91296.54

**E0313** m2 Esbrossada del terreny, inclòs càrrega i transport.
4335.8 m2 × 0.73 (0.8 amb costos indirectes) = 3468.64

| Amidament | Uts. | Llarg | Ample | Parcial |
|---|---|---|---|---|
| Cuneta transitable | 1 | 3928 | 1.1 | 4320.80 |
| Cuneta trapezoïdal | 1 | 10 | 1.5 | 15.00 |
| Subtotal |  |  |  | 4335.80 |
| Total |  |  |  | 4335.8 |

**E0305** m3 Excavació rases, pous o fonaments, mitjans mecànics, càrrega i transport (10% roca)
2454.72 m3 × 11.67 (12.84 amb costos indirectes) = 31518.60

| Amidament | Uts. | Llarg | Ample | Alt | Parcial |
|---|---|---|---|---|---|
| Cuneta transitable | 1 | 3928 | 1.1 | 0.5 | 2160.40 |
| Reperfilat talús | 1 | 392.8 | 0.5 | 1 | 196.40 |
| Gual cuneta transitable | 1 | 72 | 3.4 | 0.4 | 97.92 |
| Subtotal |  |  |  |  | 2454.72 |
| Total |  |  |  |  | 2454.72 |

**E0344** m2 Repàs i piconatge de la base del terraplè i del fons de la caixa
4565.6 m2 × 1.57 (1.73 amb costos indirectes) = 7898.49

| Amidament | Uts. | Llarg | Ample | Parcial |
|---|---|---|---|---|
| Cuneta transitable | 1 | 3928 | 1.1 | 4320.80 |
| Gual cuneta transitable | 1 | 72 | 3.4 | 244.80 |
| Subtotal |  |  |  | 4565.60 |
| Total |  |  |  | 4565.6 |

**E0317** m3 Rebliment i piconatge rases, material pròpia obra, inclòs càrrega i transport
98.2 m3 × 7.22 (7.94 amb costos indirectes) = 779.71

| Amidament | Uts. | Llarg | Ample | Alt | Parcial |
|---|---|---|---|---|---|
| Cuneta transitable | 1 | 196.4 | 1 | 0.5 | 98.20 |
| Total |  |  |  |  | 98.2 |

**E0601** m3 Base granular de tot-u artificial, amb motoanivelladora
1777.28 m3 × 24.36 (26.8 amb costos indirectes) = 47631.10

| Amidament | Uts. | Llarg | Ample | Alt | Parcial |
|---|---|---|---|---|---|
| Cuneta transitable | 1 | 3928 | 1.1 | 0.4 | 1728.32 |
| Gual cuneta transitable | 1 | 72 | 3.4 | 0.2 | 48.96 |
| Subtotal |  |  |  |  | 1777.28 |
| Total |  |  |  |  | 1777.28 |

### 0203 DRENATGE (23/07/1998)
Import: 135099.33

**E0884** m Formació i reperfilat de cunetes transitables en qualsevol tipus de terreny
4000 m × 3.19 (3.51 amb costos indirectes) = 14040.00

| Amidament | Uts. | Llarg | Parcial |
|---|---|---|---|
| Cuneta transitable | 1 | 3928 | 3928.00 |
| Gual cuneta transitable | 1 | 72 | 72.00 |
| Subtotal |  |  | 4000.00 |
| Total |  |  | 4000 |

**E0885** m3 Formació i reperfilat de cunetes triangular / trapezoïdal en qualsevol tipus de terreny
9.75 m3 × 13.1 (14.41 amb costos indirectes) = 140.50
Formació i reperfilat de cunetes triangular o trapezoïdal de qualsevol mida, en qualsevol tipus de terreny, excavació, refinat, càrrega i transport a l'abocador dels materials resultants

| Codi | Ut | Descripció | Rendiment | Preu | Import |
|---|---|---|---|---|---|
| O0101 | h | Cap de colla | 0.02 | 26.37 | 0.53 |
| O0110 | h | Peó | 0.1 | 20.75 | 2.08 |
| M0208 | h | Motoanivelladora | 0.025 | 73.35 | 1.83 |
| M0207 | h | Retroexcavadora 100 hp | 0.1 | 59.41 | 5.94 |
| M0212B | h | Camió de trabuc 16 m³ | 0.06 | 45.4 | 2.72 |
|  |  | Total |  |  | 13.1 |

| Amidament | Uts. | Llarg | Ample | Alt | Parcial |
|---|---|---|---|---|---|
| Cuneta trapezoidal | 1 | 10 | 1.5 | 0.65 | 9.75 |
| Total |  |  |  |  | 9.75 |

**E0880** m3 Formigó en revestiment de cunetes
689.65 m3 × 131.88 (145.07 amb costos indirectes) = 100047.53

| Amidament | Uts. | Llarg | Ample | Alt | Parcial |
|---|---|---|---|---|---|
| Cuneta transitable | 1 | 3928 |  | 0.175 | 687.40 |
| Cuneta trapezoidal | 1 | 10 | 1.5 | 0.15 | 2.25 |
| Subtotal |  |  |  |  | 689.65 |
| Total |  |  |  |  | 689.65 |

**E05171** m2 Malla electrosoldada d'acer corrugat ME500SD 20x20cm Ø8mm
259.2 m2 × 5.34 (5.87 amb costos indirectes) = 1521.50

| Amidament | Uts. | Llarg | Ample | Parcial |
|---|---|---|---|---|
| Gual cuneta transitable | 1 | 72 | 3.6 | 259.20 |
| Total |  |  |  | 259.2 |

**E0883** m3 Formació de gual en cuneta transitable, formigó HA-25
51.84 m3 × 136.59 (150.25 amb costos indirectes) = 7788.96

| Amidament | Uts. | Llarg | Ample | Alt | Parcial |
|---|---|---|---|---|---|
| Gual cuneta transitable | 1 | 72 | 3.6 | 0.2 | 51.84 |
| Total |  |  |  |  | 51.84 |

**E08703** u Arqueta drenatge per recollida de cunetes, Hmax=2,00 m, 2 reixes D-400
5 u × 1324.11 (1456.52 amb costos indirectes) = 7282.60

**E0414** m2 Emmacat de pedra 25 cm, travada amb formigó 15 N/mm2, acabat rústic, inclòs excavació
12 m2 × 32.53 (35.78 amb costos indirectes) = 429.36

**E0305** m3 Excavació rases, pous o fonaments, mitjans mecànics, càrrega i transport (10% roca)
16.2 m3 × 11.67 (12.84 amb costos indirectes) = 208.01

| Amidament | Uts. | Llarg | Ample | Alt | Parcial |
|---|---|---|---|---|---|
| ODs | 3 | 6 | 0.9 | 1 | 16.20 |
| Total |  |  |  |  | 16.2 |

**E08083** m Tub HDPE de paret estructurada Ø500 mm
18 m × 48.43 (53.27 amb costos indirectes) = 958.86

| Amidament | Uts. | Llarg | Parcial |
|---|---|---|---|
| ODs | 3 | 6 | 18.00 |
| Total |  |  | 18 |

**E0501** m3 Formigó 15N/mm2 per a regularització sota fonaments o rebliments (= 5% d'àrids reciclats)
12.6 m3 × 100.34 (110.37 amb costos indirectes) = 1390.66

| Amidament | Uts. | Llarg | Ample | Alt | Parcial |
|---|---|---|---|---|---|
| ODs | 3 | 6 | 0.9 | 1 | 16.20 |
|  | -3 | 6 |  | 0.2 | -3.60 |
| Subtotal |  |  |  |  | 12.60 |
| Total |  |  |  |  | 12.6 |

**E0840** u Embocadura prefabricada D 500 mm
3 u × 391.32 (430.45 amb costos indirectes) = 1291.35

### 0204 SENYALITZACIÓ I ABALISAMENT (23/07/1998)
Import: 7510.23

**E07311** u Trasllat de senyal existent
22 u × 37.47 (41.22 amb costos indirectes) = 906.84

**E07312** u Trasllat de senyal d'indicació o orientació existent
5 u × 252.01 (277.21 amb costos indirectes) = 1386.05

**E0706** m Marca viària longitudinal 15 cm. amplada, pintura acrílica
4000 m × 0.77 (0.85 amb costos indirectes) = 3400.00

**E0732** m Marca viària transversal 40 cm. amplada, pintura blanca
10 m × 1.88 (2.07 amb costos indirectes) = 20.70

**E0708** m2 Marca viària transversal, fletxes, inscripcions i zebrats, pintura acrílica
5 m2 × 15.09 (16.6 amb costos indirectes) = 83.00

**E07001** m Barrera de seguretat BMSRA4/C h=1,5m, N2/A/W5, sense separador cada 4m
20 m × 37.9 (41.69 amb costos indirectes) = 833.80
Barrera de seguretat metàl·lica simple, amb nivell de contenció N2, índex de severitat A, amplada de treball W5, i deflexió dinàmica 1,6 segons UNE-EN 1317-2 o equivalent, sense separador, galvanitzada en calent, incloent tanca de secció doble ona, pal de perfil C-120 de 1,5m de longitud cada 4m (BMSRA4/C), elements de fixació, topall final si s'escau, material auxiliar i captafars, a una alçaria de 750 mm, inclòs enclavament i soldadures, totalment col·locada en recta o corbada de qualsevol radi

| Codi | Ut | Descripció | Rendiment | Preu | Import |
|---|---|---|---|---|---|
| O0101 | h | Cap de colla | 0.0356 | 26.37 | 0.94 |
| O0102 | h | Oficial 1ª | 0.0711 | 24.9 | 1.77 |
| O0110 | h | Peó | 0.0711 | 20.75 | 1.48 |
| M0214 | h | Camió grua 12 tn | 0.0178 | 62.74 | 1.12 |
| M0364 | h | Furgoneta de 3500 kg | 0.0356 | 8.12 | 0.29 |
| M0253 | h | Màquina per a clavar muntants metàl·lics (maquinària) | 0.0356 | 43.97 | 1.57 |
| M0235 | h | Equip de soldadura elèctrica (maquinària) | 0.0356 | 14.55 | 0.52 |
| M0227 | h | Grup electrògen de 45/60 kVA, amb consums inclosos (maquinària) | 0.0356 | 5.8 | 0.21 |
| P07001 | m | Barrera de seguretat BMSRA4/C h=1,5m, N2/A/W5, sense separador cada 4m (material) | 1 | 30 | 30.00 |
|  |  | Total |  |  | 37.9 |

**E07364** u Extrem 8m per barrera seguretat metàl·lica
1 u × 589.73 (648.7 amb costos indirectes) = 648.70
Extrem de 8 m mínim de barrera de seguretat metàl·lica de qualsevol tipus, amb abatiment o encastament en el talús del desmunt, incloent tanca de secció doble ona, pals de perfil C-120 cada 2 m, peça en angle, topall final, elements de fixació, material auxiliar i captafars, inclòs enclavament, totalment col·locat

| Codi | Ut | Descripció | Rendiment | Preu | Import |
|---|---|---|---|---|---|
| O0101 | h | Cap de colla | 0.8 | 26.37 | 21.10 |
| O0102 | h | Oficial 1ª | 1.6 | 24.9 | 39.84 |
| O0110 | h | Peó | 1.6 | 20.75 | 33.20 |
| M0207 | h | Retroexcavadora 100 hp | 0.8 | 59.41 | 47.53 |
| M0214 | h | Camió grua 12 tn | 0.4 | 62.74 | 25.10 |
| M0364 | h | Furgoneta de 3500 kg | 0.8 | 8.12 | 6.50 |
| M0253 | h | Màquina per a clavar muntants metàl·lics | 0.8 | 43.97 | 35.18 |
| M0235 | h | Equip de soldadura elèctrica | 0.8 | 14.55 | 11.64 |
| M0227 | h | Grup electrògen de 45/60 kVA, amb consums inclosos | 0.8 | 5.8 | 4.64 |
| P14450 | u | Extrem 8m per barrera seguretat metàl·lica (material) | 1 | 365 | 365.00 |
|  |  | Total |  |  | 589.73 |

**E07366** u Extrem en accesos i altres, qualsevol radi, per barrera de seguretat metàl·lica
1 u × 210.13 (231.14 amb costos indirectes) = 231.14
Extrem de barrera de seguretat metàl·lica de qualsevol tipus en accessos i altres, incloent 4 m de tanca de secció doble ona, pals, topall final, elements de fixació, material auxiliar i captafars, inclòs enclavament i soldadures, totalment col·locat en recta o corba de qualsevol radi

| Codi | Ut | Descripció | Rendiment | Preu | Import |
|---|---|---|---|---|---|
| O0101 | h | Cap de colla | 0.2857 | 26.37 | 7.53 |
| O0102 | h | Oficial 1ª | 0.5714 | 24.9 | 14.23 |
| O0110 | h | Peó | 0.5714 | 20.75 | 11.86 |
| M0214 | h | Camió grua 12 tn | 0.1429 | 62.74 | 8.97 |
| M0364 | h | Furgoneta de 3500 kg | 0.2857 | 8.12 | 2.32 |
| M0253 | h | Màquina per a clavar muntants metàl·lics | 0.2857 | 43.97 | 12.56 |
| M0235 | h | Equip de soldadura elèctrica | 0.2857 | 14.55 | 4.16 |
| M0227 | h | Grup electrògen de 45/60 kVA, amb consums inclosos | 0.2587 | 5.8 | 1.50 |
| P1446 | u | Extrem en accesos i altres, qualsevol radi, per barrera de seguretat metàl·lica (material) | 1 | 147 | 147.00 |
|  |  | Total |  |  | 210.13 |

## 03 T-704 De la N-420 a la TV-7041 (23/07/1998)
Import: 233275.16

### 0301 TREBALLS PREVIS I ENDERROCS (10/07/2006)
Import: 23715.43

**E02111** m2 Demolició cuneta transitable de formigó
5.2 m2 × 6.91 (7.6 amb costos indirectes) = 39.52

| Amidament | Uts. | Llarg | Ample | Parcial |
|---|---|---|---|---|
|  | 1 | 4 | 1.3 | 5.20 |
| Total |  |  |  | 5.2 |

**E02085** m3 Enderroc estructures formigó armat, inclòs transport a abocador
2 m3 × 53.11 (58.42 amb costos indirectes) = 116.84

| Amidament | Uts. | Llarg | Ample | Alt | Parcial |
|---|---|---|---|---|---|
| Arquetes | 2 | 1 | 1 | 1 | 2.00 |
| Total |  |  |  |  | 2 |

**E0334** m Tall serra disc paviment mescles bituminoses, formigó o panot, fins 25cm fondària
3830 m × 3.79 (4.17 amb costos indirectes) = 15971.10

| Amidament | Uts. | Llarg | Parcial |
|---|---|---|---|
| Cuneta transitable | 1 | 2946 | 2946.00 |
| Gual cuneta transitable | 1 | 24 | 24.00 |
| Berma formigonada | 1 | 830 | 830.00 |
| ODs | 6 | 5 | 30.00 |
| Subtotal |  |  | 3830.00 |
| Total |  |  | 3830 |

**E02110** m2 Demolició paviment de formigó
380 m2 × 6.48 (7.13 amb costos indirectes) = 2709.40

| Amidament | Uts. | Llarg | Ample | Parcial |
|---|---|---|---|---|
| Cuneta transitable | 1 | 2946 | 0.1 | 294.60 |
| Gual cuneta transitable | 1 | 24 | 0.1 | 2.40 |
| Berma formigonada | 1 | 830 | 0.1 | 83.00 |
| Subtotal |  |  |  | 380.00 |
| Total |  |  |  | 380 |

**E0213** m2 Demolició paviment mescla bituminosa
393.5 m2 × 4.86 (5.35 amb costos indirectes) = 2105.23

| Amidament | Uts. | Llarg | Ample | Parcial |
|---|---|---|---|---|
| Cuneta transitable | 1 | 2946 | 0.1 | 294.60 |
| Gual cuneta transitable | 1 | 24 | 0.1 | 2.40 |
| Berma formigonada | 1 | 830 | 0.1 | 83.00 |
| ODs | 3 | 5 | 0.9 | 13.50 |
| Subtotal |  |  |  | 393.50 |
| Total |  |  |  | 393.5 |

**E0215** u Desmuntatge senyal vertical trànsit existent, inclòs suports i demolició fonamentacions
4 u × 34.51 (37.96 amb costos indirectes) = 151.84

**E0214** m Desmuntatge barrera seguretat metà·lica, inclòs suports i demolició fonamentacions
350 m × 6.81 (7.49 amb costos indirectes) = 2621.50

### 0302 MOVIMENT DE TERRES, MURS I FERMS (23/07/1998)
Import: 84542.43

**E0313** m2 Esbrossada del terreny, inclòs càrrega i transport.
3916.6 m2 × 0.73 (0.8 amb costos indirectes) = 3133.28

| Amidament | Uts. | Llarg | Ample | Parcial |
|---|---|---|---|---|
| Cuneta transitable | 1 | 2946 | 1.1 | 3240.60 |
| Berma formigonada | 1 | 830 | 0.8 | 664.00 |
| Cuneta trapezoïdal | 1 | 8 | 1.5 | 12.00 |
| Subtotal |  |  |  | 3916.60 |
| Total |  |  |  | 3916.6 |

**E0305** m3 Excavació rases, pous o fonaments, mitjans mecànics, càrrega i transport (10% roca)
2152.74 m3 × 11.67 (12.84 amb costos indirectes) = 27641.18

| Amidament | Uts. | Llarg | Ample | Alt | Parcial |
|---|---|---|---|---|---|
| Cuneta transitable | 1 | 2946 | 1.1 | 0.5 | 1620.30 |
| Reperfilat talús | 1 | 294.6 | 0.5 | 1 | 147.30 |
| Gual cuneta transitable | 1 | 24 | 3.4 | 0.4 | 32.64 |
| Berma formigonada | 1 | 830 | 0.8 | 0.5 | 332.00 |
| Escullera talús | 1 | 41 | 1 | 0.5 | 20.50 |
| Subtotal |  |  |  |  | 2152.74 |
| Total |  |  |  |  | 2152.74 |

**E0344** m2 Repàs i piconatge de la base del terraplè i del fons de la caixa
3986.2 m2 × 1.57 (1.73 amb costos indirectes) = 6896.13

| Amidament | Uts. | Llarg | Ample | Parcial |
|---|---|---|---|---|
| Cuneta transitable | 1 | 2946 | 1.1 | 3240.60 |
| Gual cuneta transitable | 1 | 24 | 3.4 | 81.60 |
| Berma formigonada | 1 | 830 | 0.8 | 664.00 |
| Subtotal |  |  |  | 3986.20 |
| Total |  |  |  | 3986.2 |

**E0317** m3 Rebliment i piconatge rases, material pròpia obra, inclòs càrrega i transport
198.15 m3 × 7.22 (7.94 amb costos indirectes) = 1573.31

| Amidament | Uts. | Llarg | Ample | Alt | Parcial |
|---|---|---|---|---|---|
| Cuneta transitable | 1 | 147.3 | 1 | 0.5 | 73.65 |
| Berma formigonada | 1 | 249 | 1 | 0.5 | 124.50 |
| Subtotal |  |  |  |  | 198.15 |
| Total |  |  |  |  | 198.15 |

**E1105** m2 Estesa terra vegetal en talussos (material pròpia obra) (23/07/1998)
830 m2 × 1.21 (1.33 amb costos indirectes) = 1103.90
Estesa de terra vegetal en talús amb material de la pròpia obra, inclòs càrrega i transport.

| Codi | Ut | Descripció | Rendiment | Preu | Import |
|---|---|---|---|---|---|
| O0101 | h | Cap de colla | 0.003 | 26.37 | 0.08 |
| O0110 | h | Peó | 0.012 | 20.75 | 0.25 |
| M0205 | h | Pala carregadora sobre orugues (maquinària; 23/07/1998) | 0.003 | 73.35 | 0.22 |
| M0208 | h | Motoanivelladora | 0.003 | 73.35 | 0.22 |
| M0204 | h | Pala carregadora pneumàtics | 0.003 | 58.27 | 0.17 |
| M0212B | h | Camió de trabuc 16 m³ | 0.006 | 45.4 | 0.27 |
|  |  | Total |  |  | 1.21 |

| Amidament | Uts. | Llarg | Ample | Parcial |
|---|---|---|---|---|
| Berma formigonada | 1 | 830 | 1 | 830.00 |
| Total |  |  |  | 830 |

**E0601** m3 Base granular de tot-u artificial, amb motoanivelladora
1578.16 m3 × 24.36 (26.8 amb costos indirectes) = 42294.69

| Amidament | Uts. | Llarg | Ample | Alt | Parcial |
|---|---|---|---|---|---|
| Cuneta transitable | 1 | 2946 | 1.1 | 0.4 | 1296.24 |
| Gual cuneta transitable | 1 | 24 | 3.4 | 0.2 | 16.32 |
| Berma formigonada | 1 | 830 | 0.8 | 0.4 | 265.60 |
| Subtotal |  |  |  |  | 1578.16 |
| Total |  |  |  |  | 1578.16 |

**E04121** m3 Escullera amb bloc de pedra calcària de 800 a 1.200 kg
41 m3 × 42.13 (46.34 amb costos indirectes) = 1899.94
Escullera amb bloc de pedra calcària de 800 a 1.200 kg, inclòs subministrament i col·locació

| Codi | Ut | Descripció | Rendiment | Preu | Import |
|---|---|---|---|---|---|
| O0101 | h | Cap de colla | 0.0286 | 26.37 | 0.75 |
| O0110 | h | Peó | 0.1429 | 20.75 | 2.97 |
| M0203A | h | Excavadora giratòria sobre pneumàtics o cadenes fins a 20 t.. | 0.1429 | 94 | 13.43 |
| P03261 | t | Bloc de pedra calcària per a escullera de 800 a 1200 kg, inclòs transport a l'obra (material) | 1.5 | 16.65 | 24.98 |
|  |  | Total |  |  | 42.13 |

| Amidament | Uts. | Llarg | Ample | Alt | Parcial |
|---|---|---|---|---|---|
| Escullera talús | 1 | 41 | 1 | 1 | 41.00 |
| Total |  |  |  |  | 41 |

### 0303 DRENATGE (23/07/1998)
Import: 109092.99

**E0884** m Formació i reperfilat de cunetes transitables en qualsevol tipus de terreny
2970 m × 3.19 (3.51 amb costos indirectes) = 10424.70

| Amidament | Uts. | Llarg | Parcial |
|---|---|---|---|
| Cuneta transitable | 1 | 2946 | 2946.00 |
| Gual cuneta transitable | 1 | 24 | 24.00 |
| Subtotal |  |  | 2970.00 |
| Total |  |  | 2970 |

**E0885** m3 Formació i reperfilat de cunetes triangular / trapezoïdal en qualsevol tipus de terreny
7.8 m3 × 13.1 (14.41 amb costos indirectes) = 112.40

| Amidament | Uts. | Llarg | Ample | Alt | Parcial |
|---|---|---|---|---|---|
| Cuneta trapezoidal | 1 | 8 | 1.5 | 0.65 | 7.80 |
| Total |  |  |  |  | 7.8 |

**E0880** m3 Formigó en revestiment de cunetes
517.35 m3 × 131.88 (145.07 amb costos indirectes) = 75051.96

| Amidament | Uts. | Llarg | Ample | Alt | Parcial |
|---|---|---|---|---|---|
| Cuneta transitable | 1 | 2946 |  | 0.175 | 515.55 |
| Cuneta trapezoidal | 1 | 8 | 1.5 | 0.15 | 1.80 |
| Subtotal |  |  |  |  | 517.35 |
| Total |  |  |  |  | 517.35 |

**E05171** m2 Malla electrosoldada d'acer corrugat ME500SD 20x20cm Ø8mm
86.4 m2 × 5.34 (5.87 amb costos indirectes) = 507.17

| Amidament | Uts. | Llarg | Ample | Parcial |
|---|---|---|---|---|
| Gual cuneta transitable | 1 | 24 | 3.6 | 86.40 |
| Total |  |  |  | 86.4 |

**E0883** m3 Formació de gual en cuneta transitable, formigó HA-25
17.28 m3 × 136.59 (150.25 amb costos indirectes) = 2596.32

| Amidament | Uts. | Llarg | Ample | Alt | Parcial |
|---|---|---|---|---|---|
| Gual cuneta transitable | 1 | 24 | 3.6 | 0.2 | 17.28 |
| Total |  |  |  |  | 17.28 |

**E06200** m3 Paviment de formigó tipus HM-20, amb junts
99.6 m3 × 130.64 (143.7 amb costos indirectes) = 14312.52
Paviment de formigó HM-20, de consistència plàstica o tova, de qualsevol gruix, amb mitjans manuals, incloent estesa, vibratge, acabat superficial manual ratllat, remolinat o reglejat, formació de junts tallats en fresc, reg de curat amb producte filmógen 0,25 kg/m2 i totes les feines adients.

| Codi | Ut | Descripció | Rendiment | Preu | Import |
|---|---|---|---|---|---|
| O0101 | h | Cap de colla | 0.11 | 26.37 | 2.90 |
| O0102 | h | Oficial 1ª | 0.55 | 24.9 | 13.70 |
| O0110 | h | Peó | 0.55 | 20.75 | 11.41 |
| P0503 | m3 | Formigó HM-20, =5% d'àrids reciclats, inclòs transport a l'obra | 1.05 | 96.5 | 101.33 |
| M0240 | h | Regle vibratori formigonat soleres | 0.275 | 4.72 | 1.30 |
|  |  | Total |  |  | 130.64 |

| Amidament | Uts. | Llarg | Ample | Alt | Parcial |
|---|---|---|---|---|---|
| Berma formigonada | 1 | 830 | 1 | 0.12 | 99.60 |
| Total |  |  |  |  | 99.6 |

**E08703** u Arqueta drenatge per recollida de cunetes, Hmax=2,00 m, 2 reixes D-400
2 u × 1324.11 (1456.52 amb costos indirectes) = 2913.04

**E0414** m2 Emmacat de pedra 25 cm, travada amb formigó 15 N/mm2, acabat rústic, inclòs excavació
8 m2 × 32.53 (35.78 amb costos indirectes) = 286.24

**E0305** m3 Excavació rases, pous o fonaments, mitjans mecànics, càrrega i transport (10% roca)
16.2 m3 × 11.67 (12.84 amb costos indirectes) = 208.01

| Amidament | Uts. | Llarg | Ample | Alt | Parcial |
|---|---|---|---|---|---|
| ODs | 3 | 6 | 0.9 | 1 | 16.20 |
| Total |  |  |  |  | 16.2 |

**E08083** m Tub HDPE de paret estructurada Ø500 mm
18 m × 48.43 (53.27 amb costos indirectes) = 958.86

| Amidament | Uts. | Llarg | Parcial |
|---|---|---|---|
| ODs | 3 | 6 | 18.00 |
| Total |  |  | 18 |

**E0501** m3 Formigó 15N/mm2 per a regularització sota fonaments o rebliments (= 5% d'àrids reciclats)
15.6 m3 × 100.34 (110.37 amb costos indirectes) = 1721.77

| Amidament | Uts. | Llarg | Ample | Alt | Parcial |
|---|---|---|---|---|---|
| ODs | 3 | 6 | 0.9 | 1 | 16.20 |
|  | -3 |  |  | 0.2 | -0.60 |
| Subtotal |  |  |  |  | 15.60 |
| Total |  |  |  |  | 15.6 |

**E0840** u Embocadura prefabricada D 500 mm
0 u × 391.32 (430.45 amb costos indirectes) = 0.00

### 0304 SENYALITZACIÓ I ABALISAMENT (23/07/1998)
Import: 15924.31

**E07311** u Trasllat de senyal existent
15 u × 37.47 (41.22 amb costos indirectes) = 618.30

**E07312** u Trasllat de senyal d'indicació o orientació existent
2 u × 252.01 (277.21 amb costos indirectes) = 554.42

**E0706** m Marca viària longitudinal 15 cm. amplada, pintura acrílica
3800 m × 0.77 (0.85 amb costos indirectes) = 3230.00

**E0732** m Marca viària transversal 40 cm. amplada, pintura blanca
10 m × 1.88 (2.07 amb costos indirectes) = 20.70

**E0708** m2 Marca viària transversal, fletxes, inscripcions i zebrats, pintura acrílica
5 m2 × 15.09 (16.6 amb costos indirectes) = 83.00

**E07031** m Muntatge de barrera aprofitada amb nou poste tubular (11/05/2010)
350 m × 13.69 (15.06 amb costos indirectes) = 5271.00
Muntatge de barrera de seguretat existent aprofitada, amb nou poste tubular de 120x55 mm , inclòs part proporcional de fonamentació.

| Codi | Ut | Descripció | Rendiment | Preu | Import |
|---|---|---|---|---|---|
| O0101 | h | Cap de colla | 0.04 | 26.37 | 1.05 |
| O0102 | h | Oficial 1ª | 0.12 | 24.9 | 2.99 |
| O0110 | h | Peó | 0.12 | 20.75 | 2.49 |
| P1424 | u | Part proporc. mater. barreres (material; 11/05/2010) | 1 | 6.28 | 6.28 |
| M0253 | h | Màquina per a clavar muntants metàl·lics | 0.02 | 43.97 | 0.88 |
|  |  | Total |  |  | 13.69 |

**E07001** m Barrera de seguretat BMSRA4/C h=1,5m, N2/A/W5, sense separador cada 4m
100 m × 37.9 (41.69 amb costos indirectes) = 4169.00

**E07368** u Extrem 4,32m per barrera seguretat metàl·lica
1 u × 408.5 (449.35 amb costos indirectes) = 449.35
Extrem de 4,32 m mínim de barrera de seguretat metàl·lica de qualsevol tipus, amb abatiment o encastament en el talús del desmunt, incloent tanca de secció doble ona, pals de perfil C-120 cada 2 m, peça en angle, topall final, elements de fixació, material auxiliar i captafars, inclòs enclavament, totalment col·locat

| Codi | Ut | Descripció | Rendiment | Preu | Import |
|---|---|---|---|---|---|
| O0101 | h | Cap de colla | 0.5714 | 26.37 | 15.07 |
| O0102 | h | Oficial 1ª | 1.1429 | 24.9 | 28.46 |
| O0110 | h | Peó | 1.1429 | 20.75 | 23.72 |
| M0207 | h | Retroexcavadora 100 hp | 0.5714 | 59.41 | 33.95 |
| M0214 | h | Camió grua 12 tn | 0.2857 | 62.74 | 17.92 |
| M0364 | h | Furgoneta de 3500 kg | 0.5714 | 8.12 | 4.64 |
| M0253 | h | Màquina per a clavar muntants metàl·lics | 0.5714 | 43.97 | 25.12 |
| M0235 | h | Equip de soldadura elèctrica | 0.5714 | 14.55 | 8.31 |
| M0227 | h | Grup electrògen de 45/60 kVA, amb consums inclosos | 0.5714 | 5.8 | 3.31 |
| P14452 | u | Extrem 4,32m per barrera seguretat metàl·lica (material) | 1 | 248 | 248.00 |
|  |  | Total |  |  | 408.5 |

**E07364** u Extrem 8m per barrera seguretat metàl·lica
2 u × 589.73 (648.7 amb costos indirectes) = 1297.40

**E07366** u Extrem en accesos i altres, qualsevol radi, per barrera de seguretat metàl·lica
1 u × 210.13 (231.14 amb costos indirectes) = 231.14

## 04 TV-2244 De Conesa a la T-224 per Savallà del Comtat (23/07/1998)
Import: 304411.34

### 0401 TREBALLS PREVIS I ENDERROCS (10/07/2006)
Import: 40229.05

**E0222** m Demolició tub, pas salvacunetes, qualsevol material i diàmetre <100cm, inclòs recobriment formigó
45 m × 32.07 (35.28 amb costos indirectes) = 1587.60

**E02111** m2 Demolició cuneta transitable de formigó
1694.6 m2 × 6.91 (7.6 amb costos indirectes) = 12878.96

| Amidament | Uts. | Llarg | Ample | Parcial |
|---|---|---|---|---|
|  | 1 | 1042 | 1.3 | 1354.60 |
|  | 1 | 100 | 3.4 | 340.00 |
| Subtotal |  |  |  | 1694.60 |
| Total |  |  |  | 1694.6 |

**E02112** m2 Demolició cuneta triangular o trapezoïdal de formigó
34.5 m2 × 9.71 (10.68 amb costos indirectes) = 368.46

| Amidament | Uts. | Llarg | Ample | Parcial |
|---|---|---|---|---|
|  | 1 | 23 | 1.5 | 34.50 |
| Total |  |  |  | 34.5 |

**E02085** m3 Enderroc estructures formigó armat, inclòs transport a abocador
10 m3 × 53.11 (58.42 amb costos indirectes) = 584.20

| Amidament | Uts. | Llarg | Ample | Alt | Parcial |
|---|---|---|---|---|---|
| Arquetes | 10 | 1 | 1 | 1 | 10.00 |
| Total |  |  |  |  | 10 |

**E0334** m Tall serra disc paviment mescles bituminoses, formigó o panot, fins 25cm fondària
4070 m × 3.79 (4.17 amb costos indirectes) = 16971.90

| Amidament | Uts. | Llarg | Parcial |
|---|---|---|---|
| Cuneta transitable | 1 | 2628 | 2628.00 |
| Gual cuneta transitable | 1 | 188 | 188.00 |
| Berma formigonada | 1 | 1234 | 1234.00 |
| ODs | 4 | 5 | 20.00 |
| Subtotal |  |  | 4070.00 |
| Total |  |  | 4070 |

**E02110** m2 Demolició paviment de formigó
405 m2 × 6.48 (7.13 amb costos indirectes) = 2887.65

| Amidament | Uts. | Llarg | Ample | Parcial |
|---|---|---|---|---|
| Cuneta transitable | 1 | 2628 | 0.1 | 262.80 |
| Gual cuneta transitable | 1 | 188 | 0.1 | 18.80 |
| Berma formigonada | 1 | 1234 | 0.1 | 123.40 |
| Subtotal |  |  |  | 405.00 |
| Total |  |  |  | 405 |

**E0213** m2 Demolició paviment mescla bituminosa
414 m2 × 4.86 (5.35 amb costos indirectes) = 2214.90

| Amidament | Uts. | Llarg | Ample | Parcial |
|---|---|---|---|---|
| Cuneta transitable | 1 | 2628 | 0.1 | 262.80 |
| Gual cuneta transitable | 1 | 188 | 0.1 | 18.80 |
| Berma formigonada | 1 | 1234 | 0.1 | 123.40 |
| ODs | 2 | 5 | 0.9 | 9.00 |
| Subtotal |  |  |  | 414.00 |
| Total |  |  |  | 414 |

**E0215** u Desmuntatge senyal vertical trànsit existent, inclòs suports i demolició fonamentacions
3 u × 34.51 (37.96 amb costos indirectes) = 113.88

**E0214** m Desmuntatge barrera seguretat metà·lica, inclòs suports i demolició fonamentacions
350 m × 6.81 (7.49 amb costos indirectes) = 2621.50

### 0402 MOVIMENT DE TERRES, MURS I FERMS (23/07/1998)
Import: 91710.07

**E0313** m2 Esbrossada del terreny, inclòs càrrega i transport.
2790 m2 × 0.73 (0.8 amb costos indirectes) = 2232.00

| Amidament | Uts. | Llarg | Ample | Parcial |
|---|---|---|---|---|
| Cuneta transitable | 1 | 1628 | 1.1 | 1790.80 |
| Berma formigonada | 1 | 1234 | 0.8 | 987.20 |
| Cuneta trapezoïdal | 1 | 8 | 1.5 | 12.00 |
| Subtotal |  |  |  | 2790.00 |
| Total |  |  |  | 2790 |

**E0305** m3 Excavació rases, pous o fonaments, mitjans mecànics, càrrega i transport (10% roca)
2356.08 m3 × 11.67 (12.84 amb costos indirectes) = 30252.07

| Amidament | Uts. | Llarg | Ample | Alt | Parcial |
|---|---|---|---|---|---|
| Cuneta transitable | 1 | 2628 | 1.1 | 0.5 | 1445.40 |
| Reperfilat talús | 1 | 262.8 | 0.5 | 1 | 131.40 |
| Gual cuneta transitable | 1 | 188 | 3.4 | 0.4 | 255.68 |
| Berma formigonada | 1 | 1234 | 0.8 | 0.5 | 493.60 |
| Escullera talús | 1 | 60 | 1 | 0.5 | 30.00 |
| Subtotal |  |  |  |  | 2356.08 |
| Total |  |  |  |  | 2356.08 |

**E0344** m2 Repàs i piconatge de la base del terraplè i del fons de la caixa
4517.2 m2 × 1.57 (1.73 amb costos indirectes) = 7814.76

| Amidament | Uts. | Llarg | Ample | Parcial |
|---|---|---|---|---|
| Cuneta transitable | 1 | 2628 | 1.1 | 2890.80 |
| Gual cuneta transitable | 1 | 188 | 3.4 | 639.20 |
| Berma formigonada | 1 | 1234 | 0.8 | 987.20 |
| Subtotal |  |  |  | 4517.20 |
| Total |  |  |  | 4517.2 |

**E0317** m3 Rebliment i piconatge rases, material pròpia obra, inclòs càrrega i transport
250.8 m3 × 7.22 (7.94 amb costos indirectes) = 1991.35

| Amidament | Uts. | Llarg | Ample | Alt | Parcial |
|---|---|---|---|---|---|
| Cuneta transitable | 1 | 131.4 | 1 | 0.5 | 65.70 |
| Berma formigonada | 1 | 370.2 | 1 | 0.5 | 185.10 |
| Subtotal |  |  |  |  | 250.80 |
| Total |  |  |  |  | 250.8 |

**E1105** m2 Estesa terra vegetal en talussos (material pròpia obra)
1234 m2 × 1.21 (1.33 amb costos indirectes) = 1641.22

| Amidament | Uts. | Llarg | Ample | Parcial |
|---|---|---|---|---|
| Berma formigonada | 1 | 1234 | 1 | 1234.00 |
| Total |  |  |  | 1234 |

**E0601** m3 Base granular de tot-u artificial, amb motoanivelladora
1679.04 m3 × 24.36 (26.8 amb costos indirectes) = 44998.27

| Amidament | Uts. | Llarg | Ample | Alt | Parcial |
|---|---|---|---|---|---|
| Cuneta transitable | 1 | 2628 | 1.1 | 0.4 | 1156.32 |
| Gual cuneta transitable | 1 | 188 | 3.4 | 0.2 | 127.84 |
| Berma formigonada | 1 | 1234 | 0.8 | 0.4 | 394.88 |
| Subtotal |  |  |  |  | 1679.04 |
| Total |  |  |  |  | 1679.04 |

**E04121** m3 Escullera amb bloc de pedra calcària de 800 a 1.200 kg
60 m3 × 42.13 (46.34 amb costos indirectes) = 2780.40

| Amidament | Uts. | Llarg | Ample | Alt | Parcial |
|---|---|---|---|---|---|
| Escullera talús | 1 | 60 | 1 | 1 | 60.00 |
| Total |  |  |  |  | 60 |

### 0403 DRENATGE (23/07/1998)
Import: 156689.1

**E0884** m Formació i reperfilat de cunetes transitables en qualsevol tipus de terreny
2816 m × 3.19 (3.51 amb costos indirectes) = 9884.16

| Amidament | Uts. | Llarg | Parcial |
|---|---|---|---|
| Cuneta transitable | 1 | 2628 | 2628.00 |
| Gual cuneta transitable | 1 | 188 | 188.00 |
| Subtotal |  |  | 2816.00 |
| Total |  |  | 2816 |

**E0885** m3 Formació i reperfilat de cunetes triangular / trapezoïdal en qualsevol tipus de terreny
7.8 m3 × 13.1 (14.41 amb costos indirectes) = 112.40

| Amidament | Uts. | Llarg | Ample | Alt | Parcial |
|---|---|---|---|---|---|
| Cuneta trapezoidal | 1 | 8 | 1.5 | 0.65 | 7.80 |
| Total |  |  |  |  | 7.8 |

**E0880** m3 Formigó en revestiment de cunetes
461.7 m3 × 131.88 (145.07 amb costos indirectes) = 66978.82

| Amidament | Uts. | Llarg | Ample | Alt | Parcial |
|---|---|---|---|---|---|
| Cuneta transitable | 1 | 2628 |  | 0.175 | 459.90 |
| Cuneta trapezoidal | 1 | 8 | 1.5 | 0.15 | 1.80 |
| Subtotal |  |  |  |  | 461.70 |
| Total |  |  |  |  | 461.7 |

**E05171** m2 Malla electrosoldada d'acer corrugat ME500SD 20x20cm Ø8mm
676.8 m2 × 5.34 (5.87 amb costos indirectes) = 3972.82

| Amidament | Uts. | Llarg | Ample | Parcial |
|---|---|---|---|---|
| Gual cuneta transitable | 1 | 188 | 3.6 | 676.80 |
| Total |  |  |  | 676.8 |

**E0883** m3 Formació de gual en cuneta transitable, formigó HA-25
135.36 m3 × 136.59 (150.25 amb costos indirectes) = 20337.84

| Amidament | Uts. | Llarg | Ample | Alt | Parcial |
|---|---|---|---|---|---|
| Gual cuneta transitable | 1 | 188 | 3.6 | 0.2 | 135.36 |
| Total |  |  |  |  | 135.36 |

**E06200** m3 Paviment de formigó tipus HM-20, amb junts
148.08 m3 × 130.64 (143.7 amb costos indirectes) = 21279.10

| Amidament | Uts. | Llarg | Ample | Alt | Parcial |
|---|---|---|---|---|---|
| Berma formigonada | 1 | 1234 | 1 | 0.12 | 148.08 |
| Total |  |  |  |  | 148.08 |

**E08703** u Arqueta drenatge per recollida de cunetes, Hmax=2,00 m, 2 reixes D-400
13 u × 1324.11 (1456.52 amb costos indirectes) = 18934.76

**E0414** m2 Emmacat de pedra 25 cm, travada amb formigó 15 N/mm2, acabat rústic, inclòs excavació
14 m2 × 32.53 (35.78 amb costos indirectes) = 500.92

**E0305** m3 Excavació rases, pous o fonaments, mitjans mecànics, càrrega i transport (10% roca)
90.8 m3 × 11.67 (12.84 amb costos indirectes) = 1165.87

| Amidament | Uts. | Llarg | Ample | Alt | Parcial |
|---|---|---|---|---|---|
|  | 1 | 100 | 0.8 | 1 | 80.00 |
| ODs | 2 | 6 | 0.9 | 1 | 10.80 |
| Subtotal |  |  |  |  | 90.80 |
| Total |  |  |  |  | 90.8 |

**E08083** m Tub HDPE de paret estructurada Ø500 mm
12 m × 48.43 (53.27 amb costos indirectes) = 639.24

| Amidament | Uts. | Llarg | Parcial |
|---|---|---|---|
| ODs | 2 | 6 | 12.00 |
| Total |  |  | 12 |

**E08082** m Tub HDPE de paret estructurada Ø400 mm
100 m × 32.64 (35.9 amb costos indirectes) = 3590.00
Tub de paret estructurada, de superficie interna llisa i externa corrugada, de polietilè HDPE, tipus B, àrea aplicació U, de diàmetre nominal exterior 400 mm, de rididesa anular SN 8 kN/m2, segons la norma UNE-EN 13476-3 o equivalent, part proporcional de peces especials i accessoris, unió amb maneguets i col·locat al fons de la rasa.

| Codi | Ut | Descripció | Rendiment | Preu | Import |
|---|---|---|---|---|---|
| O0101 | h | Cap de colla | 0.05 | 26.37 | 1.32 |
| O0102 | h | Oficial 1ª | 0.25 | 24.9 | 6.23 |
| O0110 | h | Peó | 0.25 | 20.75 | 5.19 |
| P08082 | m | Tub HDPE Ø400 mm, SN 8kN/m2, sup. interna llisa/externa corrugada, B, U, maneguet (material) | 1.02 | 19.51 | 19.90 |
|  |  | Total |  |  | 32.64 |

| Amidament | Uts. | Llarg | Parcial |
|---|---|---|---|
| ODs | 1 | 100 | 100.00 |
| Total |  |  | 100 |

**E0501** m3 Formigó 15N/mm2 per a regularització sota fonaments o rebliments (= 5% d'àrids reciclats)
76.4 m3 × 100.34 (110.37 amb costos indirectes) = 8432.27

| Amidament | Uts. | Llarg | Ample | Alt | Parcial |
|---|---|---|---|---|---|
|  | 1 | 100 | 0.8 | 1 | 80.00 |
|  | -1 | 100 |  | 0.12 | -12.00 |
| ODs | 2 | 6 | 0.9 | 1 | 10.80 |
|  | -2 | 6 |  | 0.2 | -2.40 |
| Subtotal |  |  |  |  | 76.40 |
| Total |  |  |  |  | 76.4 |

**E0840** u Embocadura prefabricada D 500 mm
2 u × 391.32 (430.45 amb costos indirectes) = 860.90

### 0404 SENYALITZACIÓ I ABALISAMENT (23/07/1998)
Import: 15783.12

**E07311** u Trasllat de senyal existent
18 u × 37.47 (41.22 amb costos indirectes) = 741.96

**E07312** u Trasllat de senyal d'indicació o orientació existent
2 u × 252.01 (277.21 amb costos indirectes) = 554.42

**E0706** m Marca viària longitudinal 15 cm. amplada, pintura acrílica
4050 m × 0.77 (0.85 amb costos indirectes) = 3442.50

**E0732** m Marca viària transversal 40 cm. amplada, pintura blanca
10 m × 1.88 (2.07 amb costos indirectes) = 20.70

**E0708** m2 Marca viària transversal, fletxes, inscripcions i zebrats, pintura acrílica
5 m2 × 15.09 (16.6 amb costos indirectes) = 83.00

**E07031** m Muntatge de barrera aprofitada amb nou poste tubular
230 m × 13.69 (15.06 amb costos indirectes) = 3463.80

**E07001** m Barrera de seguretat BMSRA4/C h=1,5m, N2/A/W5, sense separador cada 4m
90 m × 37.9 (41.69 amb costos indirectes) = 3752.10

**E07368** u Extrem 4,32m per barrera seguretat metàl·lica
2 u × 408.5 (449.35 amb costos indirectes) = 898.70

**E07364** u Extrem 8m per barrera seguretat metàl·lica
4 u × 589.73 (648.7 amb costos indirectes) = 2594.80

**E07366** u Extrem en accesos i altres, qualsevol radi, per barrera de seguretat metàl·lica
1 u × 210.13 (231.14 amb costos indirectes) = 231.14

## 05 T-222 De passanant a la T-233 (23/07/1998)
Import: 291132.1

### 0501 TREBALLS PREVIS I ENDERROCS (23/07/1998)
Import: 55042.95

**E0222** m Demolició tub, pas salvacunetes, qualsevol material i diàmetre <100cm, inclòs recobriment formigó
4 m × 32.07 (35.28 amb costos indirectes) = 141.12

**E02111** m2 Demolició cuneta transitable de formigó
2720 m2 × 6.91 (7.6 amb costos indirectes) = 20672.00

| Amidament | Uts. | Llarg | Ample | Parcial |
|---|---|---|---|---|
|  | 1 | 1700 | 1.3 | 2210.00 |
|  | 1 | 150 | 3.4 | 510.00 |
| Subtotal |  |  |  | 2720.00 |
| Total |  |  |  | 2720 |

**E02085** m3 Enderroc estructures formigó armat, inclòs transport a abocador
4 m3 × 53.11 (58.42 amb costos indirectes) = 233.68

| Amidament | Uts. | Llarg | Ample | Alt | Parcial |
|---|---|---|---|---|---|
| Arquetes | 4 | 1 | 1 | 1 | 4.00 |
| Total |  |  |  |  | 4 |

**E0334** m Tall serra disc paviment mescles bituminoses, formigó o panot, fins 25cm fondària
2197 m × 3.79 (4.17 amb costos indirectes) = 9161.49

| Amidament | Uts. | Llarg | Parcial |
|---|---|---|---|
| Cuneta transitable | 1 | 1750 | 1750.00 |
| Gual cuneta transitable | 1 | 170 | 170.00 |
| Berma formigonada | 1 | 265 | 265.00 |
| ODs | 2 | 6 | 12.00 |
| Subtotal |  |  | 2197.00 |
| Total |  |  | 2197 |

**E02110** m2 Demolició paviment de formigó
668.5 m2 × 6.48 (7.13 amb costos indirectes) = 4766.41

| Amidament | Uts. | Llarg | Ample | Parcial |
|---|---|---|---|---|
| Cuneta transitable | 1 | 1750 | 0.1 | 175.00 |
| Gual cuneta transitable | 1 | 170 | 0.1 | 17.00 |
| Berma formigonada | 1 | 265 | 0.1 | 26.50 |
| Enderroc vorera existent | 1 | 300 | 1.5 | 450.00 |
| Subtotal |  |  |  | 668.50 |
| Total |  |  |  | 668.5 |

**E0213** m2 Demolició paviment mescla bituminosa
223.9 m2 × 4.86 (5.35 amb costos indirectes) = 1197.87

| Amidament | Uts. | Llarg | Ample | Parcial |
|---|---|---|---|---|
| Cuneta transitable | 1 | 1750 | 0.1 | 175.00 |
| Gual cuneta transitable | 1 | 170 | 0.1 | 17.00 |
| Berma formigonada | 1 | 265 | 0.1 | 26.50 |
| ODs | 1 | 6 | 0.9 | 5.40 |
| Subtotal |  |  |  | 223.90 |
| Total |  |  |  | 223.9 |

**E0215** u Desmuntatge senyal vertical trànsit existent, inclòs suports i demolició fonamentacions
1 u × 34.51 (37.96 amb costos indirectes) = 37.96

**E0214** m Desmuntatge barrera seguretat metà·lica, inclòs suports i demolició fonamentacions
310 m × 6.81 (7.49 amb costos indirectes) = 2321.90

**E0633** m2 Fresat paviment asfàltic fins a 15 cm (23/07/1998)
1900.05 m2 × 2.25 (2.48 amb costos indirectes) = 4712.12
Fresat mecànic de paviment asfàltic fins una profunditat màxima de 15 cm amb fresadora de càrrega automàtica, inclòs encaixos laterals i finals, talls i entregues a tapes i reixes amb compressor, càrrega i transport de runes a l'abocador, cànon d'abocament i escombrat i neteja de la superfície fresada.

| Codi | Ut | Descripció | Rendiment | Preu | Import |
|---|---|---|---|---|---|
| O0101 | h | Cap de colla | 0.006 | 26.37 | 0.16 |
| O0110 | h | Peó | 0.015 | 20.75 | 0.31 |
| M0242 | h | Fresadora (maquinària; 23/07/1998) | 0.007 | 133.01 | 0.93 |
| M0212B | h | Camió de trabuc 16 m³ | 0.007 | 45.4 | 0.32 |
| M0220 | h | Escombradora autopropulsada (maquinària) | 0.007 | 42.15 | 0.30 |
| P1613 | u | Cànon d'abocador (23/07/1998) | 0.15 | 1.5 | 0.23 |
|  |  | Total |  |  | 2.25 |

| Amidament | Uts. | Llarg | Ample | Parcial |
|---|---|---|---|---|
| Travessera | 1 | 380.01 | 5 | 1900.05 |
| Total |  |  |  | 1900.05 |

**E0821** u Recreixement i anivellació pericó o bunera
6 u × 155.56 (171.12 amb costos indirectes) = 1026.72
Repicat de xapa de morter, neteja, recreixement i anivellació de pericó, pou de registre, o bunera existent de qualsevol tipus a nova cota d'acabat, totalment acabat.

| Codi | Ut | Descripció | Rendiment | Preu | Import |
|---|---|---|---|---|---|
| O0101 | h | Cap de colla | 0.3 | 26.37 | 7.91 |
| O0102 | h | Oficial 1ª | 1.5 | 24.9 | 37.35 |
| O0110 | h | Peó | 1.5 | 20.75 | 31.13 |
| P0503 | m3 | Formigó HM-20, =5% d'àrids reciclats, inclòs transport a l'obra | 0.65 | 96.5 | 62.73 |
| P0602 | kg | Filferro recuit | 0.4 | 1.75 | 0.70 |
| P0604 | kg | Claus acer | 0.3 | 1.61 | 0.48 |
| P0701 | m | Tauló de fusta pi, 10 usos | 2 | 0.41 | 0.82 |
| P0702 | m3 | Llata de fusta de pi (material; 13/03/2026) | 0.015 | 407.53 | 6.11 |
| P0704 | m2 | Amortització tauler de pi 22 mm, 10 usos | 1.25 | 2.43 | 3.04 |
| P0707 | l | Desencofrant (material; 13/03/2026) | 0.2 | 2.91 | 0.58 |
| M0214 | h | Camió grua 12 tn | 0.075 | 62.74 | 4.71 |
|  |  | Total |  |  | 155.56 |

**E0210** m Demolició de vorada i rigola, inclosa la fonamentació, i transport (23/07/1998)
300 m × 7.15 (7.87 amb costos indirectes) = 2361.00
Demolició de vorada i rigola, inclosa la fonamentació, transport a abocador, cànon i condicionament del mateix.

| Codi | Ut | Descripció | Rendiment | Preu | Import |
|---|---|---|---|---|---|
| O0110 | h | Peó | 0.2 | 20.75 | 4.15 |
| M0207 | h | Retroexcavadora 100 hp | 0.02 | 59.41 | 1.19 |
| M0212B | h | Camió de trabuc 16 m³ | 0.02 | 45.4 | 0.91 |
| P1613 | u | Cànon d'abocador | 0.6 | 1.5 | 0.90 |
|  |  | Total |  |  | 7.15 |

**E102041** u Desplaçament de fanal, inclòs base de fonamentació. (23/07/1998)
12 u × 637.17 (700.89 amb costos indirectes) = 8410.68
Desmuntatge, apilament i muntatge de fanal, inclou la demolició de la base de formigó del fanal existent, l'excavació i construcció de la nova base de formigó, inclosos els perns; el desplaçament del punt de connexionat (tub 90mm, cable de coure nu 35mm, nou cablejat, etc), la reposició de panot i tots i tots els treballs i materials necessaris.

| Codi | Ut | Descripció | Rendiment | Preu | Import |
|---|---|---|---|---|---|
| O0101 | h | Cap de colla | 0.5 | 26.37 | 13.19 |
| O0102 | h | Oficial 1ª | 2 | 24.9 | 49.80 |
| O0110 | h | Peó | 3 | 20.75 | 62.25 |
| P1230 | m | Tub PVC DN110 mm., PN 10 (material; 23/07/1998) | 1 | 3.06 | 3.06 |
| P0503 | m3 | Formigó HM-20, =5% d'àrids reciclats, inclòs transport a l'obra | 1.5 | 96.5 | 144.75 |
| P10209 | pp | Petit material (material; 12/01/2009) | 8 | 29.83 | 238.64 |
| M0214 | h | Camió grua 12 tn | 2 | 62.74 | 125.48 |
|  |  | Total |  |  | 637.17 |

### 0502 MOVIMENT DE TERRES, MURS I FERMS (23/07/1998)
Import: 103339.41

**E0313** m2 Esbrossada del terreny, inclòs càrrega i transport.
282 m2 × 0.73 (0.8 amb costos indirectes) = 225.60

| Amidament | Uts. | Llarg | Ample | Parcial |
|---|---|---|---|---|
| Cuneta transitable | 1 | 50 | 1.1 | 55.00 |
| Berma formigonada | 1 | 265 | 0.8 | 212.00 |
| Cuneta trapezoïdal | 1 | 10 | 1.5 | 15.00 |
| Subtotal |  |  |  | 282.00 |
| Total |  |  |  | 282 |

**E0305** m3 Excavació rases, pous o fonaments, mitjans mecànics, càrrega i transport (10% roca)
1412.2 m3 × 11.67 (12.84 amb costos indirectes) = 18132.65

| Amidament | Uts. | Llarg | Ample | Alt | Parcial |
|---|---|---|---|---|---|
| Cuneta transitable | 1 | 1750 | 1.1 | 0.5 | 962.50 |
| Reperfilat talús | 1 | 175 | 0.5 | 1 | 87.50 |
| Gual cuneta transitable | 1 | 170 | 3.4 | 0.4 | 231.20 |
| Berma formigonada | 1 | 265 | 0.8 | 0.5 | 106.00 |
| Escullera talús | 1 | 50 | 1 | 0.5 | 25.00 |
| Subtotal |  |  |  |  | 1412.20 |
| Total |  |  |  |  | 1412.2 |

**E0344** m2 Repàs i piconatge de la base del terraplè i del fons de la caixa
2715 m2 × 1.57 (1.73 amb costos indirectes) = 4696.95

| Amidament | Uts. | Llarg | Ample | Parcial |
|---|---|---|---|---|
| Cuneta transitable | 1 | 1750 | 1.1 | 1925.00 |
| Gual cuneta transitable | 1 | 170 | 3.4 | 578.00 |
| Berma formigonada | 1 | 265 | 0.8 | 212.00 |
| Subtotal |  |  |  | 2715.00 |
| Total |  |  |  | 2715 |

**E0317** m3 Rebliment i piconatge rases, material pròpia obra, inclòs càrrega i transport
83.75 m3 × 7.22 (7.94 amb costos indirectes) = 664.98

| Amidament | Uts. | Llarg | Ample | Alt | Parcial |
|---|---|---|---|---|---|
| Cuneta transitable | 1 | 87.5 | 1 | 0.5 | 43.75 |
| Berma formigonada | 1 | 80 | 1 | 0.5 | 40.00 |
| Subtotal |  |  |  |  | 83.75 |
| Total |  |  |  |  | 83.75 |

**E1105** m2 Estesa terra vegetal en talussos (material pròpia obra)
265 m2 × 1.21 (1.33 amb costos indirectes) = 352.45

| Amidament | Uts. | Llarg | Ample | Parcial |
|---|---|---|---|---|
| Berma formigonada | 1 | 265 | 1 | 265.00 |
| Total |  |  |  | 265 |

**E0601** m3 Base granular de tot-u artificial, amb motoanivelladora
970.4 m3 × 24.36 (26.8 amb costos indirectes) = 26006.72

| Amidament | Uts. | Llarg | Ample | Alt | Parcial |
|---|---|---|---|---|---|
| Cuneta transitable | 1 | 1750 | 1.1 | 0.4 | 770.00 |
| Gual cuneta transitable | 1 | 170 | 3.4 | 0.2 | 115.60 |
| Berma formigonada | 1 | 265 | 0.8 | 0.4 | 84.80 |
| Subtotal |  |  |  |  | 970.40 |
| Total |  |  |  |  | 970.4 |

**E0612** m2 Reg d'adherència termoadherent C60B3 TER (dotació 0,6 kg/m2)
1900 m2 × 0.45 (0.5 amb costos indirectes) = 950.00
Reg d'adherència amb emulsió bituminosa catiònica termoadherent tipus C60B3 TER (dotació 0,60 kg/m2) i protecció del reg, inclòs preparació de la superfície existent.

| Codi | Ut | Descripció | Rendiment | Preu | Import |
|---|---|---|---|---|---|
| O0102 | h | Oficial 1ª | 0.0013 | 24.9 | 0.03 |
| O0110 | h | Peó | 0.0013 | 20.75 | 0.03 |
| M0217 | h | Camió cisterna reg asfàltic (maquinària) | 0.0013 | 30.63 | 0.04 |
| M0220 | h | Escombradora autopropulsada | 0.0013 | 42.15 | 0.05 |
| P0406 | kg | Emulsió bituminosa termoadherent C60B3 TER (material) | 0.6 | 0.5 | 0.30 |
|  |  | Total |  |  | 0.45 |

| Amidament | Uts. | Llarg | Ample | Parcial |
|---|---|---|---|---|
| Travessera | 1 | 380 | 5 | 1900.00 |
| Total |  |  |  | 1900 |

**E0604C** t Paviment de MBC tipus AC16 surf S 50/70 GR (= 5% d'àrids reciclats) zona C
232.75 t × 69.99 (76.99 amb costos indirectes) = 17919.42
Paviment de mescla bituminosa en calent tipus formigó bituminós AC16 surf 50/70 S amb granulat granític per a capa de trànsit, amb un mínim del 5% d'àrid reciclat, estesa i compactada.

| Codi | Ut | Descripció | Rendiment | Preu | Import |
|---|---|---|---|---|---|
| O0101 | h | Cap de colla | 0.0174 | 26.37 | 0.46 |
| O0102 | h | Oficial 1ª | 0.0348 | 24.9 | 0.87 |
| O0110 | h | Peó | 0.0696 | 20.75 | 1.44 |
| M0236 | h | Estenedora per a mescles (maquinària) | 0.0174 | 70.66 | 1.23 |
| M0210B | h | Corró vibratori autop. 12 a 14 t | 0.0174 | 57.5 | 1.00 |
| M0237 | h | Piconadora de pneumàtics 15 tn (maquinària) | 0.0174 | 62.36 | 1.09 |
| M0220 | h | Escombradora autopropulsada | 0.0174 | 42.15 | 0.73 |
| M0212A | h | Camió banyera 32t (maquinària) | 0.1509 | 64 | 9.66 |
| P04140 | t | M.B.C. tipus AC16 surf S GR en obra (= 5% d'àrids reciclats) (material) | 1 | 53.51 | 53.51 |
|  |  | Total |  |  | 69.99 |

| Amidament | Uts. | Parcial |
|---|---|---|
| Travessera | 232.75 | 232.75 |
| Total |  | 232.75 |

**E04121** m3 Escullera amb bloc de pedra calcària de 800 a 1.200 kg
50 m3 × 42.13 (46.34 amb costos indirectes) = 2317.00

| Amidament | Uts. | Llarg | Ample | Alt | Parcial |
|---|---|---|---|---|---|
| Escullera talús | 1 | 50 | 1 | 1 | 50.00 |
| Total |  |  |  |  | 50 |

**E0622** m Vorada de calçada C5 25x15 de peces prefabricades de formigó (Tipus T2)
161 m × 24.31 (26.74 amb costos indirectes) = 4305.14
Vorada de calçada bicapa de secció normalitzada C5 25x15, acabat llis, de peces prefabricades de formigó rectes i corbes, d'acord amb la UNE 127340 i UNE EN 1340 o equivalents, inclosa excavació i base de formigó de 20 N/mm2 de resistència característica a la compressió, rejuntat amb morter i totes les feines adients, totalment col·locada.

| Codi | Ut | Descripció | Rendiment | Preu | Import |
|---|---|---|---|---|---|
| O0101 | h | Cap de colla | 0.0369 | 26.37 | 0.97 |
| O0102 | h | Oficial 1ª | 0.1231 | 24.9 | 3.07 |
| O0110 | h | Peó | 0.2462 | 20.75 | 5.11 |
| M0207 | h | Retroexcavadora 100 hp | 0.0123 | 59.41 | 0.73 |
| P10092 | m | Vorada de calçada C5 28x17 prefabricada de formigó (material) | 1.05 | 4.6 | 4.83 |
| P0503 | m3 | Formigó HM-20, =5% d'àrids reciclats, inclòs transport a l'obra | 0.07 | 96.5 | 6.76 |
| P0405 | m3 | Morter de ciment de classe M-5 (material) | 0.021 | 135 | 2.84 |
|  |  | Total |  |  | 24.31 |

**E0638** m Gual rebaixat PMR o vehicles amb vorada (23/07/1998)
196 m × 26.9 (29.59 amb costos indirectes) = 5799.64
Gual rebaixat per a persones amb mobilitat reduïda o per a vehicles, inclòs l'excavació, vorada sobre base de formigó HM-20, talls de les peces de vorada, abatiments i adpatació a l'accés i rampes, rejuntat amb morter de ciment, totalment acabat.

| Codi | Ut | Descripció | Rendiment | Preu | Import |
|---|---|---|---|---|---|
| O0101 | h | Cap de colla | 0.05 | 26.37 | 1.32 |
| O0102 | h | Oficial 1ª | 0.12 | 24.9 | 2.99 |
| O0110 | h | Peó | 0.3 | 20.75 | 6.23 |
| P1609 | m3 | Excavació de terres | 0.09 | 11.12 | 1.00 |
| P10091 | m | Vorada de calçada C3 28x17 prefabricada de formigó (material) | 1.1 | 5.6 | 6.16 |
| E0108 | m3 | Morter de ciment elaborat a l'obra (material; 23/07/1998) | 0.023 | 55.22 | 1.27 |
| P0503 | m3 | Formigó HM-20, =5% d'àrids reciclats, inclòs transport a l'obra | 0.08 | 96.5 | 7.72 |
| M0225 | h | Vibrador | 0.1 | 2.09 | 0.21 |
|  |  | Total |  |  | 26.9 |

**E0629** m Rigola blanca 20x20x8 de peces prefabricades de formigó
357 m × 16.72 (18.39 amb costos indirectes) = 6565.23
Rigola prefabricada de formigó de color blanc de 20 cm d'amplada i 8 cm de gruix, inclosa excavació, base de formigó de 20 N/mm2 de resistència característica a la compressió, col·locada amb morter, rejuntada amb beurada de ciment i totes les feines adients, totalment col·locada.

| Codi | Ut | Descripció | Rendiment | Preu | Import |
|---|---|---|---|---|---|
| O0101 | h | Cap de colla | 0.0218 | 26.37 | 0.57 |
| O0102 | h | Oficial 1ª | 0.0727 | 24.9 | 1.81 |
| O0110 | h | Peó | 0.1455 | 20.75 | 3.02 |
| M0207 | h | Retroexcavadora 100 hp | 0.0073 | 59.41 | 0.43 |
| P19020 | u | Rigola 20x20x8 prefabricada de formigó, color blanc (material) | 5.05 | 0.85 | 4.29 |
| P0503 | m3 | Formigó HM-20, =5% d'àrids reciclats, inclòs transport a l'obra | 0.06 | 96.5 | 5.79 |
| P04041 | t | Ciment portland CEM I 32,5N (material) | 0.001 | 126 | 0.13 |
| P0405 | m3 | Morter de ciment de classe M-5 | 0.005 | 135 | 0.68 |
|  |  | Total |  |  | 16.72 |

**E1108** m Vorada de vianants A4 20x8 de peces prefabricades de formigó (Tipus jardí)
20 m × 20.26 (22.29 amb costos indirectes) = 445.80
Vorada de vianants bicapa de secció normalitzada A4 20x8 de peces prefabricades de formigó rectes i corbes, d'acord amb la UNE 127340 i UNE EN 1340 o equivalents, inclosa excavació i base de formigó de 20 N/mm2 de resistència característica a la compressió, rejuntat amb morter i totes les feines adients, totalment col·locada.

| Codi | Ut | Descripció | Rendiment | Preu | Import |
|---|---|---|---|---|---|
| O0101 | h | Cap de colla | 0.0343 | 26.37 | 0.90 |
| O0102 | h | Oficial 1ª | 0.1143 | 24.9 | 2.85 |
| O0110 | h | Peó | 0.2286 | 20.75 | 4.74 |
| M0207 | h | Retroexcavadora 100 hp | 0.0114 | 59.41 | 0.68 |
| P1007 | m | Vorada de vianants A4 20x8 prefabricada de formigó (material) | 1.05 | 3.25 | 3.41 |
| P0503 | m3 | Formigó HM-20, =5% d'àrids reciclats, inclòs transport a l'obra | 0.06 | 96.5 | 5.79 |
| P0405 | m3 | Morter de ciment de classe M-5 | 0.014 | 135 | 1.89 |
|  |  | Total |  |  | 20.26 |

**E0624** m2 Paviment de panot 20x20x4 de peces prefabricades de formigó
345 m2 × 36.62 (40.28 amb costos indirectes) = 13896.60
Paviment de panot prefabricat de formigó de 20 cm d'amplada i 4 cm de gruix, color a definir, inclosa excavació, refinat i compactació del terreny, base de formigó de 20 N/mm2 de resistència característica a la compressió, col·locat amb morter, rejuntat amb beurada de ciment i totes les feines adients, totalment col·locat.

| Codi | Ut | Descripció | Rendiment | Preu | Import |
|---|---|---|---|---|---|
| O0101 | h | Cap de colla | 0.05 | 26.37 | 1.32 |
| O0102 | h | Oficial 1ª | 0.2 | 24.9 | 4.98 |
| O0110 | h | Peó | 0.3 | 20.75 | 6.23 |
| M0207 | h | Retroexcavadora 100 hp | 0.01 | 59.41 | 0.59 |
| M0211 | h | Corró de llança 650 kg | 0.01 | 9.61 | 0.10 |
| P0813 | m2 | Panot 20x20x4 prefabricat de formigó, color a definir (material) | 1.05 | 9 | 9.45 |
| P0503 | m3 | Formigó HM-20, =5% d'àrids reciclats, inclòs transport a l'obra | 0.1 | 96.5 | 9.65 |
| P04041 | t | Ciment portland CEM I 32,5N | 0.002 | 126 | 0.25 |
| P0405 | m3 | Morter de ciment de classe M-5 | 0.03 | 135 | 4.05 |
|  |  | Total |  |  | 36.62 |

**E0673** m2 Paviment de panot tàctil de botons 20x20x4 de peces prefabricades de formigó
16.8 m2 × 41.02 (45.12 amb costos indirectes) = 758.02
Paviment de panot tàctil de botons troncocònics prefabricat de formigó de 20 cm d'amplada i 4 cm de gruix, color a definir, inclosa excavació, refinat i compactació del terreny, base de formigó de 20 N/mm2 de resistència característica a la compressió, col·locat amb morter, rejuntat amb beurada de ciment i totes les feines adients, totalment col·locat.

| Codi | Ut | Descripció | Rendiment | Preu | Import |
|---|---|---|---|---|---|
| O0101 | h | Cap de colla | 0.0667 | 26.37 | 1.76 |
| O0102 | h | Oficial 1ª | 0.2667 | 24.9 | 6.64 |
| O0110 | h | Peó | 0.4 | 20.75 | 8.30 |
| M0207 | h | Retroexcavadora 100 hp | 0.0133 | 59.41 | 0.79 |
| M0211 | h | Corró de llança 650 kg | 0.0133 | 9.61 | 0.13 |
| P0673 | m2 | Panot tàctil de botons troncocònics 20x20x4 prefabricat de formigó, color a definir (material) | 1.05 | 9 | 9.45 |
| P0503 | m3 | Formigó HM-20, =5% d'àrids reciclats, inclòs transport a l'obra | 0.1 | 96.5 | 9.65 |
| P04041 | t | Ciment portland CEM I 32,5N | 0.002 | 126 | 0.25 |
| P0405 | m3 | Morter de ciment de classe M-5 | 0.03 | 135 | 4.05 |
|  |  | Total |  |  | 41.02 |

**E0674** m2 Paviment de panot tàctil d'estries 20x20x4 de peces prefabricades de formigó
6.72 m2 × 41.02 (45.12 amb costos indirectes) = 303.21
Paviment de panot tàctil d'estries prefabricat de formigó de 20 cm d'amplada i 4 cm de gruix, color a definir, inclosa excavació, refinat i compactació del terreny, base de formigó de 20 N/mm2 de resistència característica a la compressió, col·locat amb morter, rejuntat amb beurada de ciment i totes les feines adients, totalment col·locat.

| Codi | Ut | Descripció | Rendiment | Preu | Import |
|---|---|---|---|---|---|
| O0101 | h | Cap de colla | 0.0667 | 26.37 | 1.76 |
| O0102 | h | Oficial 1ª | 0.2667 | 24.9 | 6.64 |
| O0110 | h | Peó | 0.4 | 20.75 | 8.30 |
| M0207 | h | Retroexcavadora 100 hp | 0.0133 | 59.41 | 0.79 |
| M0211 | h | Corró de llança 650 kg | 0.0133 | 9.61 | 0.13 |
| P0674 | m2 | Panot tàctil d'estries 20x20x4 prefabricat de formigó, color a definir (material) | 1.05 | 9 | 9.45 |
| P0503 | m3 | Formigó HM-20, =5% d'àrids reciclats, inclòs transport a l'obra | 0.1 | 96.5 | 9.65 |
| P04041 | t | Ciment portland CEM I 32,5N | 0.002 | 126 | 0.25 |
| P0405 | m3 | Morter de ciment de classe M-5 | 0.03 | 135 | 4.05 |
|  |  | Total |  |  | 41.02 |

### 0503 DRENATGE (23/07/1998)
Import: 122544.32

**E0884** m Formació i reperfilat de cunetes transitables en qualsevol tipus de terreny
1920 m × 3.19 (3.51 amb costos indirectes) = 6739.20

| Amidament | Uts. | Llarg | Parcial |
|---|---|---|---|
| Cuneta transitable | 1 | 1750 | 1750.00 |
| Gual cuneta transitable | 1 | 170 | 170.00 |
| Subtotal |  |  | 1920.00 |
| Total |  |  | 1920 |

**E0885** m3 Formació i reperfilat de cunetes triangular / trapezoïdal en qualsevol tipus de terreny
9.75 m3 × 13.1 (14.41 amb costos indirectes) = 140.50

| Amidament | Uts. | Llarg | Ample | Alt | Parcial |
|---|---|---|---|---|---|
| Cuneta trapezoidal | 1 | 10 | 1.5 | 0.65 | 9.75 |
| Total |  |  |  |  | 9.75 |

**E0880** m3 Formigó en revestiment de cunetes
308.5 m3 × 131.88 (145.07 amb costos indirectes) = 44754.10

| Amidament | Uts. | Llarg | Ample | Alt | Parcial |
|---|---|---|---|---|---|
| Cuneta transitable | 1 | 1750 |  | 0.175 | 306.25 |
| Cuneta trapezoidal | 1 | 10 | 1.5 | 0.15 | 2.25 |
| Subtotal |  |  |  |  | 308.50 |
| Total |  |  |  |  | 308.5 |

**E05171** m2 Malla electrosoldada d'acer corrugat ME500SD 20x20cm Ø8mm
612 m2 × 5.34 (5.87 amb costos indirectes) = 3592.44

| Amidament | Uts. | Llarg | Ample | Parcial |
|---|---|---|---|---|
| Gual cuneta transitable | 1 | 170 | 3.6 | 612.00 |
| Total |  |  |  | 612 |

**E0883** m3 Formació de gual en cuneta transitable, formigó HA-25
122.4 m3 × 136.59 (150.25 amb costos indirectes) = 18390.60

| Amidament | Uts. | Llarg | Ample | Alt | Parcial |
|---|---|---|---|---|---|
| Gual cuneta transitable | 1 | 170 | 3.6 | 0.2 | 122.40 |
| Total |  |  |  |  | 122.4 |

**E06200** m3 Paviment de formigó tipus HM-20, amb junts
31.8 m3 × 130.64 (143.7 amb costos indirectes) = 4569.66

| Amidament | Uts. | Llarg | Ample | Alt | Parcial |
|---|---|---|---|---|---|
| Berma formigonada | 1 | 265 | 1 | 0.12 | 31.80 |
| Total |  |  |  |  | 31.8 |

**E08703** u Arqueta drenatge per recollida de cunetes, Hmax=2,00 m, 2 reixes D-400
6 u × 1324.11 (1456.52 amb costos indirectes) = 8739.12

**E0414** m2 Emmacat de pedra 25 cm, travada amb formigó 15 N/mm2, acabat rústic, inclòs excavació
10 m2 × 32.53 (35.78 amb costos indirectes) = 357.80

**E0305** m3 Excavació rases, pous o fonaments, mitjans mecànics, càrrega i transport (10% roca)
202.3 m3 × 11.67 (12.84 amb costos indirectes) = 2597.53

| Amidament | Uts. | Llarg | Ample | Alt | Parcial |
|---|---|---|---|---|---|
|  | 1 | 150 | 0.8 | 1 | 120.00 |
| ODs | 1 | 7 | 0.9 | 1 | 6.30 |
| Drenatge urbà | 1 | 20 | 0.6 | 1 | 12.00 |
|  | 1 | 80 | 0.8 | 1 | 64.00 |
| Subtotal |  |  |  |  | 202.30 |
| Total |  |  |  |  | 202.3 |

**E08083** m Tub HDPE de paret estructurada Ø500 mm
7 m × 48.43 (53.27 amb costos indirectes) = 372.89

| Amidament | Uts. | Llarg | Parcial |
|---|---|---|---|
| ODs | 1 | 7 | 7.00 |
| Total |  |  | 7 |

**E0501** m3 Formigó 15N/mm2 per a regularització sota fonaments o rebliments (= 5% d'àrids reciclats)
172.3 m3 × 100.34 (110.37 amb costos indirectes) = 19016.75

| Amidament | Uts. | Llarg | Ample | Alt | Parcial |
|---|---|---|---|---|---|
|  | 1 | 150 | 0.8 | 1 | 120.00 |
|  | -1 | 150 |  | 0.12 | -18.00 |
| Drenatge urbà | 1 | 20 | 0.6 | 1 | 12.00 |
|  | -1 | 20 |  | 0.05 | -1.00 |
|  | 1 | 80 | 0.8 | 1 | 64.00 |
|  | -1 | 80 |  | 0.12 | -9.60 |
| ODs | 1 | 7 | 0.9 | 1 | 6.30 |
|  | -1 | 7 |  | 0.2 | -1.40 |
| Subtotal |  |  |  |  | 172.30 |
| Total |  |  |  |  | 172.3 |

**E0840** u Embocadura prefabricada D 500 mm
1 u × 391.32 (430.45 amb costos indirectes) = 430.45

**E08080** m Tub HDPE de paret estructurada Ø250 mm
20 m × 13.74 (15.11 amb costos indirectes) = 302.20
Tub de paret estructurada, de superficie interna llisa i externa corrugada, de polietilè HDPE, tipus B, àrea aplicació U, de diàmetre nominal exterior 250 mm, de rididesa anular SN 8 kN/m2, segons la norma UNE-EN 13476-3 o equivalent, part proporcional de peces especials i accessoris, unió amb maneguets i col·locat al fons de la rasa.

| Codi | Ut | Descripció | Rendiment | Preu | Import |
|---|---|---|---|---|---|
| O0101 | h | Cap de colla | 0.02 | 26.37 | 0.53 |
| O0102 | h | Oficial 1ª | 0.1 | 24.9 | 2.49 |
| O0110 | h | Peó | 0.1 | 20.75 | 2.08 |
| P08080 | m | Tub HDPE Ø250 mm, SN 8kN/m2, sup. interna llisa/externa corrugada, B, U, maneguet (material) | 1.02 | 8.47 | 8.64 |
|  |  | Total |  |  | 13.74 |

**E08082** m Tub HDPE de paret estructurada Ø400 mm
230 m × 32.64 (35.9 amb costos indirectes) = 8257.00

| Amidament | Uts. | Llarg | Parcial |
|---|---|---|---|
|  | 1 | 150 | 150.00 |
|  | 1 | 80 | 80.00 |
| Subtotal |  |  | 230.00 |
| Total |  |  | 230 |

**E08203** u Embornal amb bústia i reixa talla-aigües de fosa 700x360x50 mm C-250 (23/07/1998)
4 u × 218.98 (240.88 amb costos indirectes) = 963.52
Embornal amb vorada tipus bústia i reixa talla-aigües de fosa dúctil de 700x360x50 mm amb bastiment, classe C-250, acabat amb pintura negra asfàltica, inclou excavació, totalment acabada.

| Codi | Ut | Descripció | Rendiment | Preu | Import |
|---|---|---|---|---|---|
| O0101 | h | Cap de colla | 0.1 | 26.37 | 2.64 |
| O0102 | h | Oficial 1ª | 1 | 24.9 | 24.90 |
| O0110 | h | Peó | 1 | 20.75 | 20.75 |
| P1609 | m3 | Excavació de terres | 0.9 | 11.12 | 10.01 |
| E0109 | m2 | Encofrat de fusta per a fonaments i formigó ocult, col.locat. (material; 23/07/1998) | 1.87 | 33.66 | 62.94 |
| E0502 | m3 | Formigó HM-20 per a fonaments i soleres (= 5% d'àrids reciclats) | 0.25 | 111.03 | 27.76 |
| P06204 | u | Reixa i bastiment 700x360x50 mm C-250 (material; 23/07/1998) | 1 | 60.16 | 60.16 |
| P1005 | m | Vorada pref. form. tipus bústia. (material; 01/04/2009) | 1 | 9.82 | 9.82 |
|  |  | Total |  |  | 218.98 |

**E0835** u Pou registre DN1000 formigó pref, tapa Ø650 i bastiment fosa i pates, Hmax=1,80 m (23/07/1998)
4 u × 651.09 (716.2 amb costos indirectes) = 2864.80
Pou de registre Ø1000 de formigó prefabricat fins 1,80 m d'alçada, inclòs solera de formigó de HM-20, anell d'entroncament amb tubs, con superior, bastiment i tapa de fosa dúctil Ø650 mm exterior, estanca i insonora D400 i graons

| Codi | Ut | Descripció | Rendiment | Preu | Import |
|---|---|---|---|---|---|
| O0101 | h | Cap de colla | 0.3 | 26.37 | 7.91 |
| O0102 | h | Oficial 1ª | 2.5 | 24.9 | 62.25 |
| O0110 | h | Peó | 2.5 | 20.75 | 51.88 |
| P0503 | m3 | Formigó HM-20, =5% d'àrids reciclats, inclòs transport a l'obra | 1.16 | 96.5 | 111.94 |
| P0652 | u | Con prefabricat de reducció asimètric 1000x690 mm (material) | 1 | 90.11 | 90.11 |
| P0653 | u | Anell prefabricat 1000x1000 mm (material) | 1 | 87.39 | 87.39 |
| P0618 | u | Tapa fosa Ø650 mm. exterior, marc Ø800 mm., classe D-400 (material) | 1 | 182.65 | 182.65 |
| P0651 | u | Graó d'acer revestit de polipropilè, 40 cm d'amplada (material; 23/07/1998) | 4 | 5.48 | 21.92 |
| P0405 | m3 | Morter de ciment de classe M-5 | 0.05 | 135 | 6.75 |
| M0225 | h | Vibrador | 1.3 | 2.09 | 2.72 |
| M0229 | h | Compressor d'aire de gasoil 3m³ | 1.3 | 7.06 | 9.18 |
| M0214C | h | Camió grua de 5t | 0.3 | 54.62 | 16.39 |
|  |  | Total |  |  | 651.09 |

**E0891** u Connexió de canonada amb col·lector existent
2 u × 207.16 (227.88 amb costos indirectes) = 455.76
Connexió de canonada amb el col·lector existent, inclòs la totalitat de l'obra civil necessària i mitjans auxiliars, càrrega i transport de les runes a l'abocador, cànon i condicionament del mateix, totalment acabada.

| Codi | Ut | Descripció | Rendiment | Preu | Import |
|---|---|---|---|---|---|
| O0102 | h | Oficial 1ª | 2 | 24.9 | 49.80 |
| O0110 | h | Peó | 2 | 20.75 | 41.50 |
| P0503 | m3 | Formigó HM-20, =5% d'àrids reciclats, inclòs transport a l'obra | 0.4 | 96.5 | 38.60 |
| M0225 | h | Vibrador | 0.04 | 2.09 | 0.08 |
| E0515 | m2 | Encofrat i desencofrat pla en parament no vist | 2.2 | 35.08 | 77.18 |
|  |  | Total |  |  | 207.16 |

### 0504 SENYALITZACIÓ I ABALISAMENT (23/07/1998)
Import: 10205.42

**E07311** u Trasllat de senyal existent
8 u × 37.47 (41.22 amb costos indirectes) = 329.76

**E07312** u Trasllat de senyal d'indicació o orientació existent
2 u × 252.01 (277.21 amb costos indirectes) = 554.42

**E0706** m Marca viària longitudinal 15 cm. amplada, pintura acrílica
2280.19 m × 0.77 (0.85 amb costos indirectes) = 1938.16

**E0732** m Marca viària transversal 40 cm. amplada, pintura blanca
10 m × 1.88 (2.07 amb costos indirectes) = 20.70

**E0708** m2 Marca viària transversal, fletxes, inscripcions i zebrats, pintura acrílica
5.3 m2 × 15.09 (16.6 amb costos indirectes) = 87.98

**E07031** m Muntatge de barrera aprofitada amb nou poste tubular
200 m × 13.69 (15.06 amb costos indirectes) = 3012.00

**E07001** m Barrera de seguretat BMSRA4/C h=1,5m, N2/A/W5, sense separador cada 4m
40 m × 37.9 (41.69 amb costos indirectes) = 1667.60

**E07364** u Extrem 8m per barrera seguretat metàl·lica
4 u × 589.73 (648.7 amb costos indirectes) = 2594.80

## 06 T-711 De Gratallops a Torroja del Priorat (23/07/1998)
Import: 148349.08

### 0601 TREBALLS PREVIS I ENDERROCS (10/07/2006)
Import: 25191.4

**E0222** m Demolició tub, pas salvacunetes, qualsevol material i diàmetre <100cm, inclòs recobriment formigó
10 m × 32.07 (35.28 amb costos indirectes) = 352.80

**E02111** m2 Demolició cuneta transitable de formigó
2030 m2 × 6.91 (7.6 amb costos indirectes) = 15428.00

| Amidament | Uts. | Llarg | Ample | Parcial |
|---|---|---|---|---|
|  | 1 | 1300 | 1.3 | 1690.00 |
|  | 1 | 100 | 3.4 | 340.00 |
| Subtotal |  |  |  | 2030.00 |
| Total |  |  |  | 2030 |

**E02085** m3 Enderroc estructures formigó armat, inclòs transport a abocador
4 m3 × 53.11 (58.42 amb costos indirectes) = 233.68

| Amidament | Uts. | Llarg | Ample | Alt | Parcial |
|---|---|---|---|---|---|
| Arquetes | 4 | 1 | 1 | 1 | 4.00 |
| Total |  |  |  |  | 4 |

**E0334** m Tall serra disc paviment mescles bituminoses, formigó o panot, fins 25cm fondària
1622 m × 3.79 (4.17 amb costos indirectes) = 6763.74

| Amidament | Uts. | Llarg | Parcial |
|---|---|---|---|
| Cuneta transitable | 1 | 1490 | 1490.00 |
| Gual cuneta transitable | 1 | 120 | 120.00 |
| ODs | 2 | 6 | 12.00 |
| Subtotal |  |  | 1622.00 |
| Total |  |  | 1622 |

**E02110** m2 Demolició paviment de formigó
161 m2 × 6.48 (7.13 amb costos indirectes) = 1147.93

| Amidament | Uts. | Llarg | Ample | Parcial |
|---|---|---|---|---|
| Cuneta transitable | 1 | 1490 | 0.1 | 149.00 |
| Gual cuneta transitable | 1 | 120 | 0.1 | 12.00 |
| Subtotal |  |  |  | 161.00 |
| Total |  |  |  | 161 |

**E0213** m2 Demolició paviment mescla bituminosa
166.4 m2 × 4.86 (5.35 amb costos indirectes) = 890.24

| Amidament | Uts. | Llarg | Ample | Parcial |
|---|---|---|---|---|
| Cuneta transitable | 1 | 1490 | 0.1 | 149.00 |
| Gual cuneta transitable | 1 | 120 | 0.1 | 12.00 |
| ODs | 1 | 6 | 0.9 | 5.40 |
| Subtotal |  |  |  | 166.40 |
| Total |  |  |  | 166.4 |

**E0215** u Desmuntatge senyal vertical trànsit existent, inclòs suports i demolició fonamentacions
1 u × 34.51 (37.96 amb costos indirectes) = 37.96

**E0214** m Desmuntatge barrera seguretat metà·lica, inclòs suports i demolició fonamentacions
45 m × 6.81 (7.49 amb costos indirectes) = 337.05

### 0602 MOVIMENT DE TERRES, MURS I FERMS
Import: 37337.67

**E0313** m2 Esbrossada del terreny, inclòs càrrega i transport.
209 m2 × 0.73 (0.8 amb costos indirectes) = 167.20

| Amidament | Uts. | Llarg | Ample | Parcial |
|---|---|---|---|---|
| Cuneta transitable | 1 | 190 | 1.1 | 209.00 |
| Total |  |  |  | 209 |

**E0305** m3 Excavació rases, pous o fonaments, mitjans mecànics, càrrega i transport (10% roca)
1057.2 m3 × 11.67 (12.84 amb costos indirectes) = 13574.45

| Amidament | Uts. | Llarg | Ample | Alt | Parcial |
|---|---|---|---|---|---|
| Cuneta transitable | 1 | 1490 | 1.1 | 0.5 | 819.50 |
| Reperfilat talús | 1 | 149 | 0.5 | 1 | 74.50 |
| Gual cuneta transitable | 1 | 120 | 3.4 | 0.4 | 163.20 |
| Subtotal |  |  |  |  | 1057.20 |
| Total |  |  |  |  | 1057.2 |

**E0344** m2 Repàs i piconatge de la base del terraplè i del fons de la caixa
2047 m2 × 1.57 (1.73 amb costos indirectes) = 3541.31

| Amidament | Uts. | Llarg | Ample | Parcial |
|---|---|---|---|---|
| Cuneta transitable | 1 | 1490 | 1.1 | 1639.00 |
| Gual cuneta transitable | 1 | 120 | 3.4 | 408.00 |
| Subtotal |  |  |  | 2047.00 |
| Total |  |  |  | 2047 |

**E0317** m3 Rebliment i piconatge rases, material pròpia obra, inclòs càrrega i transport
37.5 m3 × 7.22 (7.94 amb costos indirectes) = 297.75

| Amidament | Uts. | Llarg | Ample | Alt | Parcial |
|---|---|---|---|---|---|
| Cuneta transitable | 1 | 75 | 1 | 0.5 | 37.50 |
| Total |  |  |  |  | 37.5 |

**E0601** m3 Base granular de tot-u artificial, amb motoanivelladora
737.2 m3 × 24.36 (26.8 amb costos indirectes) = 19756.96

| Amidament | Uts. | Llarg | Ample | Alt | Parcial |
|---|---|---|---|---|---|
| Cuneta transitable | 1 | 1490 | 1.1 | 0.4 | 655.60 |
| Gual cuneta transitable | 1 | 120 | 3.4 | 0.2 | 81.60 |
| Subtotal |  |  |  |  | 737.20 |
| Total |  |  |  |  | 737.2 |

### 0603 DRENATGE (23/07/1998)
Import: 81497.78

**E0884** m Formació i reperfilat de cunetes transitables en qualsevol tipus de terreny
1610 m × 3.19 (3.51 amb costos indirectes) = 5651.10

| Amidament | Uts. | Llarg | Parcial |
|---|---|---|---|
| Cuneta transitable | 1 | 1490 | 1490.00 |
| Gual cuneta transitable | 1 | 120 | 120.00 |
| Subtotal |  |  | 1610.00 |
| Total |  |  | 1610 |

**E0880** m3 Formigó en revestiment de cunetes
260.75 m3 × 131.88 (145.07 amb costos indirectes) = 37827.00

| Amidament | Uts. | Llarg | Alt | Parcial |
|---|---|---|---|---|
| Cuneta transitable | 1 | 1490 | 0.175 | 260.75 |
| Total |  |  |  | 260.75 |

**E05171** m2 Malla electrosoldada d'acer corrugat ME500SD 20x20cm Ø8mm
432 m2 × 5.34 (5.87 amb costos indirectes) = 2535.84

| Amidament | Uts. | Llarg | Ample | Parcial |
|---|---|---|---|---|
| Gual cuneta transitable | 1 | 120 | 3.6 | 432.00 |
| Total |  |  |  | 432 |

**E0883** m3 Formació de gual en cuneta transitable, formigó HA-25
86.4 m3 × 136.59 (150.25 amb costos indirectes) = 12981.60

| Amidament | Uts. | Llarg | Ample | Alt | Parcial |
|---|---|---|---|---|---|
| Gual cuneta transitable | 1 | 120 | 3.6 | 0.2 | 86.40 |
| Total |  |  |  |  | 86.4 |

**E08703** u Arqueta drenatge per recollida de cunetes, Hmax=2,00 m, 2 reixes D-400
6 u × 1324.11 (1456.52 amb costos indirectes) = 8739.12

**E0414** m2 Emmacat de pedra 25 cm, travada amb formigó 15 N/mm2, acabat rústic, inclòs excavació
10 m2 × 32.53 (35.78 amb costos indirectes) = 357.80

**E0305** m3 Excavació rases, pous o fonaments, mitjans mecànics, càrrega i transport (10% roca)
85.4 m3 × 11.67 (12.84 amb costos indirectes) = 1096.54

| Amidament | Uts. | Llarg | Ample | Alt | Parcial |
|---|---|---|---|---|---|
|  | 1 | 100 | 0.8 | 1 | 80.00 |
| ODs | 1 | 6 | 0.9 | 1 | 5.40 |
| Subtotal |  |  |  |  | 85.40 |
| Total |  |  |  |  | 85.4 |

**E08083** m Tub HDPE de paret estructurada Ø500 mm
6 m × 48.43 (53.27 amb costos indirectes) = 319.62

| Amidament | Uts. | Llarg | Parcial |
|---|---|---|---|
| ODs | 1 | 6 | 6.00 |
| Total |  |  | 6 |

**E08082** m Tub HDPE de paret estructurada Ø400 mm
100 m × 32.64 (35.9 amb costos indirectes) = 3590.00

**E0501** m3 Formigó 15N/mm2 per a regularització sota fonaments o rebliments (= 5% d'àrids reciclats)
72.2 m3 × 100.34 (110.37 amb costos indirectes) = 7968.71

| Amidament | Uts. | Llarg | Ample | Alt | Parcial |
|---|---|---|---|---|---|
|  | 1 | 100 | 0.8 | 1 | 80.00 |
|  | -1 | 100 |  | 0.12 | -12.00 |
| ODs | 1 | 6 | 0.9 | 1 | 5.40 |
|  | -1 | 6 |  | 0.2 | -1.20 |
| Subtotal |  |  |  |  | 72.20 |
| Total |  |  |  |  | 72.2 |

**E0840** u Embocadura prefabricada D 500 mm
1 u × 391.32 (430.45 amb costos indirectes) = 430.45

### 0604 SENYALITZACIÓ I ABALISAMENT (23/07/1998)
Import: 4322.23

**E07311** u Trasllat de senyal existent
8 u × 37.47 (41.22 amb costos indirectes) = 329.76

**E07312** u Trasllat de senyal d'indicació o orientació existent
2 u × 252.01 (277.21 amb costos indirectes) = 554.42

**E0706** m Marca viària longitudinal 15 cm. amplada, pintura acrílica
1650 m × 0.77 (0.85 amb costos indirectes) = 1402.50

**E0732** m Marca viària transversal 40 cm. amplada, pintura blanca
10 m × 1.88 (2.07 amb costos indirectes) = 20.70

**E0708** m2 Marca viària transversal, fletxes, inscripcions i zebrats, pintura acrílica
5 m2 × 15.09 (16.6 amb costos indirectes) = 83.00

**E07001** m Barrera de seguretat BMSRA4/C h=1,5m, N2/A/W5, sense separador cada 4m
20 m × 37.9 (41.69 amb costos indirectes) = 833.80

**E07368** u Extrem 4,32m per barrera seguretat metàl·lica
1 u × 408.5 (449.35 amb costos indirectes) = 449.35

**E07364** u Extrem 8m per barrera seguretat metàl·lica
1 u × 589.73 (648.7 amb costos indirectes) = 648.70

## 07 T-703 De la C-233 a la Palma d'Ebre (23/07/1998)
Import: 596729.04

### 0701 TREBALLS PREVIS I ENDERROCS (10/07/2006)
Import: 65086.78

**E0222** m Demolició tub, pas salvacunetes, qualsevol material i diàmetre <100cm, inclòs recobriment formigó
120 m × 32.07 (35.28 amb costos indirectes) = 4233.60

**E02111** m2 Demolició cuneta transitable de formigó
927.9 m2 × 6.91 (7.6 amb costos indirectes) = 7052.04

| Amidament | Uts. | Llarg | Ample | Parcial |
|---|---|---|---|---|
|  | 1 | 583 | 1.3 | 757.90 |
|  | 1 | 50 | 3.4 | 170.00 |
| Subtotal |  |  |  | 927.90 |
| Total |  |  |  | 927.9 |

**E02112** m2 Demolició cuneta triangular o trapezoïdal de formigó
87 m2 × 9.71 (10.68 amb costos indirectes) = 929.16

| Amidament | Uts. | Llarg | Ample | Parcial |
|---|---|---|---|---|
|  | 1 | 58 | 1.5 | 87.00 |
| Total |  |  |  | 87 |

**E02085** m3 Enderroc estructures formigó armat, inclòs transport a abocador
20 m3 × 53.11 (58.42 amb costos indirectes) = 1168.40

| Amidament | Uts. | Llarg | Ample | Alt | Parcial |
|---|---|---|---|---|---|
| Arquetes | 20 | 1 | 1 | 1 | 20.00 |
| Total |  |  |  |  | 20 |

**E0334** m Tall serra disc paviment mescles bituminoses, formigó o panot, fins 25cm fondària
8108 m × 3.79 (4.17 amb costos indirectes) = 33810.36

| Amidament | Uts. | Llarg | Parcial |
|---|---|---|---|
| Cuneta transitable | 1 | 6019 | 6019.00 |
| Gual cuneta transitable | 1 | 385 | 385.00 |
| Berma formigonada | 1 | 1656 | 1656.00 |
| ODs | 8 | 6 | 48.00 |
| Subtotal |  |  | 8108.00 |
| Total |  |  | 8108 |

**E02110** m2 Demolició paviment de formigó
806 m2 × 6.48 (7.13 amb costos indirectes) = 5746.78

| Amidament | Uts. | Llarg | Ample | Parcial |
|---|---|---|---|---|
| Cuneta transitable | 1 | 6019 | 0.1 | 601.90 |
| Gual cuneta transitable | 1 | 385 | 0.1 | 38.50 |
| Berma formigonada | 1 | 1656 | 0.1 | 165.60 |
| Subtotal |  |  |  | 806.00 |
| Total |  |  |  | 806 |

**E0213** m2 Demolició paviment mescla bituminosa
827.6 m2 × 4.86 (5.35 amb costos indirectes) = 4427.66

| Amidament | Uts. | Llarg | Ample | Parcial |
|---|---|---|---|---|
| Cuneta transitable | 1 | 6019 | 0.1 | 601.90 |
| Gual cuneta transitable | 1 | 385 | 0.1 | 38.50 |
| Berma formigonada | 1 | 1656 | 0.1 | 165.60 |
| ODs | 4 | 6 | 0.9 | 21.60 |
| Subtotal |  |  |  | 827.60 |
| Total |  |  |  | 827.6 |

**E0215** u Desmuntatge senyal vertical trànsit existent, inclòs suports i demolició fonamentacions
8 u × 34.51 (37.96 amb costos indirectes) = 303.68

**E0214** m Desmuntatge barrera seguretat metà·lica, inclòs suports i demolició fonamentacions
990 m × 6.81 (7.49 amb costos indirectes) = 7415.10

### 0702 MOVIMENT DE TERRES, MURS I FERMS (23/07/1998)
Import: 185432.82

**E0313** m2 Esbrossada del terreny, inclòs càrrega i transport.
7416.7 m2 × 0.73 (0.8 amb costos indirectes) = 5933.36

| Amidament | Uts. | Llarg | Ample | Parcial |
|---|---|---|---|---|
| Cuneta transitable | 1 | 5519 | 1.1 | 6070.90 |
| Berma formigonada | 1 | 1656 | 0.8 | 1324.80 |
| Cuneta trapezoïdal | 1 | 14 | 1.5 | 21.00 |
| Subtotal |  |  |  | 7416.70 |
| Total |  |  |  | 7416.7 |

**E0305** m3 Excavació rases, pous o fonaments, mitjans mecànics, càrrega i transport (10% roca)
4838.4 m3 × 11.67 (12.84 amb costos indirectes) = 62125.06

| Amidament | Uts. | Llarg | Ample | Alt | Parcial |
|---|---|---|---|---|---|
| Cuneta transitable | 1 | 6019 | 1.1 | 0.5 | 3310.45 |
| Reperfilat talús | 1 | 601.9 | 0.5 | 1 | 300.95 |
| Gual cuneta transitable | 1 | 385 | 3.4 | 0.4 | 523.60 |
| Berma formigonada | 1 | 1656 | 0.8 | 0.5 | 662.40 |
| Escullera talús | 1 | 82 | 1 | 0.5 | 41.00 |
| Subtotal |  |  |  |  | 4838.40 |
| Total |  |  |  |  | 4838.4 |

**E0344** m2 Repàs i piconatge de la base del terraplè i del fons de la caixa
9254.7 m2 × 1.57 (1.73 amb costos indirectes) = 16010.63

| Amidament | Uts. | Llarg | Ample | Parcial |
|---|---|---|---|---|
| Cuneta transitable | 1 | 6019 | 1.1 | 6620.90 |
| Gual cuneta transitable | 1 | 385 | 3.4 | 1309.00 |
| Berma formigonada | 1 | 1656 | 0.8 | 1324.80 |
| Subtotal |  |  |  | 9254.70 |
| Total |  |  |  | 9254.7 |

**E0317** m3 Rebliment i piconatge rases, material pròpia obra, inclòs càrrega i transport
398.9 m3 × 7.22 (7.94 amb costos indirectes) = 3167.27

| Amidament | Uts. | Llarg | Ample | Alt | Parcial |
|---|---|---|---|---|---|
| Cuneta transitable | 1 | 301 | 1 | 0.5 | 150.50 |
| Berma formigonada | 1 | 496.8 | 1 | 0.5 | 248.40 |
| Subtotal |  |  |  |  | 398.90 |
| Total |  |  |  |  | 398.9 |

**E1105** m2 Estesa terra vegetal en talussos (material pròpia obra)
1656 m2 × 1.21 (1.33 amb costos indirectes) = 2202.48

| Amidament | Uts. | Llarg | Ample | Parcial |
|---|---|---|---|---|
| Berma formigonada | 1 | 1656 | 1 | 1656.00 |
| Total |  |  |  | 1656 |

**E0601** m3 Base granular de tot-u artificial, amb motoanivelladora
3440.08 m3 × 24.36 (26.8 amb costos indirectes) = 92194.14

| Amidament | Uts. | Llarg | Ample | Alt | Parcial |
|---|---|---|---|---|---|
| Cuneta transitable | 1 | 6019 | 1.1 | 0.4 | 2648.36 |
| Gual cuneta transitable | 1 | 385 | 3.4 | 0.2 | 261.80 |
| Berma formigonada | 1 | 1656 | 0.8 | 0.4 | 529.92 |
| Subtotal |  |  |  |  | 3440.08 |
| Total |  |  |  |  | 3440.08 |

**E04121** m3 Escullera amb bloc de pedra calcària de 800 a 1.200 kg
82 m3 × 42.13 (46.34 amb costos indirectes) = 3799.88

| Amidament | Uts. | Llarg | Ample | Alt | Parcial |
|---|---|---|---|---|---|
| Escullera talús | 1 | 82 | 1 | 1 | 82.00 |
| Total |  |  |  |  | 82 |

### 0703 DRENATGE (23/07/1998)
Import: 309198.97

**E0884** m Formació i reperfilat de cunetes transitables en qualsevol tipus de terreny
6404 m × 3.19 (3.51 amb costos indirectes) = 22478.04

| Amidament | Uts. | Llarg | Parcial |
|---|---|---|---|
| Cuneta transitable | 1 | 6019 | 6019.00 |
| Gual cuneta transitable | 1 | 385 | 385.00 |
| Subtotal |  |  | 6404.00 |
| Total |  |  | 6404 |

**E0885** m3 Formació i reperfilat de cunetes triangular / trapezoïdal en qualsevol tipus de terreny
13.65 m3 × 13.1 (14.41 amb costos indirectes) = 196.70

| Amidament | Uts. | Llarg | Ample | Alt | Parcial |
|---|---|---|---|---|---|
| Cuneta trapezoidal | 1 | 14 | 1.5 | 0.65 | 13.65 |
| Total |  |  |  |  | 13.65 |

**E0880** m3 Formigó en revestiment de cunetes
1056.48 m3 × 131.88 (145.07 amb costos indirectes) = 153263.55

| Amidament | Uts. | Llarg | Ample | Alt | Parcial |
|---|---|---|---|---|---|
| Cuneta transitable | 1 | 6019 |  | 0.175 | 1053.33 |
| Cuneta trapezoidal | 1 | 14 | 1.5 | 0.15 | 3.15 |
| Subtotal |  |  |  |  | 1056.48 |
| Total |  |  |  |  | 1056.48 |

**E05171** m2 Malla electrosoldada d'acer corrugat ME500SD 20x20cm Ø8mm
1386 m2 × 5.34 (5.87 amb costos indirectes) = 8135.82

| Amidament | Uts. | Llarg | Ample | Parcial |
|---|---|---|---|---|
| Gual cuneta transitable | 1 | 385 | 3.6 | 1386.00 |
| Total |  |  |  | 1386 |

**E0883** m3 Formació de gual en cuneta transitable, formigó HA-25
277.2 m3 × 136.59 (150.25 amb costos indirectes) = 41649.30

| Amidament | Uts. | Llarg | Ample | Alt | Parcial |
|---|---|---|---|---|---|
| Gual cuneta transitable | 1 | 385 | 3.6 | 0.2 | 277.20 |
| Total |  |  |  |  | 277.2 |

**E06200** m3 Paviment de formigó tipus HM-20, amb junts
198.72 m3 × 130.64 (143.7 amb costos indirectes) = 28556.06

| Amidament | Uts. | Llarg | Ample | Alt | Parcial |
|---|---|---|---|---|---|
| Berma formigonada | 1 | 1656 | 1 | 0.12 | 198.72 |
| Total |  |  |  |  | 198.72 |

**E08703** u Arqueta drenatge per recollida de cunetes, Hmax=2,00 m, 2 reixes D-400
25 u × 1324.11 (1456.52 amb costos indirectes) = 36413.00

**E0414** m2 Emmacat de pedra 25 cm, travada amb formigó 15 N/mm2, acabat rústic, inclòs excavació
35 m2 × 32.53 (35.78 amb costos indirectes) = 1252.30

**E0305** m3 Excavació rases, pous o fonaments, mitjans mecànics, càrrega i transport (10% roca)
101.6 m3 × 11.67 (12.84 amb costos indirectes) = 1304.54

| Amidament | Uts. | Llarg | Ample | Alt | Parcial |
|---|---|---|---|---|---|
|  | 1 | 100 | 0.8 | 1 | 80.00 |
| ODs | 4 | 6 | 0.9 | 1 | 21.60 |
| Subtotal |  |  |  |  | 101.60 |
| Total |  |  |  |  | 101.6 |

**E08083** m Tub HDPE de paret estructurada Ø500 mm
24 m × 48.43 (53.27 amb costos indirectes) = 1278.48

| Amidament | Uts. | Llarg | Parcial |
|---|---|---|---|
| ODs | 4 | 6 | 24.00 |
| Total |  |  | 24 |

**E08082** m Tub HDPE de paret estructurada Ø400 mm
100 m × 32.64 (35.9 amb costos indirectes) = 3590.00

**E0501** m3 Formigó 15N/mm2 per a regularització sota fonaments o rebliments (= 5% d'àrids reciclats)
84.8 m3 × 100.34 (110.37 amb costos indirectes) = 9359.38

| Amidament | Uts. | Llarg | Ample | Alt | Parcial |
|---|---|---|---|---|---|
|  | 1 | 100 | 0.8 | 1 | 80.00 |
|  | -1 | 100 |  | 0.12 | -12.00 |
| ODs | 4 | 6 | 0.9 | 1 | 21.60 |
|  | -4 | 6 |  | 0.2 | -4.80 |
| Subtotal |  |  |  |  | 84.80 |
| Total |  |  |  |  | 84.8 |

**E0840** u Embocadura prefabricada D 500 mm
4 u × 391.32 (430.45 amb costos indirectes) = 1721.80

### 0704 SENYALITZACIÓ I ABALISAMENT (23/07/1998)
Import: 37010.47

**E07311** u Trasllat de senyal existent
32 u × 37.47 (41.22 amb costos indirectes) = 1319.04

**E07312** u Trasllat de senyal d'indicació o orientació existent
5 u × 252.01 (277.21 amb costos indirectes) = 1386.05

**E0706** m Marca viària longitudinal 15 cm. amplada, pintura acrílica
8120 m × 0.77 (0.85 amb costos indirectes) = 6902.00

**E0732** m Marca viària transversal 40 cm. amplada, pintura blanca
10 m × 1.88 (2.07 amb costos indirectes) = 20.70

**E0708** m2 Marca viària transversal, fletxes, inscripcions i zebrats, pintura acrílica
5 m2 × 15.09 (16.6 amb costos indirectes) = 83.00

**E07031** m Muntatge de barrera aprofitada amb nou poste tubular
471 m × 13.69 (15.06 amb costos indirectes) = 7093.26

**E07001** m Barrera de seguretat BMSRA4/C h=1,5m, N2/A/W5, sense separador cada 4m
306 m × 37.9 (41.69 amb costos indirectes) = 12757.14

**E07368** u Extrem 4,32m per barrera seguretat metàl·lica
4 u × 408.5 (449.35 amb costos indirectes) = 1797.40

**E07364** u Extrem 8m per barrera seguretat metàl·lica
8 u × 589.73 (648.7 amb costos indirectes) = 5189.60

**E07366** u Extrem en accesos i altres, qualsevol radi, per barrera de seguretat metàl·lica
2 u × 210.13 (231.14 amb costos indirectes) = 462.28

## 08 TV-3541 De Paüls a Xerta (23/07/1998)
Import: 472546.17

### 0801 TREBALLS PREVIS I ENDERROCS (10/07/2006)
Import: 56225.45

**E0222** m Demolició tub, pas salvacunetes, qualsevol material i diàmetre <100cm, inclòs recobriment formigó
85 m × 32.07 (35.28 amb costos indirectes) = 2998.80

**E02111** m2 Demolició cuneta transitable de formigó
1734.9 m2 × 6.91 (7.6 amb costos indirectes) = 13185.24

| Amidament | Uts. | Llarg | Ample | Parcial |
|---|---|---|---|---|
|  | 1 | 1073 | 1.3 | 1394.90 |
|  | 1 | 100 | 3.4 | 340.00 |
| Subtotal |  |  |  | 1734.90 |
| Total |  |  |  | 1734.9 |

**E02112** m2 Demolició cuneta triangular o trapezoïdal de formigó
120 m2 × 9.71 (10.68 amb costos indirectes) = 1281.60

| Amidament | Uts. | Llarg | Ample | Parcial |
|---|---|---|---|---|
|  | 1 | 80 | 1.5 | 120.00 |
| Total |  |  |  | 120 |

**E02085** m3 Enderroc estructures formigó armat, inclòs transport a abocador
15 m3 × 53.11 (58.42 amb costos indirectes) = 876.30

| Amidament | Uts. | Llarg | Ample | Alt | Parcial |
|---|---|---|---|---|---|
| Arquetes | 15 | 1 | 1 | 1 | 15.00 |
| Total |  |  |  |  | 15 |

**E0334** m Tall serra disc paviment mescles bituminoses, formigó o panot, fins 25cm fondària
6330 m × 3.79 (4.17 amb costos indirectes) = 26396.10

| Amidament | Uts. | Llarg | Parcial |
|---|---|---|---|
| Cuneta transitable | 1 | 5111 | 5111.00 |
| Gual cuneta transitable | 1 | 332 | 332.00 |
| Berma formigonada | 1 | 851 | 851.00 |
| ODs | 6 | 6 | 36.00 |
| Subtotal |  |  | 6330.00 |
| Total |  |  | 6330 |

**E02110** m2 Demolició paviment de formigó
629.4 m2 × 6.48 (7.13 amb costos indirectes) = 4487.62

| Amidament | Uts. | Llarg | Ample | Parcial |
|---|---|---|---|---|
| Cuneta transitable | 1 | 5111 | 0.1 | 511.10 |
| Gual cuneta transitable | 1 | 332 | 0.1 | 33.20 |
| Berma formigonada | 1 | 851 | 0.1 | 85.10 |
| Subtotal |  |  |  | 629.40 |
| Total |  |  |  | 629.4 |

**E0213** m2 Demolició paviment mescla bituminosa
645.6 m2 × 4.86 (5.35 amb costos indirectes) = 3453.96

| Amidament | Uts. | Llarg | Ample | Parcial |
|---|---|---|---|---|
| Cuneta transitable | 1 | 5111 | 0.1 | 511.10 |
| Gual cuneta transitable | 1 | 332 | 0.1 | 33.20 |
| Berma formigonada | 1 | 851 | 0.1 | 85.10 |
| ODs | 3 | 6 | 0.9 | 16.20 |
| Subtotal |  |  |  | 645.60 |
| Total |  |  |  | 645.6 |

**E0215** u Desmuntatge senyal vertical trànsit existent, inclòs suports i demolició fonamentacions
6 u × 34.51 (37.96 amb costos indirectes) = 227.76

**E0214** m Desmuntatge barrera seguretat metà·lica, inclòs suports i demolició fonamentacions
443 m × 6.81 (7.49 amb costos indirectes) = 3318.07

### 0802 MOVIMENT DE TERRES, MURS I FERMS (23/07/1998)
Import: 144931.35

**E0313** m2 Esbrossada del terreny, inclòs càrrega i transport.
5217.9 m2 × 0.73 (0.8 amb costos indirectes) = 4174.32

| Amidament | Uts. | Llarg | Ample | Parcial |
|---|---|---|---|---|
| Cuneta transitable | 1 | 4111 | 1.1 | 4522.10 |
| Berma formigonada | 1 | 851 | 0.8 | 680.80 |
| Cuneta trapezoïdal | 1 | 10 | 1.5 | 15.00 |
| Subtotal |  |  |  | 5217.90 |
| Total |  |  |  | 5217.9 |

**E0305** m3 Excavació rases, pous o fonaments, mitjans mecànics, càrrega i transport (10% roca)
3873.52 m3 × 11.67 (12.84 amb costos indirectes) = 49736.00

| Amidament | Uts. | Llarg | Ample | Alt | Parcial |
|---|---|---|---|---|---|
| Cuneta transitable | 1 | 5111 | 1.1 | 0.5 | 2811.05 |
| Reperfilat talús | 1 | 511.1 | 0.5 | 1 | 255.55 |
| Gual cuneta transitable | 1 | 332 | 3.4 | 0.4 | 451.52 |
| Berma formigonada | 1 | 851 | 0.8 | 0.5 | 340.40 |
| Escullera talús | 1 | 30 | 1 | 0.5 | 15.00 |
| Subtotal |  |  |  |  | 3873.52 |
| Total |  |  |  |  | 3873.52 |

**E0344** m2 Repàs i piconatge de la base del terraplè i del fons de la caixa
7431.7 m2 × 1.57 (1.73 amb costos indirectes) = 12856.84

| Amidament | Uts. | Llarg | Ample | Parcial |
|---|---|---|---|---|
| Cuneta transitable | 1 | 5111 | 1.1 | 5622.10 |
| Gual cuneta transitable | 1 | 332 | 3.4 | 1128.80 |
| Berma formigonada | 1 | 851 | 0.8 | 680.80 |
| Subtotal |  |  |  | 7431.70 |
| Total |  |  |  | 7431.7 |

**E0317** m3 Rebliment i piconatge rases, material pròpia obra, inclòs càrrega i transport
255 m3 × 7.22 (7.94 amb costos indirectes) = 2024.70

| Amidament | Uts. | Llarg | Ample | Alt | Parcial |
|---|---|---|---|---|---|
| Cuneta transitable | 1 | 255 | 1 | 0.5 | 127.50 |
| Berma formigonada | 1 | 255 | 1 | 0.5 | 127.50 |
| Subtotal |  |  |  |  | 255.00 |
| Total |  |  |  |  | 255 |

**E1105** m2 Estesa terra vegetal en talussos (material pròpia obra)
851 m2 × 1.21 (1.33 amb costos indirectes) = 1131.83

| Amidament | Uts. | Llarg | Ample | Parcial |
|---|---|---|---|---|
| Berma formigonada | 1 | 851 | 1 | 851.00 |
| Total |  |  |  | 851 |

**E0601** m3 Base granular de tot-u artificial, amb motoanivelladora
2746.92 m3 × 24.36 (26.8 amb costos indirectes) = 73617.46

| Amidament | Uts. | Llarg | Ample | Alt | Parcial |
|---|---|---|---|---|---|
| Cuneta transitable | 1 | 5111 | 1.1 | 0.4 | 2248.84 |
| Gual cuneta transitable | 1 | 332 | 3.4 | 0.2 | 225.76 |
| Berma formigonada | 1 | 851 | 0.8 | 0.4 | 272.32 |
| Subtotal |  |  |  |  | 2746.92 |
| Total |  |  |  |  | 2746.92 |

**E04121** m3 Escullera amb bloc de pedra calcària de 800 a 1.200 kg
30 m3 × 42.13 (46.34 amb costos indirectes) = 1390.20

| Amidament | Uts. | Llarg | Ample | Alt | Parcial |
|---|---|---|---|---|---|
| Escullera talús | 1 | 30 | 1 | 1 | 30.00 |
| Total |  |  |  |  | 30 |

### 0803 DRENATGE (23/07/1998)
Import: 252690.87

**E0884** m Formació i reperfilat de cunetes transitables en qualsevol tipus de terreny
5443 m × 3.19 (3.51 amb costos indirectes) = 19104.93

| Amidament | Uts. | Llarg | Parcial |
|---|---|---|---|
| Cuneta transitable | 1 | 5111 | 5111.00 |
| Gual cuneta transitable | 1 | 332 | 332.00 |
| Subtotal |  |  | 5443.00 |
| Total |  |  | 5443 |

**E0885** m3 Formació i reperfilat de cunetes triangular / trapezoïdal en qualsevol tipus de terreny
9.75 m3 × 13.1 (14.41 amb costos indirectes) = 140.50

| Amidament | Uts. | Llarg | Ample | Alt | Parcial |
|---|---|---|---|---|---|
| Cuneta trapezoidal | 1 | 10 | 1.5 | 0.65 | 9.75 |
| Total |  |  |  |  | 9.75 |

**E0880** m3 Formigó en revestiment de cunetes
896.68 m3 × 131.88 (145.07 amb costos indirectes) = 130081.37

| Amidament | Uts. | Llarg | Ample | Alt | Parcial |
|---|---|---|---|---|---|
| Cuneta transitable | 1 | 5111 |  | 0.175 | 894.43 |
| Cuneta trapezoidal | 1 | 10 | 1.5 | 0.15 | 2.25 |
| Subtotal |  |  |  |  | 896.68 |
| Total |  |  |  |  | 896.68 |

**E05171** m2 Malla electrosoldada d'acer corrugat ME500SD 20x20cm Ø8mm
1195.2 m2 × 5.34 (5.87 amb costos indirectes) = 7015.82

| Amidament | Uts. | Llarg | Ample | Parcial |
|---|---|---|---|---|
| Gual cuneta transitable | 1 | 332 | 3.6 | 1195.20 |
| Total |  |  |  | 1195.2 |

**E0883** m3 Formació de gual en cuneta transitable, formigó HA-25
239.04 m3 × 136.59 (150.25 amb costos indirectes) = 35915.76

| Amidament | Uts. | Llarg | Ample | Alt | Parcial |
|---|---|---|---|---|---|
| Gual cuneta transitable | 1 | 332 | 3.6 | 0.2 | 239.04 |
| Total |  |  |  |  | 239.04 |

**E06200** m3 Paviment de formigó tipus HM-20, amb junts
102.12 m3 × 130.64 (143.7 amb costos indirectes) = 14674.64

| Amidament | Uts. | Llarg | Ample | Alt | Parcial |
|---|---|---|---|---|---|
| Berma formigonada | 1 | 851 | 1 | 0.12 | 102.12 |
| Total |  |  |  |  | 102.12 |

**E08703** u Arqueta drenatge per recollida de cunetes, Hmax=2,00 m, 2 reixes D-400
19 u × 1324.11 (1456.52 amb costos indirectes) = 27673.88

**E0414** m2 Emmacat de pedra 25 cm, travada amb formigó 15 N/mm2, acabat rústic, inclòs excavació
25 m2 × 32.53 (35.78 amb costos indirectes) = 894.50

**E0305** m3 Excavació rases, pous o fonaments, mitjans mecànics, càrrega i transport (10% roca)
112.2 m3 × 11.67 (12.84 amb costos indirectes) = 1440.65

| Amidament | Uts. | Llarg | Ample | Alt | Parcial |
|---|---|---|---|---|---|
|  | 1 | 120 | 0.8 | 1 | 96.00 |
| ODs | 3 | 6 | 0.9 | 1 | 16.20 |
| Subtotal |  |  |  |  | 112.20 |
| Total |  |  |  |  | 112.2 |

**E08083** m Tub HDPE de paret estructurada Ø500 mm
18 m × 48.43 (53.27 amb costos indirectes) = 958.86

| Amidament | Uts. | Llarg | Parcial |
|---|---|---|---|
| ODs | 3 | 6 | 18.00 |
| Total |  |  | 18 |

**E0501** m3 Formigó 15N/mm2 per a regularització sota fonaments o rebliments (= 5% d'àrids reciclats)
80.6 m3 × 100.34 (110.37 amb costos indirectes) = 8895.82

| Amidament | Uts. | Llarg | Ample | Alt | Parcial |
|---|---|---|---|---|---|
|  | 1 | 100 | 0.8 | 1 | 80.00 |
|  | -1 | 100 |  | 0.12 | -12.00 |
| ODs | 3 | 6 | 0.9 | 1 | 16.20 |
|  | -3 | 6 |  | 0.2 | -3.60 |
| Subtotal |  |  |  |  | 80.60 |
| Total |  |  |  |  | 80.6 |

**E0840** u Embocadura prefabricada D 500 mm
3 u × 391.32 (430.45 amb costos indirectes) = 1291.35

**E08082** m Tub HDPE de paret estructurada Ø400 mm
120 m × 32.64 (35.9 amb costos indirectes) = 4308.00

| Amidament | Uts. | Llarg | Parcial |
|---|---|---|---|
| ODs | 1 | 120 | 120.00 |
| Total |  |  | 120 |

**E0322** m3 Rebliment i piconatge rases, sorra 0-3 mm, inclòs transport
7.2 m3 × 32.41 (35.65 amb costos indirectes) = 256.68
Rebliment amb sorra de 0 a 3 mm de rases i recobriment de canalitzacions, estesa i compactació segons condicions del Plec de Prescripcions Tècniques, inclòs cànon d'extracció i transport a l'obra.

| Codi | Ut | Descripció | Rendiment | Preu | Import |
|---|---|---|---|---|---|
| O0101 | h | Cap de colla | 0.0167 | 26.37 | 0.44 |
| O0110 | h | Peó | 0.0667 | 20.75 | 1.38 |
| M0207 | h | Retroexcavadora 100 hp | 0.0333 | 59.41 | 1.98 |
| M0211 | h | Corró de llança 650 kg | 0.0667 | 9.61 | 0.64 |
| M0213 | h | Camió cisterna de 8 m³ | 0.0133 | 48 | 0.64 |
| P03152 | m3 | Sorra de pedrera de 0 a 3 mm, inlòs transport a l'obra (material) | 1.05 | 25.93 | 27.23 |
| P1601 | m3 | Aigua | 0.05 | 1.93 | 0.10 |
|  |  | Total |  |  | 32.41 |

| Amidament | Uts. | Llarg | Ample | Alt | Parcial |
|---|---|---|---|---|---|
| ODs | 1 | 20 | 0.8 | 0.7 | 11.20 |
|  | -1 | 20 |  | 0.2 | -4.00 |
| Subtotal |  |  |  |  | 7.20 |
| Total |  |  |  |  | 7.2 |

**E0317** m3 Rebliment i piconatge rases, material pròpia obra, inclòs càrrega i transport
4.8 m3 × 7.22 (7.94 amb costos indirectes) = 38.11

| Amidament | Uts. | Llarg | Ample | Alt | Parcial |
|---|---|---|---|---|---|
| ODs | 1 | 20 | 0.8 | 0.3 | 4.80 |
| Total |  |  |  |  | 4.8 |

### 0804 SENYALITZACIÓ I ABALISAMENT (23/07/1998)
Import: 18698.5

**E07311** u Trasllat de senyal existent
22 u × 37.47 (41.22 amb costos indirectes) = 906.84

**E07312** u Trasllat de senyal d'indicació o orientació existent
3 u × 252.01 (277.21 amb costos indirectes) = 831.63

**E0706** m Marca viària longitudinal 15 cm. amplada, pintura acrílica
6300 m × 0.77 (0.85 amb costos indirectes) = 5355.00

**E0732** m Marca viària transversal 40 cm. amplada, pintura blanca
10 m × 1.88 (2.07 amb costos indirectes) = 20.70

**E0708** m2 Marca viària transversal, fletxes, inscripcions i zebrats, pintura acrílica
5 m2 × 15.09 (16.6 amb costos indirectes) = 83.00

**E07031** m Muntatge de barrera aprofitada amb nou poste tubular
155 m × 13.69 (15.06 amb costos indirectes) = 2334.30

**E07001** m Barrera de seguretat BMSRA4/C h=1,5m, N2/A/W5, sense separador cada 4m
125 m × 37.9 (41.69 amb costos indirectes) = 5211.25

**E07368** u Extrem 4,32m per barrera seguretat metàl·lica
2 u × 408.5 (449.35 amb costos indirectes) = 898.70

**E07364** u Extrem 8m per barrera seguretat metàl·lica
4 u × 589.73 (648.7 amb costos indirectes) = 2594.80

**E07366** u Extrem en accesos i altres, qualsevol radi, per barrera de seguretat metàl·lica
2 u × 210.13 (231.14 amb costos indirectes) = 462.28

## 09 TV-7004a Accés a Vimbodí (23/07/1998)
Import: 11153.61

### 0901 TREBALLS PREVIS I ENDERROCS (10/07/2006)
Import: 1149.89

**E02111** m2 Demolició cuneta transitable de formigó
2.6 m2 × 6.91 (7.6 amb costos indirectes) = 19.76

| Amidament | Uts. | Llarg | Ample | Parcial |
|---|---|---|---|---|
|  | 1 | 2 | 1.3 | 2.60 |
| Total |  |  |  | 2.6 |

**E02085** m3 Enderroc estructures formigó armat, inclòs transport a abocador
1 m3 × 53.11 (58.42 amb costos indirectes) = 58.42

| Amidament | Uts. | Llarg | Ample | Alt | Parcial |
|---|---|---|---|---|---|
| Arquetes | 1 | 1 | 1 | 1 | 1.00 |
| Total |  |  |  |  | 1 |

**E0334** m Tall serra disc paviment mescles bituminoses, formigó o panot, fins 25cm fondària
160 m × 3.79 (4.17 amb costos indirectes) = 667.20

| Amidament | Uts. | Llarg | Parcial |
|---|---|---|---|
| Cuneta transitable | 1 | 2 | 2.00 |
| Accés | 1 | 8 | 8.00 |
| Berma formigonada | 1 | 150 | 150.00 |
| Subtotal |  |  | 160.00 |
| Total |  |  | 160 |

**E02110** m2 Demolició paviment de formigó
16 m2 × 6.48 (7.13 amb costos indirectes) = 114.08

| Amidament | Uts. | Llarg | Ample | Parcial |
|---|---|---|---|---|
| Cuneta transitable | 1 | 2 | 0.1 | 0.20 |
| Accés | 1 | 8 | 0.1 | 0.80 |
| Berma formigonada | 1 | 150 | 0.1 | 15.00 |
| Subtotal |  |  |  | 16.00 |
| Total |  |  |  | 16 |

**E0213** m2 Demolició paviment mescla bituminosa
16.2 m2 × 4.86 (5.35 amb costos indirectes) = 86.67

| Amidament | Uts. | Llarg | Ample | Parcial |
|---|---|---|---|---|
| Cuneta transitable | 1 | 2 | 0.1 | 0.20 |
| Accés | 1 | 10 | 0.1 | 1.00 |
| Berma formigonada | 1 | 150 | 0.1 | 15.00 |
| Subtotal |  |  |  | 16.20 |
| Total |  |  |  | 16.2 |

**E0215** u Desmuntatge senyal vertical trànsit existent, inclòs suports i demolició fonamentacions
3 u × 34.51 (37.96 amb costos indirectes) = 113.88

**E0214** m Desmuntatge barrera seguretat metà·lica, inclòs suports i demolició fonamentacions
12 m × 6.81 (7.49 amb costos indirectes) = 89.88

### 0902 MOVIMENT DE TERRES, MURS I FERMS (23/07/1998)
Import: 3197.51

**E0313** m2 Esbrossada del terreny, inclòs càrrega i transport.
122.2 m2 × 0.73 (0.8 amb costos indirectes) = 97.76

| Amidament | Uts. | Llarg | Ample | Parcial |
|---|---|---|---|---|
| Cuneta transitable | 1 | 2 | 1.1 | 2.20 |
| Berma formigonada | 1 | 150 | 0.8 | 120.00 |
| Subtotal |  |  |  | 122.20 |
| Total |  |  |  | 122.2 |

**E0305** m3 Excavació rases, pous o fonaments, mitjans mecànics, càrrega i transport (10% roca)
74.7 m3 × 11.67 (12.84 amb costos indirectes) = 959.15

| Amidament | Uts. | Llarg | Ample | Alt | Parcial |
|---|---|---|---|---|---|
| Cuneta transitable | 1 | 2 | 1.1 | 0.5 | 1.10 |
| Accés | 1 | 10 | 3.4 | 0.4 | 13.60 |
| Berma formigonada | 1 | 150 | 0.8 | 0.5 | 60.00 |
| Subtotal |  |  |  |  | 74.70 |
| Total |  |  |  |  | 74.7 |

**E0344** m2 Repàs i piconatge de la base del terraplè i del fons de la caixa
156.2 m2 × 1.57 (1.73 amb costos indirectes) = 270.23

| Amidament | Uts. | Llarg | Ample | Parcial |
|---|---|---|---|---|
| Cuneta transitable | 1 | 2 | 1.1 | 2.20 |
| Accés | 1 | 10 | 3.4 | 34.00 |
| Berma formigonada | 1 | 150 | 0.8 | 120.00 |
| Subtotal |  |  |  | 156.20 |
| Total |  |  |  | 156.2 |

**E0317** m3 Rebliment i piconatge rases, material pròpia obra, inclòs càrrega i transport
22.5 m3 × 7.22 (7.94 amb costos indirectes) = 178.65

| Amidament | Uts. | Llarg | Ample | Alt | Parcial |
|---|---|---|---|---|---|
| Berma formigonada | 1 | 45 | 1 | 0.5 | 22.50 |
| Total |  |  |  |  | 22.5 |

**E1105** m2 Estesa terra vegetal en talussos (material pròpia obra)
150 m2 × 1.21 (1.33 amb costos indirectes) = 199.50

| Amidament | Uts. | Llarg | Ample | Parcial |
|---|---|---|---|---|
| Berma formigonada | 1 | 150 | 1 | 150.00 |
| Total |  |  |  | 150 |

**E0601** m3 Base granular de tot-u artificial, amb motoanivelladora
55.68 m3 × 24.36 (26.8 amb costos indirectes) = 1492.22

| Amidament | Uts. | Llarg | Ample | Alt | Parcial |
|---|---|---|---|---|---|
| Cuneta transitable | 1 | 2 | 1.1 | 0.4 | 0.88 |
| Accés | 1 | 10 | 3.4 | 0.2 | 6.80 |
| Berma formigonada | 1 | 150 | 0.8 | 0.4 | 48.00 |
| Subtotal |  |  |  |  | 55.68 |
| Total |  |  |  |  | 55.68 |

### 0903 DRENATGE (23/07/1998)
Import: 6596.27

**E0884** m Formació i reperfilat de cunetes transitables en qualsevol tipus de terreny
2 m × 3.19 (3.51 amb costos indirectes) = 7.02

| Amidament | Uts. | Llarg | Parcial |
|---|---|---|---|
| Cuneta transitable | 1 | 2 | 2.00 |
| Total |  |  | 2 |

**E0880** m3 Formigó en revestiment de cunetes
0.35 m3 × 131.88 (145.07 amb costos indirectes) = 50.77

| Amidament | Uts. | Llarg | Alt | Parcial |
|---|---|---|---|---|
| Cuneta transitable | 1 | 2 | 0.175 | 0.35 |
| Total |  |  |  | 0.35 |

**E05171** m2 Malla electrosoldada d'acer corrugat ME500SD 20x20cm Ø8mm
40 m2 × 5.34 (5.87 amb costos indirectes) = 234.80

| Amidament | Uts. | Llarg | Ample | Parcial |
|---|---|---|---|---|
| Gual cuneta transitable | 1 | 10 | 4 | 40.00 |
| Total |  |  |  | 40 |

**E0883** m3 Formació de gual en cuneta transitable, formigó HA-25
8 m3 × 136.59 (150.25 amb costos indirectes) = 1202.00

| Amidament | Uts. | Llarg | Ample | Alt | Parcial |
|---|---|---|---|---|---|
| Gual cuneta transitable | 1 | 10 | 4 | 0.2 | 8.00 |
| Total |  |  |  |  | 8 |

**E06200** m3 Paviment de formigó tipus HM-20, amb junts
18 m3 × 130.64 (143.7 amb costos indirectes) = 2586.60

| Amidament | Uts. | Llarg | Ample | Alt | Parcial |
|---|---|---|---|---|---|
| Berma formigonada | 1 | 150 | 1 | 0.12 | 18.00 |
| Total |  |  |  |  | 18 |

**E08703** u Arqueta drenatge per recollida de cunetes, Hmax=2,00 m, 2 reixes D-400
1 u × 1324.11 (1456.52 amb costos indirectes) = 1456.52

**E0414** m2 Emmacat de pedra 25 cm, travada amb formigó 15 N/mm2, acabat rústic, inclòs excavació
6 m2 × 32.53 (35.78 amb costos indirectes) = 214.68

**E0840** u Embocadura prefabricada D 500 mm
1 u × 391.32 (430.45 amb costos indirectes) = 430.45

**E0305** m3 Excavació rases, pous o fonaments, mitjans mecànics, càrrega i transport (10% roca)
8 m3 × 11.67 (12.84 amb costos indirectes) = 102.72

| Amidament | Uts. | Llarg | Ample | Alt | Parcial |
|---|---|---|---|---|---|
| Pou filtració | 1 | 2 | 2 | 2 | 8.00 |
| Total |  |  |  |  | 8 |

**E0648** m2 Feltre geotextil de polipropilè 250 g/m2
20 m2 × 5.25 (5.78 amb costos indirectes) = 115.60
Feltre geotextil de polipropilè amb un pes mínim de 250 g/m2 no teixit, 100% foradat per ambdues cares, amb resistència a la perforació igual o superior a 2900 N, inclòs pèrdues per retalls i encavalcaments, regularització i anivellament de superfície d'assentament, totalment col·locat.

| Codi | Ut | Descripció | Rendiment | Preu | Import |
|---|---|---|---|---|---|
| O0101 | h | Cap de colla | 0.005 | 26.37 | 0.13 |
| O0102 | h | Oficial 1ª | 0.02 | 24.9 | 0.50 |
| O0110 | h | Peó | 0.02 | 20.75 | 0.42 |
| P06424 | m2 | Geotèxtil 250 g/m2 resist>= 2900 N (material; 23/03/2026) | 1.1 | 3.82 | 4.20 |
|  |  | Total |  |  | 5.25 |

| Amidament | Uts. | Llarg | Ample | Parcial |
|---|---|---|---|---|
| Pou filtració | 5 | 2 | 2 | 20.00 |
| Total |  |  |  | 20 |

**E0319** m3 Rebliment material filtrant d'elements localitzats, grava 20-40mm, inclòs transport
1.2 m3 × 24.89 (27.38 amb costos indirectes) = 32.86
Rebliment de material filtrant d'elements localitzats, amb grava de pedrera de 20 a 40 mm, sense fins, inclòs estesa i compactació segons condicions del Plec de Prescripcions Tècniques, inclòs cànon d'extracció i transport a l'obra.

| Codi | Ut | Descripció | Rendiment | Preu | Import |
|---|---|---|---|---|---|
| O0101 | h | Cap de colla | 0.02 | 26.37 | 0.53 |
| O0110 | h | Peó | 0.08 | 20.75 | 1.66 |
| M0207 | h | Retroexcavadora 100 hp | 0.08 | 59.41 | 4.75 |
| M0211 | h | Corró de llança 650 kg | 0.08 | 9.61 | 0.77 |
| P0308 | m3 | Grava de pedrera 20-40mm sense fins, inclòs transport a l'obra (material) | 1.05 | 16.36 | 17.18 |
|  |  | Total |  |  | 24.89 |

| Amidament | Uts. | Llarg | Ample | Alt | Parcial |
|---|---|---|---|---|---|
| Pous filtració | 1 | 2 | 2 | 0.3 | 1.20 |
| Total |  |  |  |  | 1.2 |

**E0347** m3 Rebliment i piconatge de pedra en rama de 80-300mm, inclòs transport
6.8 m3 × 21.69 (23.86 amb costos indirectes) = 162.25
Rebliment de pedra de 80 a 300 mm d'elements localitzats, extreta de les voladures, inclòs estesa i compactació segons condicions del Plec de Prescripcions Tècniques, inclòs cànon d'extracció i transport a l'obra.

| Codi | Ut | Descripció | Rendiment | Preu | Import |
|---|---|---|---|---|---|
| O0101 | h | Cap de colla | 0.0222 | 26.37 | 0.59 |
| O0110 | h | Peó | 0.0889 | 20.75 | 1.84 |
| M0207 | h | Retroexcavadora 100 hp | 0.0889 | 59.41 | 5.28 |
| M0211 | h | Corró de llança 650 kg | 0.0889 | 9.61 | 0.85 |
| P03081 | m3 | Pedra en rama 80-300mm, inclòs transport a l'obra (material) | 1.05 | 12.5 | 13.13 |
|  |  | Total |  |  | 21.69 |

| Amidament | Uts. | Llarg | Ample | Alt | Parcial |
|---|---|---|---|---|---|
| Pous filtració | 1 | 2 | 2 | 1.7 | 6.80 |
| Total |  |  |  |  | 6.8 |

### 0904 SENYALITZACIÓ I ABALISAMENT (23/07/1998)
Import: 209.94

**E07311** u Trasllat de senyal existent
2 u × 37.47 (41.22 amb costos indirectes) = 82.44

**E0706** m Marca viària longitudinal 15 cm. amplada, pintura acrílica
150 m × 0.77 (0.85 amb costos indirectes) = 127.50

## 10 N-230c De la C-43 al límit comarca Ribera d'Ebre (23/07/1998)
Import: 15192.01

### 1001 TREBALLS PREVIS I ENDERROCS (10/07/2006)
Import: 1495.39

**E02111** m2 Demolició cuneta transitable de formigó
45.5 m2 × 6.91 (7.6 amb costos indirectes) = 345.80

| Amidament | Uts. | Llarg | Ample | Parcial |
|---|---|---|---|---|
|  | 1 | 35 | 1.3 | 45.50 |
| Total |  |  |  | 45.5 |

**E0334** m Tall serra disc paviment mescles bituminoses, formigó o panot, fins 25cm fondària
179 m × 3.79 (4.17 amb costos indirectes) = 746.43

| Amidament | Uts. | Llarg | Parcial |
|---|---|---|---|
| Cuneta transitable | 1 | 35 | 35.00 |
| Gual cuneta transitable | 1 | 4 | 4.00 |
| Berma formigonada | 1 | 140 | 140.00 |
| Subtotal |  |  | 179.00 |
| Total |  |  | 179 |

**E02110** m2 Demolició paviment de formigó
17.9 m2 × 6.48 (7.13 amb costos indirectes) = 127.63

| Amidament | Uts. | Llarg | Ample | Parcial |
|---|---|---|---|---|
| Cuneta transitable | 1 | 35 | 0.1 | 3.50 |
| Gual cuneta transitable | 1 | 4 | 0.1 | 0.40 |
| Berma formigonada | 1 | 140 | 0.1 | 14.00 |
| Subtotal |  |  |  | 17.90 |
| Total |  |  |  | 17.9 |

**E0213** m2 Demolició paviment mescla bituminosa
17.9 m2 × 4.86 (5.35 amb costos indirectes) = 95.77

| Amidament | Uts. | Llarg | Ample | Parcial |
|---|---|---|---|---|
| Cuneta transitable | 1 | 35 | 0.1 | 3.50 |
| Gual cuneta transitable | 1 | 4 | 0.1 | 0.40 |
| Berma formigonada | 1 | 140 | 0.1 | 14.00 |
| Subtotal |  |  |  | 17.90 |
| Total |  |  |  | 17.9 |

**E0214** m Desmuntatge barrera seguretat metà·lica, inclòs suports i demolició fonamentacions
24 m × 6.81 (7.49 amb costos indirectes) = 179.76

### 1002 MOVIMENT DE TERRES, MURS I FERMS (23/07/1998)
Import: 6153.7

**E0313** m2 Esbrossada del terreny, inclòs càrrega i transport.
112 m2 × 0.73 (0.8 amb costos indirectes) = 89.60

| Amidament | Uts. | Llarg | Ample | Parcial |
|---|---|---|---|---|
| Berma formigonada | 1 | 140 | 0.8 | 112.00 |
| Total |  |  |  | 112 |

**E0305** m3 Excavació rases, pous o fonaments, mitjans mecànics, càrrega i transport (10% roca)
88.19 m3 × 11.67 (12.84 amb costos indirectes) = 1132.36

| Amidament | Uts. | Llarg | Ample | Alt | Parcial |
|---|---|---|---|---|---|
| Cuneta transitable | 1 | 35 | 1.1 | 0.5 | 19.25 |
| Gual cuneta transitable | 1 | 4 | 3.4 | 0.4 | 5.44 |
| Berma formigonada | 1 | 140 | 0.8 | 0.5 | 56.00 |
| Escullera talús | 1 | 15 | 1 | 0.5 | 7.50 |
| Subtotal |  |  |  |  | 88.19 |
| Total |  |  |  |  | 88.19 |

**E0344** m2 Repàs i piconatge de la base del terraplè i del fons de la caixa
164.1 m2 × 1.57 (1.73 amb costos indirectes) = 283.89

| Amidament | Uts. | Llarg | Ample | Parcial |
|---|---|---|---|---|
| Cuneta transitable | 1 | 35 | 1.1 | 38.50 |
| Gual cuneta transitable | 1 | 4 | 3.4 | 13.60 |
| Berma formigonada | 1 | 140 | 0.8 | 112.00 |
| Subtotal |  |  |  | 164.10 |
| Total |  |  |  | 164.1 |

**E0317** m3 Rebliment i piconatge rases, material pròpia obra, inclòs càrrega i transport
70 m3 × 7.22 (7.94 amb costos indirectes) = 555.80

| Amidament | Uts. | Llarg | Ample | Alt | Parcial |
|---|---|---|---|---|---|
| Berma formigonada | 1 | 140 | 1 | 0.5 | 70.00 |
| Total |  |  |  |  | 70 |

**E1105** m2 Estesa terra vegetal en talussos (material pròpia obra)
140 m2 × 1.21 (1.33 amb costos indirectes) = 186.20

| Amidament | Uts. | Llarg | Ample | Parcial |
|---|---|---|---|---|
| Berma formigonada | 1 | 140 | 1 | 140.00 |
| Total |  |  |  | 140 |

**E0601** m3 Base granular de tot-u artificial, amb motoanivelladora
62.92 m3 × 24.36 (26.8 amb costos indirectes) = 1686.26

| Amidament | Uts. | Llarg | Ample | Alt | Parcial |
|---|---|---|---|---|---|
| Cuneta transitable | 1 | 35 | 1.1 | 0.4 | 15.40 |
| Gual cuneta transitable | 1 | 4 | 3.4 | 0.2 | 2.72 |
| Berma formigonada | 1 | 140 | 0.8 | 0.4 | 44.80 |
| Subtotal |  |  |  |  | 62.92 |
| Total |  |  |  |  | 62.92 |

**E04121** m3 Escullera amb bloc de pedra calcària de 800 a 1.200 kg
15 m3 × 42.13 (46.34 amb costos indirectes) = 695.10

| Amidament | Uts. | Llarg | Ample | Alt | Parcial |
|---|---|---|---|---|---|
| Escullera talús | 1 | 15 | 1 | 1 | 15.00 |
| Total |  |  |  |  | 15 |

**E0516** m2 Encofrat i desencofrat pla en parament vist
17.04 m2 × 46.1 (50.71 amb costos indirectes) = 864.10

| Codi | Ut | Descripció | Rendiment | Preu | Import |
|---|---|---|---|---|---|
| O0101 | h | Cap de colla | 0.15 | 26.37 | 3.96 |
| O0102 | h | Oficial 1ª | 0.65 | 24.9 | 16.19 |
| O0110 | h | Peó | 0.65 | 20.75 | 13.49 |
| P0701 | m | Tauló de fusta pi, 10 usos | 3 | 0.41 | 1.23 |
| P0706 | cu | Puntal met.telescòpic h=5m,150 usos (material; 13/03/2026) | 0.03 | 27.7 | 0.83 |
| P0703 | m2 | Amortització tauler de pi 22 mm, 3 usos (material; 13/03/2026) | 1 | 6.56 | 6.56 |
| P0707 | l | Desencofrant | 0.075 | 2.91 | 0.22 |
| P0705 | u | Materials auxiliars per a encofrar (material; 13/03/2026) | 0.4 | 1.58 | 0.63 |
| M0214 | h | Camió grua 12 tn | 0.03 | 62.74 | 1.88 |
| M0300 | h | Grup electrògen de 80/100 kVA, amb consums inclosos (maquinària; 13/03/2026) | 0.15 | 7.4 | 1.11 |
|  |  | Total |  |  | 46.1 |

| Amidament | Uts. | Llarg | Alt | Parcial |
|---|---|---|---|---|
| Cèrcol barrera seguretat | 2 | 28 | 0.3 | 16.80 |
|  | 2 | 0.4 | 0.3 | 0.24 |
| Subtotal |  |  |  | 17.04 |
| Total |  |  |  | 17.04 |

**E0517** kg Acer especial B-500S de límit elàstic 500 N/mm2 en barres corrugades
140.5 kg × 1.45 (1.6 amb costos indirectes) = 224.80
Subministrament i col·locació d'acer B500S en barres corrugades de límit elàstic no menor de 500 N/mm2, inclòs muntatge a obra i separadors homologats.

| Codi | Ut | Descripció | Rendiment | Preu | Import |
|---|---|---|---|---|---|
| O0101 | h | Cap de colla | 0.0006 | 26.37 | 0.02 |
| O0102 | h | Oficial 1ª | 0.0046 | 24.9 | 0.11 |
| O0110 | h | Peó | 0.0046 | 20.75 | 0.10 |
| M0245 | h | Cisalla elèctrica (maquinària) | 0.0011 | 3.73 | 0.00 |
| M0246 | h | Màquina de doblegar rodó d'acer (maquinària) | 0.0011 | 3 | 0.00 |
| M0214 | h | Camió grua 12 tn | 0.0006 | 62.74 | 0.04 |
| P0602 | kg | Filferro recuit | 0.01 | 1.75 | 0.02 |
| P0607 | kg | Acer corrugat B500S en barres (material) | 1.05 | 1.1 | 1.16 |
|  |  | Total |  |  | 1.45 |

| Amidament | Uts. | Llarg | Alt | Parcial |
|---|---|---|---|---|
| Cèrcol barrera seguretat | 1 | 28.1 | 5 | 140.50 |
| Total |  |  |  | 140.5 |

**E0505** m3 Formigó HA-25 per a fonaments i soleres (= 5% d'àrids reciclats)
3.36 m3 × 117.85 (129.64 amb costos indirectes) = 435.59
Formigó HA-25 per a fonaments i soleres, amb un mínim de 5% d'àrids reciclats, inclòs col·locació, vibrat i curat

| Codi | Ut | Descripció | Rendiment | Preu | Import |
|---|---|---|---|---|---|
| O0101 | h | Cap de colla | 0.04 | 26.37 | 1.05 |
| O0102 | h | Oficial 1ª | 0.08 | 24.9 | 1.99 |
| O0110 | h | Peó | 0.16 | 20.75 | 3.32 |
| M0225 | h | Vibrador | 0.096 | 2.09 | 0.20 |
| M0234 | h | Camió amb bomba de formigonar (maquinària) | 0.024 | 88.92 | 2.13 |
| M0201 | h | Compressor aire gasoil 13,3 m³/h | 0.048 | 21.09 | 1.01 |
| P0505 | m3 | Formigó HA-25, =5% d'àrids reciclats, inclòs transport a l'obra | 1.05 | 103 | 108.15 |
|  |  | Total |  |  | 117.85 |

| Amidament | Uts. | Llarg | Ample | Alt | Parcial |
|---|---|---|---|---|---|
| Cèrcol barrera seguretat | 1 | 28 | 0.4 | 0.3 | 3.36 |
| Total |  |  |  |  | 3.36 |

### 1003 DRENATGE
Import: 3957.58

**E0884** m Formació i reperfilat de cunetes transitables en qualsevol tipus de terreny
39 m × 3.19 (3.51 amb costos indirectes) = 136.89

| Amidament | Uts. | Llarg | Parcial |
|---|---|---|---|
| Cuneta transitable | 1 | 35 | 35.00 |
| Gual cuneta transitable | 1 | 4 | 4.00 |
| Subtotal |  |  | 39.00 |
| Total |  |  | 39 |

**E0880** m3 Formigó en revestiment de cunetes
6.13 m3 × 131.88 (145.07 amb costos indirectes) = 889.28

| Amidament | Uts. | Llarg | Alt | Parcial |
|---|---|---|---|---|
| Cuneta transitable | 1 | 35 | 0.175 | 6.13 |
| Total |  |  |  | 6.13 |

**E05171** m2 Malla electrosoldada d'acer corrugat ME500SD 20x20cm Ø8mm
14.4 m2 × 5.34 (5.87 amb costos indirectes) = 84.53

| Amidament | Uts. | Llarg | Ample | Parcial |
|---|---|---|---|---|
| Gual cuneta transitable | 1 | 4 | 3.6 | 14.40 |
| Total |  |  |  | 14.4 |

**E0883** m3 Formació de gual en cuneta transitable, formigó HA-25
2.88 m3 × 136.59 (150.25 amb costos indirectes) = 432.72

| Amidament | Uts. | Llarg | Ample | Alt | Parcial |
|---|---|---|---|---|---|
| Gual cuneta transitable | 1 | 4 | 3.6 | 0.2 | 2.88 |
| Total |  |  |  |  | 2.88 |

**E06200** m3 Paviment de formigó tipus HM-20, amb junts
16.8 m3 × 130.64 (143.7 amb costos indirectes) = 2414.16

| Amidament | Uts. | Llarg | Ample | Alt | Parcial |
|---|---|---|---|---|---|
| Berma formigonada | 1 | 140 | 1 | 0.12 | 16.80 |
| Total |  |  |  |  | 16.8 |

### 1004 SENYALITZACIÓ I ABALISAMENT
Import: 3585.34

**E0706** m Marca viària longitudinal 15 cm. amplada, pintura acrílica
174 m × 0.77 (0.85 amb costos indirectes) = 147.90

**E07003** m Barrera de seguretat BMSRA2/C h=0,75m, N2/A/W4, sense separador cada 2m, placa d'ancoratge
28 m × 69.48 (76.43 amb costos indirectes) = 2140.04
Barrera de seguretat metàl·lica simple, amb nivell de contenció N2, índex de severitat A, amplada de treball W4, i deflexió dinàmica 1,1 segons UNE-EN 1317-2 o equivalent, sense separador, galvanitzada en calent, incloent tanca de secció doble ona, pal de perfil C-120 de 0,75m amb placa d'ancoratge cada 2m (BMSRA2/C), elements de fixació, topall final si s'escau, material auxiliar i captafars, a una alçaria de 750 mm, inclòs la instal·lació mecànica i soldadures, totalment col·locada en recta o corbada de qualsevol radi

| Codi | Ut | Descripció | Rendiment | Preu | Import |
|---|---|---|---|---|---|
| O0101 | h | Cap de colla | 0.0533 | 26.37 | 1.41 |
| O0102 | h | Oficial 1ª | 0.1067 | 24.9 | 2.66 |
| O0110 | h | Peó | 0.1067 | 20.75 | 2.21 |
| M0214 | h | Camió grua 12 tn | 0.0267 | 62.74 | 1.68 |
| M0364 | h | Furgoneta de 3500 kg | 0.0533 | 8.12 | 0.43 |
| M0235 | h | Equip de soldadura elèctrica | 0.0533 | 14.55 | 0.78 |
| M0227 | h | Grup electrògen de 45/60 kVA, amb consums inclosos | 0.0533 | 5.8 | 0.31 |
| P07003 | m | Barrera de seguretat BMSRA2/C h=0,75m, N2/A/W4, sense separador cada 2m, placa d'ancoratge (material) | 1 | 60 | 60.00 |
|  |  | Total |  |  | 69.48 |

**E07364** u Extrem 8m per barrera seguretat metàl·lica
2 u × 589.73 (648.7 amb costos indirectes) = 1297.40

## 11 GESTIÓ DE RESIDUS (23/07/1998)
Import: 5628.52

**E1551** u Acondicionament de la zona de residus (23/07/1998)
10 u × 190 (209 amb costos indirectes) = 2090.00
Acondicionament del terreny per la implementació dels residus, inclou l'excavació i reperfilat de la superfície del terreny per col·locar posteriorment els diferents contenidors, zones d'apilament i aïllament, i la seva posterior retirada per deixar la zona en un correcte estat.

**E1552** m3 Classificació a peu d'obra de residus
48.08 m3 × 20.75 (22.83 amb costos indirectes) = 1097.67
Classificació a preu d'obra de residus de la construcció o demolició en residus inerts, no especials i especials, amb mitjans manuals o mecànics.

| Codi | Ut | Descripció | Rendiment | Preu | Import |
|---|---|---|---|---|---|
| O0110 | h | Peó | 1 | 20.75 | 20.75 |
|  |  | Total |  |  | 20.75 |

| Amidament | Uts. | Llarg | Parcial |
|---|---|---|---|
|  | 1 | 47.37 | 47.37 |
|  | 1 | 0.71 | 0.71 |
| Subtotal |  |  | 48.08 |
| Total |  |  | 48.08 |

**E1561** m3 Càrrega i transport residus inerts o no especials barrejats, contenidor 5 m3 (19/03/2026)
47.37 m3 × 32.27 (35.5 amb costos indirectes) = 1681.64
Càrrega amb mitjans manuals o mecànics i transport de residus inerts o no especials a instal·lació autoritzada de gestió de residus, amb contenidor de 5 m3 de capacitat, inclòs el seu subministrament.

**E1564** m3 Càrrega i transport residus especials, bidó 200 l (19/03/2026)
0.71 m3 × 164 (180.4 amb costos indirectes) = 128.08
Càrrega amb mitjans manuals o mecànics i transport de residus especials a instal·lació autoritzada de gestió de residus, amb bidó de plàstic de 200 l de capacitat, inclòs el seu subministrament.

**E1571** m3 Disposició controlada residus inerts o no especials barrejats (19/03/2026)
14.58 m3 × 24.43 (26.87 amb costos indirectes) = 391.76
Disposició controlada a centre de reciclatge de residus inerts o no especials barrejats, procedents de construcció o demolició.

**E1572** m3 Disposició controlada residus de metalls no especials barrejats (19/03/2026)
0.22 m3 × -39.09 (-43 amb costos indirectes) = -9.46
Disposició controlada a centre de reciclatge de residus de metalls no especials barrejats, procedents de construcció o demolició.

**E1574** m3 Disposició controlada residus de fusta no especials (19/03/2026)
11.44 m3 × 14.11 (15.52 amb costos indirectes) = 177.55
Disposició controlada a centre de reciclatge de residus de fusta no especials, procedents de construcció o demolició.

**E1575** m3 Disposició controlada residus especials barrejats (19/03/2026)
0.71 m3 × 91.26 (100.39 amb costos indirectes) = 71.28
Disposició controlada a centre de selecció i transferència de residus especials barrejats, procedents de construcció o demolició.

## 12 SEGURETAT I SALUT (19/03/2026)
Import: 36490.76

**E1636** Abonament íntegre per la Seguretat i Salut a l'obra (19/03/2026)
1 × 33173.42 (36490.76 amb costos indirectes) = 36490.76
Partida alçada d'abonament íntegre per la Seguretat i Salut a l'obra segons Estudi de Seguretat i Salut.

## Preus auxiliars

**E0515** m2 Encofrat i desencofrat pla en parament no vist
Preu: 35.08

| Codi | Ut | Descripció | Rendiment | Preu | Import |
|---|---|---|---|---|---|
| O0101 | h | Cap de colla | 0.1 | 26.37 | 2.64 |
| O0102 | h | Oficial 1ª | 0.55 | 24.9 | 13.70 |
| O0110 | h | Peó | 0.55 | 20.75 | 11.41 |
| P0701 | m | Tauló de fusta pi, 10 usos | 3 | 0.41 | 1.23 |
| P0706 | cu | Puntal met.telescòpic h=5m,150 usos | 0.03 | 27.7 | 0.83 |
| P0704 | m2 | Amortització tauler de pi 22 mm, 10 usos | 1 | 2.43 | 2.43 |
| P0707 | l | Desencofrant | 0.075 | 2.91 | 0.22 |
| P0705 | u | Materials auxiliars per a encofrar | 0.4 | 1.58 | 0.63 |
| M0214 | h | Camió grua 12 tn | 0.02 | 62.74 | 1.25 |
| M0300 | h | Grup electrògen de 80/100 kVA, amb consums inclosos | 0.1 | 7.4 | 0.74 |
|  |  | Total |  |  | 35.08 |

**E0502** m3 Formigó HM-20 per a fonaments i soleres (= 5% d'àrids reciclats)
Preu: 111.03
Formigó HM-20 per a fonaments i soleres, amb un mínim de 5% d'àrids reciclats, inclòs col·locació, vibrat i curat

| Codi | Ut | Descripció | Rendiment | Preu | Import |
|---|---|---|---|---|---|
| O0101 | h | Cap de colla | 0.04 | 26.37 | 1.05 |
| O0102 | h | Oficial 1ª | 0.08 | 24.9 | 1.99 |
| O0110 | h | Peó | 0.16 | 20.75 | 3.32 |
| M0225 | h | Vibrador | 0.096 | 2.09 | 0.20 |
| M0234 | h | Camió amb bomba de formigonar | 0.024 | 88.92 | 2.13 |
| M0201 | h | Compressor aire gasoil 13,3 m³/h | 0.048 | 21.09 | 1.01 |
| P0503 | m3 | Formigó HM-20, =5% d'àrids reciclats, inclòs transport a l'obra | 1.05 | 96.5 | 101.33 |
|  |  | Total |  |  | 111.03 |

**E0108** m3 Morter de ciment elaborat a l'obra (material; 23/07/1998)
Preu: 55.22

| Codi | Ut | Descripció | Rendiment | Preu | Import |
|---|---|---|---|---|---|
| O0110 | h | Peó | 1 | 20.75 | 20.75 |
| P1601 | m3 | Aigua | 0.2 | 1.93 | 0.39 |
| P0301 | m3 | Sorra per a formigons i morters (material; 23/07/1998) | 0.67 | 22.15 | 14.84 |
| P0401 | kg | Ciment pòrtland P-350 (material; 23/07/1998) | 200 | 0.07 | 14.00 |
| M0218 | h | Formigonera 250 litres i 5 HP (maquinària; 10/07/2006) | 0.7 | 7.48 | 5.24 |
|  |  | Total |  |  | 55.22 |

## Recursos

**M0207B** h Retroexcavadora 100 hp equipada amb martell trencadora
Retroexcavadora 100 hp equipada amb martell picador

**M0212B** h Camió de trabuc 16 m³
Camió de trabuc de 20 t

**M0204** h Pala carregadora pneumàtics
Pala carregadora neumàtics

**M0203A** h Excavadora giratòria sobre pneumàtics o cadenes fins a 20 t
Retro excavadora giratòria sobre pneumàtics o cadenes de pes superior a 20 t.

**M0358** h Motoserra per a la tala d'arbres
Motoserra

**M0208** h Motoanivelladora
Motonivelladora

**M0211** h Corró de llança 650 kg
Picó vibrant amb placa 60 cm.

**M0213** h Camió cisterna de 8 m³
Camió cisterna de 8 m3

**P0604** kg Claus acer
Claus d'acer

**P0701** m Tauló de fusta pi, 10 usos
Tauló de fusta de pi per a 10 usos

**P0704** m2 Amortització tauler de pi 22 mm, 10 usos
Tauler de fusta de pi 22 mm. per a 10 usos

**M0240** h Regle vibratori formigonat soleres
Regle vibratori

**P0505** m3 Formigó HA-25, =5% d'àrids reciclats, inclòs transport a l'obra
Formigó HA-25 (amb un 5% d'àrid reciclat) posat a l'obra

**P0502** m3 Formigó 15N/mm2, =5% d'àrids reciclats, inclòs transport a l'obra
Formigó HL-150 (amb un 5% d'àrids reciclats) posat a l'obra

**P0503** m3 Formigó HM-20, =5% d'àrids reciclats, inclòs transport a l'obra
Formigó HM-20 (amb un 5% d'àrids reciclats) posat a l'obra

**P06202** u Reixa i marc C-250
Reixa i bastiment 650x330x40 mm.

**P0617** u Reixa i bastiment 985x495x70 mm D-400
Reixa i bastiment 985x495x70 mm.

**P1242** m Tub de pp DN400 mm., SN 8 kN/m2 p/p accesoris
Tub de pp d 400 mm., SN 8 kN/m2 p/p accesoris

**P08083** m Tub HDPE Ø500 mm, SN 8kN/m2, sup. interna llisa/externa corrugada, B, U, maneguet
Tub de paret estructurada per a sanejament soterrat sense pressió, de polietilè, diàmetre nominal DN 500, classe de rigidesa anular SN 8 kN/m2, de superfícies interna llisa i externa perfilada de tipus B, codi d'àrea d'aplicació U, fabricació segons norma, unió mitjançant maneguet extruït i junt elastomèric d'estanquitat. Inclòs part proporcional de peces especials i accessoris.

**M0201** h Compressor aire gasoil 13,3 m³/h
Compressor amb dos martells

**E02084** u Embocadura armada tub Ø 500 mm
Embocadura armada D 500

**M0227** h Grup electrògen de 45/60 kVA, amb consums inclosos
Grup electrògen 45/60 kVA , consums inclosos

**P08082** m Tub HDPE Ø400 mm, SN 8kN/m2, sup. interna llisa/externa corrugada, B, U, maneguet
Tub de paret estructurada per a sanejament soterrat sense pressió, de polietilè, diàmetre nominal DN 400, classe de rigidesa anular SN 8 kN/m2, de superfícies interna llisa i externa perfilada de tipus B, codi d'àrea d'aplicació U, fabricació segons norma, unió mitjançant maneguet extruït i junt elastomèric d'estanquitat. Inclòs part proporcional de peces especials i accessoris.

**P1613** u Cànon d'abocador
Canon d'abocador

**P1230** m Tub PVC DN110 mm., PN 10
Ø

**M0237** h Piconadora de pneumàtics 15 tn
Piconadora de pneumàtics 15 t

**P04140** t M.B.C. tipus AC16 surf S GR en obra (= 5% d'àrids reciclats)
M.B.C. tipus AC16 surf S en obra (= 5% d'àrids reciclats)

**P1007** m Vorada de vianants A4 20x8 prefabricada de formigó
Vorada pref. form. 8x20 cm. jardí

**P08080** m Tub HDPE Ø250 mm, SN 8kN/m2, sup. interna llisa/externa corrugada, B, U, maneguet
Tub de paret estructurada per a sanejament soterrat sense pressió, de polietilè, diàmetre nominal DN 250, classe de rigidesa anular SN 8 kN/m2, de superfícies interna llisa i externa perfilada de tipus B, codi d'àrea d'aplicació U, fabricació segons norma, unió mitjançant maneguet extruït i junt elastomèric d'estanquitat. Inclòs part proporcional de peces especials i accessoris.

**P0652** u Con prefabricat de reducció asimètric 1000x690 mm
Con prefabricat de pou de registre amb reducció de 100 a 60 cm de diàmetre i 80 cm d'alçària

**P0653** u Anell prefabricat 1000x1000 mm
Anell prefabricat de pou de registre de D= 100 cm i 100 cm d'alçària

**P0618** u Tapa fosa Ø650 mm. exterior, marc Ø800 mm., classe D-400
Tapa Ø650 mm. exterior i bastiment, pou Ø800 mm., estanca i insonora D400

**P0651** u Graó d'acer revestit de polipropilè, 40 cm d'amplada
Graó per a pou de registre 300x300x300 mm

**P06424** m2 Geotèxtil 250 g/m2 resist>= 2900 N
Geotextil 250 g/m2 resist>= 2900 N

**P0706** cu Puntal met.telescòpic h=5m,150 usos
Puntal metàl·lic i telescòpic per a 5 m d´alçària i 150 usos

**P0607** kg Acer corrugat B500S en barres
Acer corrugat B-500s en barres

**M0218** h Formigonera 250 litres i 5 HP
Formigonera de 250 l

**P0301** m3 Sorra per a formigons i morters
Sorra per a formigons i mort.
